# Sanierung Hallenbad Burghausen
Angebotsaufforderung (GAEB DA XML 3.2, DA83)
Währung: EUR
Vergabeart: Öffentliche Ausschreibung
Auftraggeber: Stadt Burghausen, Stadtplatz 112, 84489 Burghausen
Erstellt mit: AVAPLAN, 22.05.2026

## 1. OBJEKTBESCHREIBUNG
Die Stadt Burghausen beabsichtigt Teilbereiche des bestehenden Hallenbades umfassend zu sanieren.
Die hierfür erforderlichen Dachdecker- & Spenglerarbeiten sind im folgenden Leistungsverzeichnis beschrieben.

Baustellenanschrift:
Hallenbad Burghausen
Franz-Alexander-Straße 25
84489 Burghausen

Luftbild mit Markierung des Sanierungsumfanges:
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
Die Zufahrt erfolgt über die Franz-Alexander-Straße, über den Parkplatz sowie über die gepflasterte Zugangsstraße zum Hallenbad (Weg der bisherigen Anlieferung des Hallenbades)

Sanierung Hallenbad Burghausen  Projektbeschreibung
Das Hallenbad Burghausen wurde im Jahr 1970 erbaut und im Jahr 2003 durch einen Erlebnisbereich mit Sauna erweitert.
Im Rahmen der aktuellen Sanierungsmaßnahme werden nun umfassende Modernisierungen im ursprünglichen Hallenbad von 1970 durchgeführt.

Umfang der Sanierungsmaßnahme
Folgende Bereiche des Altbaus sind von der Sanierung betroffen:
- Badehalle mit 50-Meter-Becken
- Sprunghalle mit Becken und Sprunganlage
- Umkleidebereiche EG, sowie die Räumlichkeiten der Bäderverwaltung
- Personalbereiche im Untergeschoss
- Technikkeller des Altbaus
Nicht im Sanierungsumfang enthalten
- Der Erlebnisbadbereich mit Sauna (Erweiterung von 2003)
- Der Freibadbereich, einschließlich des im Jahr 2019 errichteten Sole-Freibeckens
Betrieb während der Bauzeit
- Die Saunaanlage bleibt während der gesamten Bauzeit geöffnet.
- Das Freibad ist in den Sommermonaten weiterhin nutzbar.
Zugang und Besucherführung
Der Besucherzugang erfolgt während der Bauzeit über einen Weg entlang des Wacker-Stadions, westlich der Baustellengrenze.

## 2. BIETERERKLÄRUNG UND AUFSTELLUNG DER PLANBEILAGEN
BIETERERKLÄRUNG
Der Bieter erklärt mit seiner Unterschrift, dass

1. er sich bezüglich Leistungsumfang, Planung und Ausführung umfassende und vollständige Klarheit über alle maßgeblichen Umstände verschafft hat

2. er sämtliche nachfolgenden Unterlagen, Bedingungen und Beschreibungen als Angebotsbestandteil anerkennt.

3. eigene Lieferungs-, Zahlungs-, Gewährleistungs- und sonstige Bedingungen, soweit sie in Widerspruch zu dieser Ausschreibung stehen, nicht gelten.

4. er technisch und wirtschaftlich in der Lage ist die ausgeschriebene Leistung zu erbringen und vergleichbare Bauvorhaben bereits erfolgreich durchgeführt hat.

5. er die Gefahr für den Untergang der Leistung bis zur Abnahme durch den Bauherrn trägt, soweit sie nicht durch die Bauleistungsversicherung übernommen wird (ausgenommen im Falle höherer Gewalt).

6. er den Auftraggeber von allen Ansprüchen freistellt, die Dritten oder Beschäftigten des Auftraggebers aus einer Verletzung der vertraglichen Verpflichtungen erwachsen.

7. er keinerlei Schadensersatzansprüche bzw. Forderungen bezüglich der Ausarbeitung des Angebotes ableitet, falls die Maßnahme, aus welchem Grunde auch immer, nicht realisiert wird.

## 3. WEITERE BESONDERE VERTRAGSBEDINGUNGEN
3. WEITERE BESONDERE VERTRAGSBEDINGUNGEN
(ergänzend zu "Besondere Vertragsbedingungen" Formblatt 214.H)

3.1 Bauleistungsversicherung
Der Auftraggeber wird eine Bauleistungsversicherung gegen unvorhergesehene Beschädigung oder Zerstörung der Bauleistungen abschließen, soweit diese nicht infolge mangelhafter oder vertragswidrigen Ausführung entstanden ist.
Der Auftragnehmer übernimmt die auf ihn entfallenden Kosten in Höhe von 0,2 % seiner Netto- Gesamt- abrechnungssumme. Der Betrag wird von der Schlussrechnung einbehalten.
Im Versicherungsfall hat die betroffene Firma den Selbstbehalt pro Schadensfall von 500,00 Euro zu begleichen.
Der Auftragnehmer kann aus der Mitversicherung in der Bauwesensversicherung gegenüber dem Auftraggeber keine Rechte und Forderungen herleiten.

3.2 Baustrom, Bauwasser
Der Rohbauunternehmer (Baumeister) richtet ausreichend dimensionierte zentrale Entnahmestellen für Wasser und Strom im und am Rohbau ein. Die Installation der individuell erforderlichen Verlängerungsleitungen und Kabel zu den einzelnen Arbeitsstellen obliegt den einzelnen Auftragnehmern.
Die anfallenden Energie- und Wasserkosten übernimmt der Auftraggeber, dies ist bei der Kalkulation zu berücksichtigen.

3.3 WC-Anlage
Die ebenfalls vom Rohbauunternehmer für die Durchführung seiner Arbeiten erstellte WC-Anlage wird den Nachfolgeunternehmern zur Benutzung kostenlos zur Verfügung gestellt.
Hinweis für den Rohbauunternehmer zu 4.2 und 4.3:
Vergütung siehe Titel Baustelleneinrichtung.

3.4 Rechnungen (§14 VOB/B)
(1) Alle Rechnungen sind bei dem mit der Bauüberwachung beauftragten Architekten/ Ingenieurbüro
bzw. Fachplaner 3-fach in Papierformat einzureichen.
Die notwendigen Rechnungsunterlagen (z.B. Mengenberechnungen, Abrechnungszeichnungen,Handskizzen) sind 2-fach einzureichen.

(2) Rechnungen sind kumulierend zu erstellen, d.h. jede Abschlags- bzw. Schlussrechnung
muss die gesamte bis dahin geleistete Leistung enthalten.
Abschlagsrechnungen müssen nach den tatsächlich ausgeführten Leistungen und
prüfbaren Aufmaßen aufgestellt und eingereicht werden.

3.5 Nachtragsangebot (zu §2 Nr.5 und 6 VOB/B)
(1) Für nicht im Angebot enthaltende oder geänderte Leistungen sind rechtzeitig, vor Ausführung der Leistung, schriftlich Nachtragsangebote bei der Objektüberwachung einzureichen. Nachtragsangebote haben in jedem Fall neben den Einheitspreisen auch die zugehörigen Materialpreise zu enthalten.
(2) Bei Nachtragsangeboten ist zu jeder Einzelposition eine detaillierte Kalkulation
aufzustellen, aus der Material-, Geräte- und Lohnkosten sowie der Mittellohn und die
Zuschlagssätze ersichtlich sind.
(3) Nachtragsangebote sind der Reihenfolge nach fortlaufend (N1,N2 usw.) durchzunummerieren. Die einzelnen Positionen sind entsprechend (N1.1,N1.2 usw.) zu benennen.

3.6 Ausführungsunterlagen des Auftraggebers
Die für die Ausführung benötigten Pläne und Unterlagen erhält der AN nach
Auftragserteilung ausschließlich in digitaler Form vom bauleitenden Architekten /
Projektanten als PDF/DWG Dateiformat über die Plattform des Betreibers "PPM-Engineering".
Der Download der Unterlagen über die Plattform und deren Bedienung wird nicht gesondert vergütet.

3.7 Ausführungsunterlagen des Auftragnehmers
(1) Sämtliche Ausführungs-, Detail- und Montagepläne, technische Beschreibungen u.ä.,
die der AN zu fertigen hat, sind in Abstimmung mit dem Architekten und den
Fachingenieuren zu erstellen. Diese Ausführungsunterlagen müssen vor Beginn der
Fertigung freigegeben werden.
(2) Der AN hat seine Zeichnungen unentgeltlich in 2-facher Ausfertigung dem Architekten
und/oder Fachplaner zur Prüfung vorzulegen, worauf diese in 1-facher Ausfertigung als
Korrekturexemplar bzw. mit Freigabe- und Genehmigungsvermerk an den AN zurückgegeben werden.
Grundsätzlich darf nur nach freigegebenen Plänen gearbeitet werden. Die Haftung des
AN für die Richtigkeit und Vollständigkeit der von ihm erstellten Ausführungsunterlagen
wird durch die Genehmigung des Architekten und/oder Fachplaners nicht eingeschränkt.
(3) Die Pläne sind der freigebenen Stelle mindestens 14 Tage vor benötigter Freigabe zur Verfügung zu stellen.

3.8 Baustellenbesprechung (Bauleitungs- Jour fixe)
Der Auftragnehmer ist während seiner gesamten Ausführungszeit sowie 4 Wochen vor
Ausführungsbeginn und während der Ausführung der Werk- & Montageplanung verpflichtet,
an den wöchentlich stattfindenden Baustellenbesprechungen teilzunehmen.
Ist eine Teilnahme im Einzelfall nicht möglich, so ist dies dem Auftraggeber mit Angabe von Gründen schriftlich mindestens zwei Tage
vor dem Besprechungstermin mitzuteilen.
Die wöchentlichen Besprechungen dauern in der Regel 2-3 Stunden und werden vor Ort abgehalten.
Online-Besprechungen sind seitens Auftraggeber nicht gewünscht.

3.9 Bautafel, Werbung
Das Aufstellen eigener Firmentafeln und sonstiger Werbung ist unzulässig.

3.10 Schutt und Müllbeseitigung
Die Bauleitung behält sich das Recht vor, eine mindestens wöchentliche Reinigung der
Baustelle von Müll und Bauschutt zu verlangen. Kommt der Unternehmer dem nicht nach
wird er maximal zweimal aufgefordert, seinen Bauschutt und Müll von der Baustelle zu
entsorgen.
Kommt der Unternehmer auch nach zweimaliger Aufforderung dieser Verpflichtung nicht
nach, hat die Bauleitung das Recht, einen Dritten mit der Beseitigung des Baumülls auf
Kosten des Auftragnehmers zu beauftragen. Die angefallenen Kosten werden dem
Auftragnehmer von der Schlussrechnung abgezogen.
Die Baustellenabfälle sind gemäß der Abfallwirtschaftssatzung des Landkreises Altötting
getrennt zu lagern und über private Entsorgungsunternehmen zu entsorgen bzw. der
stofflichen Wiederverwertung zuzuführen.

3.11 Vertreter des AN
(1) Der AN hat über die gesamte Bauzeit hinweg einen bevollmächtigten Vertreter zu
benennen und zu stellen und zur Verfügung des AG und der Objektüberwachung zu halten.
Dieser Vertreter muss fachkundig und als verantwortlicher Bauleiter u.a. berechtigt sein,
Weisungen in Empfang zu nehmen und auszuführen. Er hat an den wöchentlichen
Baubesprechungen (2-3 Stunden je Woche, vor Ort - nicht digital) teilzunehmen.
(2) Vom AN ist ein Baustellentagebuch im Durchschreibeverfahren zu führen und der
Objektüberwachung wöchentlich zur Baubesprechung unaufgefordert vorzulegen.
Darin ist die erbrachte Bauleistung zu beschreiben, sowie Bericht über Baufortschritt,
Verzögerungen, besondere Vorkommnisse, Abnahme und Abschluss der Arbeiten,
sowie die Zahl der am Bau Beschäftigten u.ä. zu erstatten.

3.12 Ausführungsfristen
Der AN hat 4 Wochen vor Ausführungsbeginn einen Terminplan im Rahmen der im
Bauzeitenplan vorgegebenen Fristen für die Ausführungszeiten der einzelnen Tätigkeiten
des eigenen Gewerkes zu erstellen, mit der Objektüberwachung abzustimmen und zu
übergeben.
Dieser Ausführungs-Feinterminplan hat die vertraglich zur Verfügung stehenden
Ausführungszeiten und die Vorleistungsvoraussetzungen der anderen Gewerke zu
berücksichtigen. Er ist mind. alle 2 Monate dem tatsächlichen Baustellenablauf über einen Soll/Ist Vergleich
anzupassen und fortzuschreiben.

3.13 Vertragsstrafen (§ 11 VOB/B)

3.13.1 Der Auftragnehmer hat bei Überschreitung der gemäß Formblatt 214.H als Vertragsfrist vereinbarten Einzelfristen oder der Frist für die Vollendung als Vertragsstrafe für jeden Werktag des Verzugs zu zahlen:
0,1  Prozent der tatsächlichen Abrechnungssumme ohne Umsatzsteuer; Beträge für angebotene Instandhaltungsleistungen bleiben unberücksichtigt. Die Bezugsgröße zur Berechnung der Vertragsstrafe bei der Überschreitung als Vertragsfrist vereinbarten Einzelfristen ist der Teil dieser Abrechnungssumme, der den bis zu diesem Zeitpunkt vertraglich zu erbringenden Leistungen entspricht.

3.13.2 Die Vertragsstrafe wird auf insgesamt 5,0 Prozent  der tatsächlichen Abrechnungssumme (ohne Umsatzsteuer) begrenzt. Bei der Überschreitung von als Vertragsfrist vereinbarten Einzelfristen ist die Vertragsstrafe auf den in Satz 1 genannten Prozentsatz des Teils der Auftragssumme (ohne Umsatzsteuer) begrenzt, der den bis zu diesem Zeitpunkt vertraglich zu erbringenden Leistungen entspricht.

3.13.3 Verwirkte Vertragsstrafen für den Verzug wegen Nichteinhaltung als Vertragsfrist vereinbarter Einzelfristen werden auf eine durch den Verzug wegen Nichteinhaltung der Frist für die Vollendung der Leistung verwirkte Vertragsstrafe angerechnet.

- Ende der weiteren besonderen Vertragsbedingungen-

## 4. VORBEMERKUNGEN DACHDECKERARBEITEN
1. Baustelleneinrichtungsplan
Innerhalb von 10 Tagen nach Auftragserteilung ist vom Auftragnehmer ein detaillierter Baustelleneinrichtungsplan vorzulegen, eine gesonderte Vergütung hierfür erfolgt nicht. Der Baustelleneinrichtungsplan ist in Papier- und PDF-Format vorzulegen.

2. Gerüste
Alle Sicherheitseinrichtungen, die für die Ausführung der beauftragten Leistungen erforderlich sind, sind vom Auftragnehmer herzustellen, vorzuhalten und zu unterhalten. Absturzsicherungen sind entsprechend den geltenden Vorschriften der Berufsgenossenschaften sowie den einschlägigen Arbeitsschutz- und Unfallverhütungsvorschriften auszuführen und während der gesamten Bauzeit in funktionsfähigem Zustand zu halten.
Bauseitig wird ein Fassadengerüst zur Verfügung gestellt.

3. Abrechnung
Die Abrechnung erfolgt nach Zeichnung und gemeinsamem Aufmaß, alle unter Gelände liegenden oder später nicht mehr sichtbaren und zugänglichen
Bauteile müssen laufend nach Fertigstellung aufgemessen und von der Bauleitung abgezeichnet werden.

4. Bautagebuch
Es ist ein Bautagebuch zu führen, aus dem die Tätigkeit am jeweiligen Tag an der Baustelle, die Anzahl der dort Beschäftigten, der Maschineneinsatz sowie eventuelle Besonderheiten des Bauablaufes hervorgeht.
Das Bautagebuch ist durchzunummerieren und auf Verlangen der Bauleitung, spätestens jedoch zum Wochenende unaufgefordert vorzulegen.
Das Vorliegen des vollständigen Bautagebuches beim Einreichen der Schlussrechnung ist Voraussetzung für die Prüfung derselben.
Auf die Abgabe des Bautagebuches wird aus Gründen der Gewährleistung und der Dokumentation größter Wert gelegt!
Die Führung des Bautagebuches ist eine Nebenleistung und wird nicht gesondert vergütet.

5. Nebenleistungen
ergänzend zu den Nebenleistungen der VOB werden folgende Leistungen nicht gesondert vergütet, und sind in die Einheitspreise einzukalkulieren sofern nicht gesonderte Positionen dafür vorgesehen sind:
- Das Beleuchten der Baustelle, die Beschilderung und Absicherung derselben für die Dauer der Arbeiten.
- Anlegen, unterhalten und sichern von Achsen und Höhenfestpunkten je Gebäudeteil und Geschoß.
- Alle Arbeiten zur Vermessung und Einmessung der eigenen Leistungen, sofern keine Position ausgewiesen wird.

8. Hubböden
Die bestehenden Hubböden werden im Zuge der Baumaßnahme nicht demontiert und nach Fertigstellung wieder in Betrieb genommen.
Während der Montagearbeiten ist darauf zu achten, dass die Hubboden-Konstruktion nicht beschädigt oder belastet wird.
Maximal zulässige Belastung der Hubböden: 200 kg / m²
Diese Angabe ist für die Kalkullation der Dachdeckerarbeiten nicht relevant wird aber informationshalber angegeben.

9. Maximale Deckenbelastung, Beckenumgang
Im Baubetrieb sind die zulässigen Lasten auf der Decke über dem Untergeschoß (Beckenumgang), wenn der Bodenbelag bereits abgebrochen wurde:
150 kg / m² (Belag) + 500 kg / m² (Nutzlast) = 650 kg / m² (6,5 kN / m²)
Diese Angabe ist für die Kalkullation der Dachdeckerarbeiten nicht relevant wird aber informationshalber angegeben.

10. Bewitterungsschutz
Jegliche Holzbauteile sind während dem Transport, der Montage und bis zur Ausführung der Notabdichtung mit einem Bewitterungsschutz zu versehen. Dies ist bei der Bildung jeglicher Einheitspreise zu berücksichtigen.

11. Sichtbare Blechbauteile
Sofern in den einzelnen Positionen des Leistungsverzeichnisses nicht ausdrücklich anders beschrieben, sind sämtliche sichtbaren Blechbauteile einheitlich in folgendem Material und Ausführung herzustellen:
Material: Aluminium, pulverbeschichtet
Farbe: RAL 9007
12. Vorleistung für andere Gewerke / Termine
Die termingerechte Fertigstellung der Notabdichtung vor Beginn der Winterperiode 2026 / 2027 ist zwingend erforderlich und stellt eine wesentliche vertragliche Verpflichtung des Auftragnehmers dar. Diese Leistung ist unabdingbare Voraussetzung für die ungehinderte Fortführung der nachfolgenden Innenausbauarbeiten. Verzögerungen werden nicht akzeptiert und gehen vollumfänglich zu Lasten des Auftragnehmers.
Darüber hinaus sind die Dachflächen im Bereich der Umkleiden sowie des Aufenthaltsbereiches vorab vollständig und funktionsfähig fertigzustellen. Diese Vorleistungen sind zwingende Voraussetzung für die nachfolgenden Schlosserarbeiten, die anschließende Aufstellung und Montage der Lüftungsgeräte sowie für den Aufbau der erforderlichen Gerüstkonstruktionen.
Erst nach Fertigstellung der vorgenannten Dachbereiche kann das Gerüst zur Ausführung der Dachabdichtungsarbeiten über der Sprunghalle sowie der Badehalle aufgebaut werden. Der Auftragnehmer hat seine Ausführungsplanung, Bauabläufe und Terminierung entsprechend darauf auszurichten und mit den Folgegewerken sowie der Bauleitung abzustimmen.
Dem Auftragnehmer ist bekannt, dass die Leistungen nicht in einem zusammenhängenden Arbeitsgang ausgeführt werden können, sondern abschnittsweise und unter Berücksichtigung der Gesamtbauablaufplanung erfolgen müssen. Sämtliche hieraus resultierenden Erschwernisse, Unterbrechungen, Vorhaltezeiten sowie Mehraufwendungen sind in die Einheitspreise einzukalkulieren.
Nachforderungen, Mehrkostenanzeigen oder sonstige Ansprüche aufgrund der vorgenannten Umstände, insbesondere wegen Bauablaufstörungen, Teilleistungen, Unterbrechungen oder erschwerter Ausführung, sind ausdrücklich ausgeschlossen.

## 5. ANGEBOTENES FABRIKAT / SYSTEM FLACHDACH
5. ANGEBOTENES FABRIKAT / SYSTEM FLACHDACH

Grundlage der Planung und Ausschreibung ist das System des Herstellers Bauder. Der Auftragnehmer ist berechtigt, anstelle des vorgegebenen Fabrikats ein alternatives Produkt bzw. System eines anderen Herstellers anzubieten, sofern dieses in allen technischen, funktionalen und qualitativen Anforderungen mindestens gleichwertig ist.
Die Gleichwertigkeit ist durch den Bieter bereits mit Abgabe des Angebots vollständig und prüffähig nachzuweisen. Hierzu sind insbesondere technische Datenblätter, Systembeschreibungen, Prüfzeugnisse, Zulassungen sowie gegebenenfalls Referenzen vorzulegen. Unvollständige oder nicht eindeutig belegte Gleichwertigkeitsnachweise können zum Ausschluss des Angebots führen.
Der Bieter hat im Angebot verbindlich den von ihm vorgesehenen Hersteller sowie das angebotene System/Fabrikat eindeutig zu benennen. Ein späterer Wechsel des Herstellers oder Systems ist nur mit ausdrücklicher Zustimmung des Auftraggebers zulässig und begründet keinen Anspruch auf Mehrvergütung oder Terminverlängerung.

Grundlagen des Leistungsverzeichnisses sind:
- Herstellervorschriften
- Landesbauordnung des jeweiligen Bundeslandes
- alle relevanten DIN- und EN-Normen bzw. Verbandsrichtlinien
- alle relevanten Sonderbauvorschriften
- VOB, Teil B und C
- Gebäude Energie Gesetz
- Branschutzprüfung nach DIN CEN/TS 1187, Klassifizierung nach DIN EN 13501 - 5 (BROOF)t1))
- ETAG 005 für Flüssigkunststoffe
Zusätzlich sind folgende Hersteller-Nachweise zu erfüllen:
- Güteüberwachung für Abdichtungs- ung Dämmmaterialien
- Qualitätsmanagement des Herstellers nach DIN EN ISO 9001
- Umweltmanagement des Herstellers nach DIN EN ISO 14001
- Energiemanagement des Herstellers nach DIN EN ISO 50001
- Ökobilanz (EPD) für Abdichtungs- und Dämmarbeiten

Zusätzliche technische Vorbemerkungen - Gründach:

Für die Gründach-Systemlösung sind die FLL-Dachbegrünungsrichtlinien, Richtlinien für Planung, Bau und Instandhaltung von Dachbegrünungen, zu berücksichtigen. Hierbei sind insbesondere folgende Punkte zu beachten:
- Wurzelfestigkeitsprüfung der Abdichtung
- Verwendung geeigneter Funktionsschichten
- Verwendung geprüfter Vegetationstragschichten
- Fachgerechte Fertigstellungspflege
- Geeignete Maßnahmen zur Entwicklungs- und Unterhaltungspflege
Ergänzend sind Sicherheitsregeln für gärtnerische Arbeiten auf Bauwerken zu beachten.

ANGEBOTENES FABRIKAT / SYSTEM:

## 6. ANGEBOTENES FABRIKAT / SYSTEM BLECHDACH
5. ANGEBOTENES FABRIKAT / SYSTEM BLECHDACH

Grundlage der Planung und Ausschreibung ist ein Blechdachsystem des Herstellers Zambelli. Der Auftragnehmer ist berechtigt, anstelle des vorgegebenen Fabrikats ein alternatives Produkt bzw. System eines anderen Herstellers anzubieten, sofern dieses in allen technischen, funktionalen und qualitativen Anforderungen mindestens gleichwertig ist.
Die Gleichwertigkeit ist durch den Bieter bereits mit Abgabe des Angebots vollständig und prüffähig nachzuweisen. Hierzu sind insbesondere technische Datenblätter, Systembeschreibungen, Prüfzeugnisse, Zulassungen sowie gegebenenfalls Referenzen vorzulegen. Unvollständige oder nicht eindeutig belegte Gleichwertigkeitsnachweise können zum Ausschluss des Angebots führen.
Der Bieter hat im Angebot verbindlich den von ihm vorgesehenen Hersteller sowie das angebotene System/Fabrikat eindeutig zu benennen. Ein späterer Wechsel des Herstellers oder Systems ist nur mit ausdrücklicher Zustimmung des Auftraggebers zulässig und begründet keinen Anspruch auf Mehrvergütung oder Terminverlängerung.
Aluminium-Stehfalzsysteme
Es dürfen nur komplette Aluminium-Stehfalzsysteme angeboten werden.
Die Herstellervorschriften der jeweiligen angebotenen Hersteller, insbesondere aber nicht abschließend, die Broschüren und Merkblätter:
- Montagerichtlinien
- Technikhandbuch
- Produkte und Anwendungen
- Konstruktionsdetails
- Bearbeitungshinweise
- Gebrauchsanweisungen
- Baustellenproduktionshinweise
sind Bestandteile des LV.
Bei den nachstehend beschriebenen Leistungen handelt es sich um das Ausführen von:
- Metalldächern
- mit am Bau zu verarbeitenden Metallbauteilen und von
- Bauklempnerarbeiten
im Sinne der Norm DIN 18 339.
Bearbeitungshinweise
Hohlräume zwischen Dämmschicht und Aluminium-Dachhaut sind unbedingt zu vermeiden, um den Trommeleffekt bei Niederschlag abzumindern und Kondensat zu verhindern.
Tätigkeitsnachweis
Der Bieter ist gemäß Ziffer 4.6 der allgemeinen bauaufsichtlichen Zulassung verpflichtet, auf Verlangen nachzuweisen, dass er Mitarbeiter beschäftigt und an diesem Bauvorhaben einsetzt, die von Fachkräften des Herstellers im Umgang mit dem System eingewiesen wurden und bereits Objekte in gleicher Ausführung und Größenordnung ausgeführt haben.
Sofern der Auftragnehmer für die vertragsgemäße Ausführung seiner Leistungen Spezialwerkzeuge und Geräte benötigt, ist er verpflichtet, diese Spezialwerkzeuge und Geräte auf seine Kosten zu beschaffen und zu benutzen.
Prüfzeugnisse / Zulassungen / ZTV
Die für die Produkte (Baustoffe und Bauteile) des angebotenen Herstellers bestehenden Prüfzeugnisse sowie die allgemeinen bauaufsichtlichen Zulassungen des Instituts für Bautechnik, Berlin sind zu beachten.
Zusätzliche Technische Vertragsbedingungen (ZTV)
Es gelten folgende zusätzliche technische Vertragsbedingungen:
- Die vom Deutschen Institut für Gütesicherung und Kennzeichnung e. V. bearbeiteten oder vertriebenen Güte- und Prüfbestimmungen des Reichsausschusses für Lieferbedingungen (RAL);

ANGEBOTENES FABRIKAT / SYSTEM:

## DACHDECKER- & SPENGLERARBEITEN
EP-Anteile: Löhne; Stoffe; Geräte; Sonstige

### Abschnitt 1 BAUSTELLENEINRICHTUNG & ARBEITSVORBEREITUNG

*Hinweis: Technische Vorbemerkungen Sicherheits-u. Baustelleneinrichtung*
Allgemeines
Es gelten jeweils die Normen und Regeln in der zum Vertragsschluss gültigen Fassung einschließlich der Änderungen, Berichtigungen und Beiblätter.
Soweit in der Leistungsbeschreibung auf Technische Spezifikationen, z.B. nationale Normen,mit denen Europäische Normen umgesetzt werden, europäische technische Zulassungen, gemeinsame technische Spezifikationen, internationale Normen, Bezug genommen wird, werden auch ohne den ausdrücklichen Zusatz: "oder gleichwertig", immer gleichwertige Technische Spezifikationen in Bezug genommen.

Angaben zur Ausführung
Baustelleneinrichtung auf Grasnarbe oder Humus ist nicht gestattet. Die Kronen- und Wurzelbereiche von evtl. vorhandenen Bäumen sind frei zu halten. Das gilt auch für Materiallagerungen.
Werden durch die Baustelleneinrichtung Rechte Dritter - insbesondere von Nachbarn - für die Dauer der Bauarbeiten oder vorübergehend und kurzfristig beeinträchtigt, ist der Bauherr oder die Bauleitung unverzüglich zu informieren.
Das gilt auch im Zweifel über das Vorliegen von Rechten oder bei zu vermutenden Beeinträchtigungen bzw. bei Beschädigung vorhandener Bauwerke oder Bauteile.
Der Auftragnehmer ist verpflichtet, die erforderlichen Maßnahmen zum Schutz vor Winterschäden zu treffen. Dazu gehört auch die ggf. erforderliche Kontrolle der Baustelle, insbesondere der Schutz der Messeinrichtungen unabhängig von deren Rechtsträgerschaft.
Beim Abbau der Baustelleneinrichtung ist zu beachten:
Der Auftraggeber ist über den beabsichtigten Abbau der Baustelleneinrichtung oder von wesentlichen Teilen derselben zu informieren.

Beim Abbau der Baustelleneinrichtung ist zu beachten:
- Nicht mehr benötigte Teile der Baustelleneinrichtung sind unverzüglich zu entfernen.
- Nach Abbau der Baustelleneinrichtung sind das dafür benötigte Gelände bzw. die genutzten baulichen Anlagen und Gebäude in den ursprünglichen Zustand zu versetzen, soweit technisch möglich und falls nichts anderes vereinbart ist.
Werden öffentliche Flächen über das vorgesehene Maß hinaus (zeitlich oder räumlich) auf Veranlassung des Auftragnehmers in Anspruch genommen, hat dieser die entsprechende Abstimmung mit den Behörden vorzunehmen (z.B. Sondernutzungserlaubnis nach StVO) und die erhöhten Gebühren zu tragen.

**1.10 Baustelleneinrichtung**
*** Pauschalposition
Einrichten, Vorhalten über die gesamte Bauzeit sowie Räumen der Baustelle einschl. Entfernung von Verunreinigungen, mit folgenden in den Pauschalpreis
einzurechnenden Leistungen:
- Herrichten der erforderlichen Lager und Arbeitsplätze
- Bereitstellen, Unterhalten und Entfernen von Aufenthalts-, Lager- und Sanitärräumen für das eigene Baustellenpersonal nach den Richtlinien des Arbeitsstättengesetzes.
- Das Erstellen und Wiederentfernen von provisorischen Zufahrten, Rampen, verschließbaren Zugängen usw., soweit es für den reibungslosen Baustellenbetrieb nötig ist.
- Auf- und Abbau aller zur Durchführung der im nachstehenden Angebot beschriebenen Arbeiten und Leistungen den erforderlichen Maschinen, Hebezeuge und Geräte mit Vorhalte- und Reparaturkosten sowie deren An- und Abtransport.
- Lohn- und Personalkosten
- Das Aufbauen, Vorhalten und Abbauen von Gerüsten, deren Arbeitsbühnen nicht höher als 2 m über Oberkante Fußboden liegen, soweit diese zur fachgerechten Durchführung der nachstehenden Arbeiten notwendig sind.
- alle sonstigen Kosten, die der Auftragnehmer zur ordnungsgemäßen Durchführung der Bauaufgabe zu erbringen hat
Menge: 1,000 psch

**1.20 Werk- & Montageplanung**
*** Pauschalposition
Werk- & Montageplanung für die ausgeschriebenen Leistungen:

Anfertigung von Werkstattzeichnungen sowie eines Verlegeplanes in übersichtlicher und prüffähiger Form.
Vorlage zur Prüfung und Freigabe beim Architekten 2-fach in Papierform und digital 6 KW nach Auftragsvergabe.

Zur Leistung der Werkstattplanung gehören auch ergänzende Detailnachweise von untergeordneten Verbindungsmitteln und die Anpassung einzelner Details an Sondersituationen in Analogie zu den übergebenen Grundsatzdetails. Ebenso sind sämtliche notwendigen Verwendungsnachweise hinsichtlich der Konstruktion der Bauteile gem. Brandschutzkonzept durch den Auftragnehmer zu erbringen.

Der Verlegeplan enthält folgende Informationen: Einteilung der Elemente, Verlegerichtung, Randabschlüsse, Unterkonstruktion, Darstellung der wichtigen Elementdetails, Verbindungsmittel, Elementnummerierung, Bemassung der Elemente.

Es sind sämtliche für die Konstruktion relevanten Rohbaumaße vom Bieter eigenverantwortlich am Bau zu prüfen und seine Leistungen zugrunde zu legen.
Maßabweichungen, welche die DIN-Toleranzen überschreiten, sind durch den Auftragnehmer vor der Ausführung schriftlich anzuzeigen.
Menge: 1,000 psch

**1.30 Statische Berechnung**
*** Pauschalposition
Die Konstruktion einschließlich der Verbindungselemente muss alle planmäßig auf sie einwirkenden Kräfte aufnehmen und an die Tragwerke des Baukörpers abgeben können. Alle Verbindungen und Befestigungen müssen so konstruiert sein, dass ein Toleranzausgleich möglich ist. Die Befestigungsmittel dürfen temperaturbedingte Dehnungen nicht behindern. Sie müssen eine geräuschfreie Aufnahme der Dehnung an Bauanschlüssen und Stößen ermöglichen.

Im Auftragsfall sind vor Fertigungsbeginn die erforderlichen statischen Nachweise zur Konstruktion in 2-facher Ausfertigung dem AG zu übergeben. Alle für die behördlichen Genehmigungen erforderlichen Nachweise sind so rechtzeitig der Bauführung vorzulegen, dass etwaige Änderungen und Ergänzungen, welche sich aus der Prüfung der Nachweise ergeben, bei der Ausführung der Leistung berücksichtigt werden können, ohne dass sich daraus Terminverschiebungen ergeben.

Die gewählten Befestigungsmittel sind bereits zur Angebotsabgabe mit dem Statiker des Auftragnehmers abzustimmen. Nachträgliche Forderungen aufgrund erhöhter Anforderungen / Lasten werden nicht vergütet.

Inklusive Berechnung der auflastgehalteten PV-Anlage;
Menge: 1,000 psch

**1.40 Baustellenbesprechung**
Baustellenbesprechung (Bauleitungs-Jour fixe)
Der Auftragnehmer ist während seiner gesamten Ausführungszeit sowie 4 Wochen vor
Ausführungsbeginn und während der Ausführung der Werk- & Montageplanung verpflichtet,
an den wöchentlich stattfindenden Baustellenbesprechungen teilzunehmen.
Ist eine Teilnahme im Einzelfall nicht möglich, so ist dies dem Auftraggeber mit Angabe von Gründen
schriftlich mindestens zwei Tage vor dem Besprechungstermin mitzuteilen.
Die wöchentlichen Besprechungen dauern in der Regel 2-3 Stunden und werden vor Ort abgehalten.
Online-Besprechungen sind seitens Auftraggeber nicht gewünscht.
Menge: 40,000 Wo

**1.50 Bestandsdokumentation**
*** Pauschalposition
Nach Fertigstellung der Baumaßnahme ist eine Bestandsdokumentation zu erstellen. Diese umfasst alle nachfolgend aufgeführten Punkte (wenn vorhanden):

- Bautagebuch
- Fachunternehmererklärung / Konformitätserklärungen / Übereinstimmungserklärungen / Verwendbarkeitsnachweis
- Reinigungs-/Wartungs- und Pflegehinweise
- Herstellernachweise / Systembeschreibungen / Produktdatenblätter / Sicherheitsdatenblätter
- Prüfzeugnisse / Zulassungsbescheide
- Vollständige Liste der verwendeten Werkstoffe bzw. Materialien inkl. der genauen Herstellerbezeichnung Bedienungsanleitungen
- Werk- und Detailplanung: Bestandspläne
- Statische Nachweise, Berechnungen, Pläne und Zeichnungen des AN
- Bestandsdokumentation der Abschottungen der Notabdichtung
- Montagedokumentation Absturzsicherungen

Die Unterlagen sind 1-fach in je einem DIN-A4-Ordner und 1-fach auf digitalem Datenträger der Bauleitung zu übergeben.
Ohne Vorlage der vollständigen Dokumentationsunterlagen ist die Schlussrechnung nicht prüffähig.
Menge: 1,000 psch

### Abschnitt 2 BAUSCHUTZ-/SICHERHEITSEINRICHTUNG

**2.10 Absturzsicherung**
Absturzsicherung als Seitenschutz, in Abmessung und
Ausführung nach DIN 4420 Teil 1 "Arbeits-und Schutzgerüste",
Höhe 1,0 m, 3-tlg. (Geländer, Mittelholm, Bordbrett),
an Deckenkanten, Wandöffnungen, Verkehrswegen usw.,
zur Sicherung gegen Absturz von Personen;
auf Anordnung der Bauleitung herstellen, für die Bauzeit
vorhalten und wieder entfernen.
Menge: 100,000 m

**2.20 Bereitstellen von Feuerlöschern**
Ausreichend Feuerlöscher im Arbeitsbereich und Rückbaubereich über die gesamte Bauzeit (8 Monate) bereitstellen.
Menge: 10,000 St

**2.30 Deckenöffnung prov. schließen u. abdichten, Holzschalung, Bitumenschweissbahn V60 S4+AL 0,1**
Deckenöffnung durchtrittsicher, mit geeigneter Unterkonstruktion und Holzschalung provisorisch schließen und hinterlaufsicher mit Schweißbahn gegen die angrenzende Betonflächen abdichten;
Das Säubern und das Aufbringen eines Voranstrichs auf den Anschlussflächen mit Bitumenlösung, Aufbringmenge mind. 0,3 kg / m² ist mit einzukalkulieren.
Vorhandener Untergrund:  Trapezblechdeckung
Typ:  V 60 S4
Dicke:  ca. 3,0 mm
Oberfläche:  feine Bestreuung
Anzahl der Lagen:  1
Lichtbandbreite:  bis 1500 mm
Abrechnung nach m²
Abmessungen bis 1,0 m²
Menge: 30,000 m²

**2.40 Wasser saugen**
Das Saugen von Regenwasser auf den vorgesehenen Flächen zur Vermeidung, das anfallendes Wasser in die nicht abzubrechende Bausubstanz eindringt. Die Arbeiten umfassen das Absaugen und Entfernen des Regenwassers sowie die fachgerechte Entsorgung. Das Regenwasser kann in die angrenzenden Grünflächen abgeleitet werden, Abstand Dachfläche zu Grünfläche horizontal projezierte Länge bis ca. 15m;

Die Vergütung erfolgt auf Basis der tatsächlich abgesaugten Fläche, gemessen in Quadratmetern (m²).
Die Ausführung erfolgt nur nach Absprache mit der Bauleitung und schriftlicher Freigabe.
Menge: 5000,000 m²

**2.50 Fallrohrprovisorium, PE-Folie, bis DN 125**
Fallrohrprovisorium (provisorische Dachentwässerung)
zur Ableitung von Regenwasser während der Bauzeit, aus PE-Folie liefern und abrutschsicher an Dachrinnenstutzen und an vertikaler Konstruktion aus Holzlatten (Dimensionierung laut Auftragnehmer) befestigen;
incl. Vorhaltung und Abbau.
Menge: 110,000 m

### Abschnitt 3 DACH SPORTBECKEN

#### Titel 3.1 Abdichtungs- & Dämmarbeiten

**3.1.10 Dachfläche reinigen**
Abzudichtende Dach- und Wandflächen besenrein scharf abkehren, den anfallenden
Schutt aufnehmen, abräumen und entsorgen.
Entfernung von haftungsmindernden Schichten (Zementleim, Mörtelreste, etc.)
Untergrund: Holzmassivbau (Mebran als Feuchteschutz)
Menge: 1975,000 m²

**3.1.20 Trenn- und Ausgleichslage lose verlegt und mechanisch befestigt**
Trenn- und Ausgleichslage BauderFLEX TA 600 oder gleichwertig lose verlegt und mechanisch befestigt

Elastomerbitumenbahn nach DIN EN 13707, als dauerhaft
funktionale Trenn- und Ausgleichslage.
Leistungs- und Funktionsanforderungen:
- Dicke: ca. 2,0 mm
- oberseitig: folienkaschiert
- unterseitig: vlieskaschiert
- Trägereinlage: Polyestervlies
- Maximale Zugkraft nach DIN 12311-1
  l: > 550 N/50 mm, q: > 300 N/50 mm
- Dehnung nach DIN 12311-1: l + q: > 20 %
- Kaltbiegeverhalten nach DIN EN 1109: < -20 °C
- Wärmestandfestigkeit nach DIN EN 1110: > +120 °C
liefern und gem. Herstellervorgaben auf den Untergrund aus Brettsperrholzdecke + Feuchteschutzmembran
fachgerecht lose verlegen und nach DIN EN 1991
mechanisch befestigen. Längsnaht- und Kopfstoßüberdeckung mind. 8 cm breit herstellen. Stöße versetzt
anordnen.
Menge: 1975,000 m²

**3.1.30 Dampfsperre vollflächig verschweißt als Behelfsabdichtung**
Dampfsperre BauderFLEX DNA oder gleichwertig
vollflächig verschweißt als Behelfsabdichtung

Elastomerbitumen-Schweißbahn als Dampfsperrbahn
nach DIN EN 13 970.
Leistungs- und Funktionsanforderungen:
- Dicke ca. 4 mm
- oberseitig: feinbestreut, schwarz mit Nahtstreifen
- unterseitig: folienkaschiert
- offene Liegezeit bzw. UV-stabil: 6 Monate
- Trägereinlage: Kombinationsträger
  PET/Alu/PET + Glasgewebe
- Durchtrittsicher
- Maximale Zugkraft nach DIN 12311-1:
  l: > 1000 N/50 mm, q: > 1000 N/50 mm
- Dehnung nach DIN 12311-1: l + q: > 2 %
- Diffusionswiderstand (Sd-Wert) nach
  DIN EN 1931: > 1500 m
- Kaltbiegeverhalten nach DIN EN 1109: < -30 °C
- Wärmestandfestigkeit nach DIN EN 1110: > + 110 °C
- Widerstand gegen stoßartige Belastung nach
  DIN EN 12691: > 300 mm Verfahren B
- kurzfristige Behelfsabdichtung
Liefern und gem. Herstellervorgaben auf den Untergrund
fachgerecht vollflächig verschweißen. Längsnaht- und
Kopfstoßüberdeckung mind. 8 cm breit fachgerecht
verschweißen. Stöße versetzt anordnen. Im Bereich von An- und Abschlüssen sowie
Dachdurchdringungen ist die Bahn luftdicht anzuschließen.
Menge: 1975,000 m²

**3.1.40 Dampfsperre im Anschlussbereich**
Dampfsperre der Vorposition liefern und in An- bzw.
Abschlussbereichen bis OK Dämmung/Keil führen. Untergrund aus Holzwerkstoff;

Anschlusshöhe 300 mm

MASSE
Menge: 150,000 m

**3.1.50 Wärmedämmung mit Schaumkleber verklebt**
Wärmedämmung BauderECO FF 125 oder gleichwertig, 2-lagig mit Schaumkleber verklebt

Ökologische Hartschaumplatten aus ca. 80 %
massenbilanzierte Biomasse nach DIN EN 13165,
für genutzte und nicht genutzte Dachflächen.
Leistungs- und Funktionsanforderungen:
- Anwendungstyp nach 4108-10: DAA dh,
  hohe Druckbelastbarkeit
- Deckschichten: Muschelkalkvlies
- umlaufenden Stufenfalz
- Wärmeleitfähigkeit nach DIN 4108-4:
  Dicke 125 mm - 0,024 W/(mK)
- Brandverhalten nach DIN EN 13501-1: Klasse E
  nicht brennend abtropfend, nicht glimmend
- Zugfestigkeit senkrecht zur Plattenebene
  nach DIN EN 1607: > 80 kPa
- nicht kapillaraktiv
- formaldehydfrei
- biologisch und bauökologisch unbedenklich
- geruchsneutral
- resistent gegen Schimmel und Verrottung
- widerstandsfähig gegen statische und dynamische
  Lasten
- nicht schmelzend und dauerhaft formbeständig bei
  hoher Wärmeeinwirkung
- Plattengröße: 600 x 1200 mm
liefern und 2-lagig auf Bauder FLEX DNA mit Bauder
Schaumkleber streifenweise windsogsicher nach
DIN EN 1991-1-4 verkleben. Platten versetzt anordnen
und dicht stoßen.
Plattendicke: 2-lagig 125 mm
Gesamtdicke: 250 mm
Menge: 1975,000 m²

**3.1.60 Linienentwässerungssystem auf Flächendämmung verklebt verlegt**
Linienentwässerungssystem BauderPIR T LES Set oder gleichwertig auf Flächendämmung verklebt; verlegt oberhalb Lichtkuppel / RWA

Polyurethan-Hartschaumplatte mit Gefälle in zwei
Richtungen, nach DIN EN 13165, für die Verlegung
in Kehlbereichen ohne Gefälle, zur gezielten
Wasserableitung zu den Dachabläufen, für genutzte
und nicht genutzte Dachflächen.
Leistungs- und Funktionsanforderungen:
- Anwendungstyp nach DIN 4108-10: DAA dh,
  hohe Druckbelastbarkeit
- Deckschichten: unkaschiert
- Wärmeleitfähigkeit nach DIN 4108-4:
  WLS 030  -  0,030 W/(mK)
- Brandverhalten nach DIN EN 13501-1: Klasse E
  nicht brennend abtropfend, nicht glimmend
- formaldehydfrei
- Oberflächengeometrie des Linienentwässerungsystems:
  dreieckig, bestehend aus einzelnen Gefälleplatten
  jeweils mit einem Gefälle in zwei Richtungen
  von: 1,0% bzw. 4,0%
liefern und auf dem Untergrund nach Verlegeplan des
Herstellers, mit Bauder Schaumkleber streifenweise
windsogsicher nach DIN EN 1991-1-4 verkleben.

Anzubietender Typ und Länge:
BauderPIR LES Set: 1+2, Länge: 2x2 mtr

Hinweise zur Anordnung bei Kehllinie entlang der
Aufkantung/RWA:
- je 2 St. LES in der Kehllinie/RWA-Anschluß
Menge: 4,000 St

**3.1.70 Erste Lage der Abdichtung vollflächig verklebt als Behelfsabdichtung**
Erste Lage der Abdichtung BauderTEC KSA DUO 35 oder gleichwertig vollflächig verklebt als Behelfsabdichtung

BauderTEC KSA DUO 35 Elastomerbitumen-
Kaltselbstklebebahn als untere Lage
nach DIN EN 13707 und DIN EN 13969 mit variabler
Nahtfügetechnik.
Leistungs- und Funktionsanforderungen:
- Anwendungskurzzeichen nach
  DIN SPEC 20000-201: DU/E1 PYE KTG KSP 3,5
  DIN SPEC 20000-202: PYE KTG KSP 3,5
- Dicke: ca. 3,5 mm
- oberseitig: folienkaschiert
- unterseitig: Kaltselbstklebebitumen mit Abziehfolie
- kurzfristige Behelfsabdichtung
- Trägereinlage: Glasgittergelege mit Glasvlies
- Maximale Zugkraft nach DIN 12311-1:
  l + q: > 1000 N/50 mm
- Dehnung nach DIN 12311-1: l + q: > 2 %
- Kaltbiegeverhalten nach DIN EN 1109: oben < -25 °C
  unten < -30 °C
- Wärmestandfestigkeit nach DIN EN 1110: > +100 °C
- Verhalten bei Brand von außen, im System geprüft
  nach DIN CEN/TS 1187 und eingestuft in BROOF(t1)
Liefern und gem. Herstellervorgaben auf den Untergrund
fachgerecht verlegen. Längsnaht- und Kopfstoßüberdeckung mind. 8 cm breit, unter Verwendung einer
Andrückrolle fachgerecht thermisch verschweißen.
Ein 45°-Eckschnitt ist an der unteren Lage im Bereich
des T-Stoßes auszuführen. Stöße versetzt anordnen.
Menge: 1975,000 m²

**3.1.80 Oberlage der Abdichtung vollflächig verschweißt**
Oberlage der Abdichtung BauderDIAMANT oder gleichwertig vollflächig verschweißt

Plasto-elastische hochwärmestandfeste Schweißbahn
als obere Lage nach DIN EN 13707 und DIN EN 13969,
mit Kombinationsträger auf Polyesterbasis
glasverstärkt. Durchwurzelungsschutz nach
FLL-Richtlinie ohne den Einsatz von Herbiziden.
Leistungs- und Funktionsanforderungen:
- Anwendungskurzzeichen DIN SPEC 20000-201:
  DO/E1 PYP-KTP S5
  DIN SPEC 20000-202: BA PYP-KTP S5
- Dicke ca. 5,2 mm
- oberseitig: beschiefert graphitschwarz
- unterseitig: folienkaschiert
- Trägereinlage: Kombinationsträger (KTP) 250g/m²
- Maximale Zugkraft nach DIN 12311-1:
  l + q : 1000 N/50 mm (+/- 100)
- Dehnung nach DIN 12311-1: l + q >=45 % (+/- 5)
- Kaltbiegeverhalten nach DIN EN 1109: <= -15 °C
- Wärmestandfestigkeit nach DIN EN 1110: >= +150 °C
- Verhalten bei Brand von außen, im System geprüft
  nach DIN CEN/TS 1187 und eingestuft in BROOF(t1)
- wurzelresistent nach FLL-Richtlinie, einschließlich
  rhizombildender Quecke
- Mecopropfreiheit nach DIN CEN/TS 16637-2, ohne den
  Einsatz von Herbiziden
Liefern und gem. Herstellervorgaben auf den Untergrund
fachgerecht vollflächig verschweißen. Längsnaht- und
Kopfstoßüberdeckung min. 8 cm breit fachgerecht
verschweißen. Stöße versetzt anordnen.
Menge: 1975,000 m²

**3.1.90 Dachrand Traufe, gedämmt mit Überstand**
Dachrand Traufe, gedämmt mit Überstand

Detail wie nachfolgend beschrieben ausführen, einschließlich Lieferung aller erforderlichen Materialien:
- Traufholz (80 / 220 mm) mit schrägem Zuschnitt nach Planvorgabe als Traufabschluß auf der Dampfsperre
  aus Vorposition mit geeignetem Befestigungsmaterial
  auf der Dachfläche montieren.
- Winddichten Anschluß aus Zuschnittstreifen der Dampfsperre,
  im Traufbereich hochführen und aufschweißen/aufkleben,
  am Randholz herstellen.
- Befestigungsholz (8 / 12,5 cm) im lichten Abstand von
  72 cm parallel zum Traufholz durch die Dampfsperre
 in den Untergrund befestigen
- 1.Lage BauderECO FF 125 als Zuschnitt zwischen die Hölzer
  auf die horizontalen Fläche im Abschlussbereich
 verklebt verlegen.
  Plattendicke:  12,5 cm
  Plattenzuschnitt: 72 cm
- 2.Lage BauderECO FF 125 als Zuschnitt auf die 1.Lage
  im Abschlußbereich an das Traufholz heranführen und
 verklebt verlegen.
  Plattendicke:  12,5 cm
  Plattenzuschnitt:  80 cm
- 3-Schichtplatte(Fichte) zur Anwendung im Außenbereich
  nach DIN EN 13986, als Zuschnitt, eingebaut ca. 1 cm
  unter Oberkante Flächendämmung, auf der vorgenannten
  Dämmplatte mit Überstand von 35 cm nach außen
 verlegen und windsogsicher nach DIN EN 1991-1-4 mechanisch
  durch die Dämmung befestigen.
  Plattendicke:  35 mm
  Plattenbreite:  1,25 m
- Montage der Dachrinne / Rinnenblende
  (siehe gesonderte Positionen).
- Trennstreifen aus BauderFLEX TA 600 als Zuschnitt
  über der Holzwerkstoffplatte fachgerecht verlegen
- Die erste Lage der Abdichtung der Vorposition bis
  Außenkante Holzwerkstoffplatte führen.
- Traufblech als Stützblech, 2-fach gekantet und
  angereift, fachgerecht windsogsicher nach
  DIN EN 1991-1-4 montieren.
  Material: Aluminium pulverbeschichtet, RAL 9007  .
  Materialdicke: 0,7 mm
  Zuschnitt: 330 mm
- Traufblech mit Bitumenvoranstrich grundieren.
- Trennstreifen aus BauderFLEX TA 600 als Zuschnitt
  über der hinteren Traufblechkante fachgerecht
  verlegen.
  Zuschnitt: ca. 150 mm
- Die erste Lage der Abdichtung der Vorposition als
  Zuschnitt mindestens 8 cm auf das vorgenannte Traufblech, sowie auf die erste Lage der Abdichtung führen
  und aufschweißen / aufkleben.
  Zuschnitt: 500 mm
- Die Oberlage der Vorposition bis Unterkante des
  Traufblechs hinunterführen und aufschweißen /
  aufkleben.
- Abdeckblech als Schutzabdeckung / Einhangblech, 2-fach gekantet und
  angereift, fachgerecht windsogsicher nach
  DIN EN 1991-1-4 montieren.
  Material: Aluminium pulverbeschichtet, RAL 9007  .
  Materialdicke: 0,7 mm
  Zuschnitt: 450 mm
Menge: 65,000 m

**3.1.100 Dachrand Ortgang, gedämmt mit Überstand**
Dachrand Ortgang, gedämmt mit Überstand

Detail wie nachfolgend beschrieben ausführen, einschließlich Lieferung aller erforderlichen Materialien:
- Randholz (80 / 216 mm, e=800 mm) mit schrägem Zuschnitt nach Planvorgabe als Ortgangabschluss auf der Dampfsperre
  aus Vorposition mit geeignetem Befestigungsmaterial
  auf der Dachfläche montieren.
- Winddichten Anschluß aus Zuschnittstreifen der
 Dampfsperre, im Ortgangbereich hochführen und aufschweißen/aufkleben,
  am Randholz herstellen.
- Befestigungsholz (8 / 12,5 cm) im lichten Abstand von
  72 cm parallel zum Randholz durch die Dampfsperre
 in den Untergrund befestigen
- 1.Lage BauderECO FF 125 als Zuschnitt zwischen die Hölzer
  auf die horizontalen Fläche im Abschlussbereich
 verklebt verlegen.
  Plattendicke:  12,5 cm
  Plattenzuschnitt: 72 cm
- 2.Lage BauderECO FF 125 als Zuschnitt auf die 1.Lage
  im Abschlußbereich an das Traufholz heranführen und
 verklebt
  verlegen.
  Plattendicke:  9,1 cm
  Plattenzuschnitt:  80 cm
- 3-Schichtplatte(Fichte) zur Anwendung im Außenbereich
  nach DIN EN 13986, als Zuschnitt, eingebaut ca. 1 cm
  unter Oberkante Flächendämmung, auf der vorgenannten
  Dämmplatte mit Überstand von 32 cm nach außen
 verlegen und windsogsicher nach DIN EN 1991-1-4 mechanisch
  durch die Dämmung befestigen.
  Plattendicke:  34 mm
  Plattenbreite:  1,25 m
- Montage der Ortgangblende
  (siehe gesonderte Positionen).
- Trennstreifen aus BauderFLEX TA 600 als Zuschnitt
  über der Holzwerkstoffplatte fachgerecht verlegen
- Die erste Lage der Abdichtung der Vorposition bis
  Außenkante Holzwerkstoffplatte führen.
- Ortgangblech als Stützblech, 2-fach gekantet und
  angereift, fachgerecht windsogsicher nach
  DIN EN 1991-1-4 montieren.
  Material:  Al-Zn  .
  Materialdicke:  0,7 mm
  Zuschnitt:  330 mm
- Ortgangblech mit Bitumenvoranstrich grundieren.
- Trennstreifen aus BauderFLEX TA 600 als Zuschnitt
  über der hinteren Ortgangblechkante fachgerecht verlegen.
  Zuschnitt: ca. 150 mm
- Die erste Lage der Abdichtung der Vorposition als
  Zuschnitt mindestens 8 cm auf das vorgenannte Ortgangblech, sowie auf die erste Lage der Abdichtung führen und aufschweißen / aufkleben.
  Zuschnitt: 500 mm
- Die Oberlage der Vorposition bis Unterkante des
  Ortgangbleches hinunterführen und aufschweißen /
  aufkleben.
- Abdeckblech als Schutzabdeckung / Einhangblech, 2-fach gekantet und
  angereift, fachgerecht windsogsicher nach
  DIN EN 1991-1-4 montieren.
  Material: Aluminium pulverbeschichtet, RAL 9007  .
  Materialdicke: 0,7 mm
  Zuschnitt: 450 mm

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Menge: 32,000 m

**3.1.110 Wandanschluss Sprunghalle**
Wandanschluss Sprunghalle, gedämmt mit Überhangprofil unter gedämmter Fassade, beweglich

Detail wie nachfolgend beschrieben ausführen, einschließlich Lieferung aller erforderlichen Materialien:
- Trennlage BauderFLEX TA 600 aus Vorposition im
Detailbereich fachgerecht aufbringen.
- Dampfsperre aus Vorposition bis Oberkante
Wärmedämmung hochführen und vollflächig
aufschweißen / aufkleben. Im Bereich
der Bewegungsfuge ist die Dampfsperre
schlaufenförmig und unverklebt zu verlegen.
- Geeignete, komprimierbare Mineralfaser-Dämm-
platte als Zuschnitt an der Wand fachgerecht
verlegen.
Plattendicke: 20 mm
- Stützprofil, 3-fach gekantet, vor der Mineralfaserplatte auf der BSH-Aufkantung mit geeignetem
Befestiger fachgerecht montieren.
Material: verz. Stahlblech
Materialdicke: 2 mm
Zuschnitt: 950 mm
- Dämmplatte BauderPIR FA TE 2-lagig als Zuschnitt
in das Stützprofil einführen und fachgerecht fixieren.
Plattendicke: 1 x 80 mm + 1 x 100 mm
Zuschnitt: 500 mm
- Dämmplatte BauderECO FF als Zuschnitt,
oberseitig im 45°-Winkel abgeschrägt, vor
der BSH-Aufkantung fachgerecht fixiert
anbringen
Plattendicke: 80 mm
Zuschnitt: 500 mm
- davor den BauderPIR Keil im Eckbereich vor
der Aufkantung verlegen.
- Abdichtungsbahnen der Vorpositionen als Zuschnitt im
Lagenrückversatz mit jeweils 10 cm Überdeckung
fachgerecht verlegen. Die Zuschnitte bis Oberkante
Stützprofil hochführen und aufschweißen / aufkleben.
Die erste Lage zwischen den Lagen der Flächenabdichtung einbinden.
- Klemmprofil mit geeigneten Befestigungsmitteln
montieren und die obere Fuge mit dauerelastischem
Dichtstoff versiegeln.
- Oberhalb des Stützprofils eine Z-förmige Feuchtigkeitssperre aus der Oberlage der Vorposition
fachgerecht an der Wand aufschweißen / aufkleben.
- Komprimierbares Dämmfilz zur Vermeidung von
Wärmebrücken auf der Feuchtigkeitssperre
verlegen.
- Überhangblech oberhalb des Stützwinkels mit
geeigneten Befestigungsmitteln fachgerecht montieren
Material: Aluminium pulverbeschichtet, RAL 9007
Materialdicke: 0,7 mm
Zuschnitt: 666 mm
Kantungen: 3 Stück

Hinterlaufsicherung des Überhangprofils
Anschluss mit BauderLIQUITEC PU-D

Detail wie nachfolgend beschrieben ausführen, einschließlich Lieferung aller erforderlichen Materialien:
- Vorbereitung, Abklebung und bei Bedarf Haftvermittlung / Grundierung des Untergrundes
- BauderLIQUITEC PU-D (1K) in zwei Schichten
aufbringen.
Als erste Schicht ca. 2/3 der angegebenen Verbrauchsmenge vorlegen, Spezialkunstfaservlies
BauderLIQUITEC VL SP
blasen- und faltenfrei einbetten, die zweite Schicht
nass in nass nachlegen. Die Vliesüberlappung beträgt
mindestens 5 cm. Vor Aushärtung der Abdichtung bzw.
Grundierung Klebeband entfernen.
- Die Abdichtung mindestens 10 cm breit auf das
Überhangprofil und ebenso 10 cm breit auf
die Dampfsperre führen.
Einschließlich aller Eckausbildungen.
- Verbrauch: ca. 3,1 kg/m²

Anschlusshöhe: 20 cm

Hinweis zur Verarbeitung:
- Diese Zusatzabdichtung dient zur Vermeidung
von Wassereintritt in den Dehnfugenbereich
aus der darüberlegenden Dachfläche.
- Die Verlegeanleitung BauderLIQUITEC PU-D
ist zu beachten.

Leistungs- und Funktionsanforderungen Flüssigkunststoff:
- Anwendungskurzzeichen:
E1 PUR-1K-S-W3-P4-S1, S2, S3, S4,-TL4-TH4-DIN 18531-2
- Zulassung gemäß EAD 030350-00-0402 in den höchsten
Nutzungskategorien
- Basiswerkstoff: SMP-basiertes Polyurethan,
1-komponentig
- GISCODE: RSP 20
- Trockenschichtdicke: mindestens 2,1 mm
- Farben: schiefergrau, ähnlich RAL 7015 / fenstergrau
ähnlich RAL 7040 / signalschwarz ähnlich RAL 9004
- Trägereinlage: Spezialkunstfaservlies 130 g/m²
- Lösemittelfrei- und diisocyanatfrei, geruchsarm
- alkalibeständig
- dauerhaft UV-stabil
- Verhalten bei Brand von außen, im System geprüft nach
DIN CEN/TS 1187 und eingestuft in BROOF (t1)

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Menge: 20,000 m

**3.1.120 Dachrand Attika, gedämmt, waagerecht Holzwerkstoffaufkantung**
Dachrand Attika, gedämmt, waagerecht Holzwerkstoffaufkantung

Detail wie nachfolgend beschrieben ausführen, einschließlich Lieferung aller erforderlichen Materialien:

- Trennlage BauderFLEX TA 600 als Zuschnitt auf der
  Unterkonstruktion aus Holzwerkstoff verlegen und
 windsogsicher befestigen.
- Dampfsperre aus Vorpos. hoch-, bis Außenkante Attika führen und vollflächig aufschweißen / aufkleben.
- Dämmplatte BauderPIR M / MF als Zuschnitt auf die
  horizontale Attikafläche verlegen.
  Plattendicke: 60 mm
- Holzwerkstoffplatte zur Anwendung im Außenbereich
  nach DIN EN 13986, als Zuschnitt einseitig gefast,
  auf der Attika mit beidseitigem Überstand verlegen
  und windsogsicher nach DIN EN 1991-1-4 mechanisch
  durch die Dämmung befestigen.
  Plattendicke:  28 mm
- Trennlage BauderFLEX TA 600 als Zuschnitt auf der
  Holzwerkstoffplatte verlegen und windsogsicher
  befestigen.
- Dämmplatte BauderPIR M / MF als Zuschnitt an der
  Attikainnenseite fachgerecht fixieren.
  Plattendicke: 80 mm
- BauderPIR Keil im Eckbereich vor der Aufkantung
  verlegen.
- Abdichtungsbahnen der Vorpositionen als Zuschnitt im
  Lagenrückversatz mit jeweils 10 cm Überdeckung
  fachgerecht verlegen. Die Zuschnitte hoch- und weiter
  bis Außenkante Attika führen und aufschweißen /
  aufkleben. Die Oberlage ist bis Unterkante Holzwerkstoffplatte herunterzuführen und mit geeignetem
  Befestiger zu fixieren. Die erste Lage zwischen den
  Lagen der Flächenabdichtung einbinden.
- Vertikale Attikaverkleidung mittels Blechverkleidung Al-Zn 0,7 mm an der Attikainnenseite
2-fach gekantet, Zuschnitt 600 mm verlegen und windsogsicher befestigen;
- Attikablech Doppelstehfalz, Aluminium pulverbeschichtet, gekantet, 3° Gefälle nach Innen inkl. Saumblech, Gewirrlage, Überschubblech an Stroßverbindungen
Kantungen:  4
Abwicklung:  1100mm

Attikahöhe:  ca. 950 mm
Attikabreite:  ca. 590 mm
Menge: 45,000 m

**3.1.130 Attikaabschluss Brandwand Lose verlegt und gedämmt**
Attikaabschluss Brandwand
Lose verlegt und gedämmt

- Bitumenvoranstrich im Detailbereich fachgerecht
  aufbringen.
- Dampfsperre bis Oberkante Attikainneseite hochführen
  und vollflächig aufschweißen / aufkleben.
- RHS 60/40/2 mm (feuerverzinkt) auf
  Attikakrone aus Stahlbeton im Achsabstand von
  50 cm befestigen
- 6 cm Steinwollplatte WLS 035, druckfest
  u. formstabil zwischen RHS einbauen!
  Breite: 42 cm
- zementgebundene Hartfaserplatte
  D: 15 mm B:51 cm liefern und auf
  einer Unterkonstruktion aus 2 feuerverzinkten Stahlblechprofilen je d=3mm
  und 4 -fach gekantet montieren
  Zuschnitt Profil innen:  200 mm
  Zuschnitt Profil aussen:  230 mm
  Neigung zur Dachfläche: 3°
- Stützprofil, 2-fach gekantet unterhalb
  der RHS fachgerecht montieren.
  Material: feuerverzinktes Stahlblech  .
  Materialdicke:  1,5 mm
  Zuschnitt: 33 cm
- Wärmedämmung aus 8 cm Steinwollplatte für die Anwendung unter
  Abdichtungen als Zuschnittplatte
  liefern und an der Attikainnenseite
  unterhalb der  RHS-Profile im Stützprofil
  einklemmen und zusätzlich mechanisch
  fixieren.
- Mineralwollkeil im Eckbereich vor der Aufkantung
  verlegen.
- Zuschnittbahn aus einer 1.Lage
  BauderFLX MF30 und der Oberlage aus
  der Vorposition im Rückversatz mit je
  10 cm Überdeckung liefern, fachgerecht
  bis zur OK Stützprofil führen und mittels
  Klemmschiene mech. Befestigen.
- Vertikale Attikaverkleidung mittels Blechverkleidung Al-Zn 0,7 mm an der Attikainnenseite
2-fach gekantet, Zuschnitt 550 mm verlegen und windsogsicher befestigen;
- Attikablech Doppelstehfalz, Aluminium pulverbeschichtet, gekantet, 3° Gefälle nach Innen inkl. Saumblech, Gewirrlage, Überschubblech an Stroßverbindungen
Kantungen:  4
Abwicklung:  950mm

Untergrund Attika aus: Beton
Attikahöhe: 750 mm
Oberkante der Attika entsprechend der Dachneigung 3° geneigt.
Attikabreite: 485 mm

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Menge: 32,000 m

**3.1.140 Zulage Attikaabschluss, Wandverkleidung Trapezförmig**
Zulage Attikaabschluss, Wandverkleidung Trapezförmig
Zwischen den Achsen M - K verläuft die Oberkante der Attika waagrecht;
Bei der Bildung des Einheitspreises sind folgende Arbeiten zu berücksichtigen:
- Dämmung der Attikaaufkantung
- Verblechung der Attikaaufkantung
- Sämtliche Anarbeiten sind in den Einheitpreis einzukalkulieren

Die Abrechnung der Zulage erfolgt nach m² Ansichtsfläche der trapezförmigen Attika;

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Menge: 20,000 m²

**3.1.150 Lüftungsschachtanschluß, gedämmt unter gedämmter Fassade**
Lüftungsschachtanschluß, gedämmt unter gedämmter Fassade

Detail wie nachfolgend beschrieben ausführen, einschließlich Lieferung aller erforderlichen Materialien:
- Bitumenvoranstrich im Detailbereich fachgerecht
  aufbringen.
- Dampfsperre bis Oberkante Wärmedämmung hochführen
  und vollflächig aufschweißen / aufkleben.
- Stützprofil, 2-fach gekantet an der Oberkante des
  Abschlusses fachgerecht montieren.
  Material:  Al-Zn  .
  Materialdicke:  0,7 mm
  Zuschnitt:  200 mm  .
- Oberhalb des Stützprofils eine Z-förmige Feuchtigkeitssperre aus der Oberlage der Vorposition fachgerecht an der Wand und nachfolgend mit der Oberlage
  der Anschlussbahn verschweißen.
- Dämmplatte BauderPIR M / MF als Zuschnitt in das
  Stützprofil einführen und fachgerecht fixieren.
  Plattendicke: 80 mm
- BauderPIR Keil im Eckbereich vor der Aufkantung
  verlegen.
- Abdichtungsbahnen der Vorpositionen als Zuschnitt im Lagenrückversatz mit jeweils 10 cm Überdeckung fachgerecht verlegen. Die Zuschnitte bis Oberkante Anschluss hochführen und aufschweißen / aufkleben.
  Die erste Lage zwischen den Lagen der Flächenabdichtung einbinden.
- Klemmprofil mit geeigneten Befestigungsmitteln
  montieren und die obere Fuge mit dauerelastischem
  Dichtstoff versiegeln.
- Vertikale Blechverkleidung Al-Zn 0,7 mm
Zuschnitt 550 mm verlegen und windsogsicher befestigen;

Anschlusshöhe: 1000 mm

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Menge: 10,000 m

**3.1.160 Anschluss an RWA-System Brettschichtholzaufkantung gedämmt**
Anschluss an RWA-System
Brettschichtholzaufkantung gedämmt

Detail wie nachfolgend beschrieben ausführen, einschließlich Lieferung aller erforderlichen Materialien:
- Montage des Lichtkuppelsystems
  (siehe gesonderte Positionen).
- Trennlage aus BauderFLEX TA 600 im Anschlußberich auf Holzwerkstoffuntergrund mechanisch
  befestigt anbringen (Wandanschlußfläche)
- Dampfsperre, BauderFLEX DNA,  bis Oberkante
  Wärmedämmung hochführen und vollflächig
  aufschweißen / aufkleben.
- Stützprofil, 2-fach gekantet, an der Oberkante
  des Abschlusses fachgerecht montieren.
  Material: verz. Stahlblech
  Materialdicke: 1,5 mm
  Zuschnitt: 300 mm
- Wärmedämmung BauderECO FF 125 als Zuschnittplatten passgenau anarbeiten.
- Abdichtungsbahn aus der Fläche im Anschlussbereich
  ca. 5 cm hochführen und Randfixierung gemäß Vorposition ausführen.
- Abdichtungsbahn der Vorposition als Zuschnitt bis
  Oberkante Anschluss hochführen, in der Kehle durchgehend heften und im unteren Bereich auf die Flächenabdichtung mit ausreichender Überdeckung homogen verschweißen.
- Klemmprofil mit geeigneten Befestigungsmitteln
  montieren und die obere Fuge mit dauerelastischem
  Dichtstoff versiegeln. Leistung einschließlich der erforderlichen
Eckausbildung.
- Vertikale Blechverkleidung Al-Zn 0,7 mm umlaufend verlegen und windsogsicher befestigen;

Abmessung Öffnung:  1700 / 3880 mm
Wandhöhe Traufe:  160 / 600mm
  OK gemäß Dachneigung RWA 10°
Wandhöhe First:  160 / 830mm
  OK gemäß Dachneigung RWA 10°
Wandhöhe Giebel 2x:  Trapezförmig B 160mm
  Hmax = 830mm
  Hmin = 600mm
  L = 2020mm
  OK gemäß Dachneigung 10°
Menge: 4,000 St

**3.1.170 Zulage Eckausbildung**
Zulage Eckausbildung fachgerechte Ausbildung von Innen- und Aussenecken
mittels geeigneten Zuschnittsstreifen in jeder
Abdichtungslage.
Zuschnittstreifen 180 mm x Anschlusshöhe + 120 mm
liefern und gemäß Herstellervorgaben, in der  Innen,-
bzw. Aussenecke als unterlegte Zunge fachgerecht
einsetzen.
Anschlussbahnen der 1. Lage und Oberlage
als Zuschnittbahn liefern und fachgerecht einbauen.

Anschlusshöhe bis 600 mm
Menge: 50,000 St

**3.1.180 Abschottung**
Bitumen Dampfsperrstreifen bis Oberkante Wärmedämmung führen und als Abschottung auf die Flächenbahn fachgerecht verschweißen.

Anschlusshöhe:  bis 300 mm
Zuschnitt:  bis 600 mm

Felder sind vor der Ausführung von der Bauleitung freizugeben.

Inkl. Eintrag der Abschottungslage in die Planungsunterlagen und Übergabe mit den Dokumentationsunterlagen.

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Menge: 250,000 m

**3.1.190 Durchdringung**
Anschluss an Durchdringung, rund
Ausführung mit BauderLIQUITEC PU-D (B_L_DDR_03) oder gleichwertig

Detail wie nachfolgend beschrieben ausführen, einschließlich Lieferung aller erforderlichen Materialien:
- Vorbereitung, Abklebung und bei Bedarf Haftvermittlung / Grundierung des Untergrundes
- BauderLIQUITEC PU-D (1K) in zwei Schichten
 aufbringen.
 Als erste Schicht ca. 2/3 der angegebenen Verbrauchsmenge vorlegen, Spezialkunstfaservlies
 BauderLIQUITEC VL SP
 blasen- und faltenfrei einbetten, die zweite Schicht
 nass in nass nachlegen. Die Vliesüberlappung beträgt
 mindestens 5 cm. Vor Aushärtung der Abdichtung bzw.
 Grundierung Klebeband entfernen.
- Die Abdichtung mindestens 10 cm breit auf die
 Flächenabdichtung bis Oberkante Anschluss führen.
- Verbrauch: ca. 3,1 kg/m²

Anschlusshöhe: 500 mm
Durchmesser der Durchdringung: bis 250 mm

Leistungs- und Funktionsanforderungen Flüssigkunststoff:
- Anwendungskurzzeichen:
 E1 PUR-1K-S-W3-P4-S1, S2, S3, S4,-TL4-TH4-DIN 18531-2
- Zulassung gemäß EAD 030350-00-0402 in den höchsten
 Nutzungskategorien
- Basiswerkstoff: SMP-basiertes Polyurethan,
 1-komponentig
- GISCODE: RSP 20
- Trockenschichtdicke: mindestens 2,1 mm
- Farben: schiefergrau, ähnlich RAL 7015 / fenstergrau
 ähnlich RAL 7040 / signalschwarz ähnlich RAL 9004
- Trägereinlage: Spezialkunstfaservlies 130 g/m²
- Lösemittelfrei- und diisocyanatfrei, geruchsarm
- alkalibeständig
- dauerhaft UV-stabil
- Verhalten bei Brand von außen, im System geprüft nach
 DIN CEN/TS 1187 und eingestuft in BROOF (t1)
Menge: 10,000 St

#### Titel 3.2 Dachbegrünung mit PV UK

**3.2.10 Kiesfangleiste 100/80 mit Bahnenstreifen auf Dachabdichtung fixiert**
Kiesfangleiste BauderGREEN TEL 100/80
Teleskop oder gleichwertig, mit Bahnenstreifen auf Dachabdichtung fixiert

Kiesfangleiste mit Teleskopfunktion,
Innenleiste als Stoßverbinder einsetzbar.
Leistungs- und Funktionsanforderungen:
- Material: AlMg3
- Materialdicke: 1,0 mm
- Länge: 5000 mm (2 x 2500 mm)
- Höhe: 100/80 mm
- 5-fach gekantet
liefern und bis 3° Dachneigung mit 2
Bitumenstreifen (ca. 200 x 300 mm) je lfm auf der
Dachabdichtung gemäß Verlegeanleitung
Bauder Kiesfangleiste fixieren.

Die Ausbildung von Außen- und Innenecken und Enstücken ist bei der Bildung des Einheitspreises zu berücksichtigen und wird nicht gesondert vergütet;
Menge: 460,000 m

**3.2.20 Schutzlage Faserschutzmatte lose verlegt, Überdeckung verschweißt**
Schutzlage BauderGREEN FSM 600
Faserschutzmatte oder gleichwertig lose verlegt, Überdeckung verschweißt

Schutzlage aus Polyester- und Polypropylen-
Fasermischung, mechanisch und thermisch verfestigt.
Leistungs- und Funktionsanforderungen:
- mechanisch hoch belastbar
- geruchsneutral
- Flächengewicht: ca. 600 g/qm
- Dicke: 4 mm
- Abmessung 2,0 x 30,0 m
- Pyramiden-Durchdrückkraft nach DIN EN 14574: 414 N
- Wasseraufnahme: 3,0 l/qm
liefern und mit mind. 10 cm Überdeckung lose verlegen.
Überdeckungen zur Vermeidung von Unterwanderungen
thermisch verschweißen.
Menge: 1975,000 m²

**3.2.30 Auflastgehaltende PV-Unterkonstruktion**
BauderSOLAR G LIGHT-OW
Auflastgehaltende PV-Unterkonstruktion oder gleichwertig

Ost-West-ausgerichtete, auflastgehaltene Solaraufständerung zur durchdringungsfreien Befestigung
von Photovoltaik-Modulen für begrünte oder bekieste
Flachdächer mit geringem Gesamtgewicht im System.
Leistungs- und Funktionsanforderung:
- Modulneigung 10°
- Ballastierung erfolgt in Kombination mit
  unterschiedlichen BauderGREEN Dachsubstraten
- mind. 53 cm horizontaler Abstand der PV-Module am
  Hochpunkt für Gründachpflege und Vegetation
- ca. 50 cm vertikaler Abstand der PV-Module zur
  Dachabdichtung
- geeignet zur dachdurchdringungsfreien Befestigung
  der Absturzsicherung BauderSECUTEC als
  Schienensystem direkt an der Bodenschiene der
  PV-Unterkonstruktion
- sortenrein recyclingfähig
- hochkorrosionsbeständiger Stahl durch
  Speziallegierung
Zugelassener Dachneigungsbereich:
- Bitumenabdichtung 0 - 5° (entspricht ca. 8%)
Lieferumfang der Aufständerung:
- Stahl-Bodenschienen, 3 mm Materialstärke
- Drän- und Speicherelement BauderSOLAR DSE 40
  oder Retentionselement BauderSOLAR RE 40 oder
  RE 30 aus HDPE
- Stahl-V-Träger-Set, 2 mm Materialstärke
- Stahl-Diagonalprofil, 2 mm Materialstärke
- Stahl-Modulträger-Profil, 2 mm Materialstärke
- Befestigungsmaterial, Schutzkappen für Modulträger,
  Modulträger-Verbinder, Mittel- und Endklemmen
liefern und gem. Herstellervorgaben auf der Schutzlage
in Kombination mit der nachfolgenden Ballastierung,
windsogsicher nach DIN EN 1991-1-4 fachgerecht
montieren.

Kalkulationsgrundlage für die Einheiten der
PV-Unterkonstruktionen BauderSOLAR G LIGHT ist
die Anzahl der Photovoltaik-Module. Die im Lieferumfang enthaltenen Dränelemente DSE40, Bodenschienen und V-Träger entsprechen nicht der Stückzahl der Photovoltaik-Module. Die genaue Menge ergibt sich aus der Ausführungsplanung, welche im Auftragsfall vom Auftragnehmer erstellt wird.
Menge: 504,000 St

**3.2.40 Drän- und Speicherelement stumpf gestoßen, lose verlegt**
Drän- und Speicherelement BauderGREEN DSE 40 oder gleichwertig stumpf gestoßen, lose verlegt im modulfreien Dachrandbereich

Druckbelastbares Drän- und Speicherelement
multifunktional anwendbar für Dachbegrünung und
begehbare Verkehrsflächen aus HDPE Regenerat.
Leistungs- und Funktionsanforderungen:
- Flächengewicht: 1,8 kg/qm
- Noppenhöhe: 40 mm
- Plattengröße inklusive Falz: 1040 x 2030 mm
- Deckmaß: 2,1 qm
- Druckfestigkeit: 80 kPa
  verfüllt mit Split 2/5 mm
- Füllvolumen: 21,0 l/qm
- Wasserspeichervermögen: 13,5 l/qm
- Wasserableitvermögen in der Ebene nach
  DIN EN ISO 12958, Belastung 20 kPa,
  hydraulischer Gradient i = 0,01 (Gefälle 1%):
  Längsrichtung 0,75 l/ms,
  hydraulischer Gradient i = 0,02 (Gefälle 2%):
  Längsrichtung 1,08 l/ms
liefern und auf der Schutzlage stumpf gestoßen,
fachgerecht lose verlegen.
Menge: 1975,000 m²

**3.2.50 Filterschicht / Filtervlies**
Filterschicht BauderGREEN FV 125 Filtervlies oder gleichwertig

Filterschicht für Dachbegrünung aus
Polyester/Polypropylen.
Leistungs- und Funktionsanforderungen:
- Flächengewicht: 125 g/qm
- Abmessung: 2,0 x 100,0 m oder 1,0 x 200,0 m
- Öffnungsweite O 90: 0,126 mm
- Stempeldurchdrückkraft nach DIN EN ISO 12236:
  > 1.000 N
- Geotextilrobustheitsklasse: GRK 2
- Wasserdurchlässigkeit VI H50: 0,11 m/s
liefern und auf der Dränschicht mit 10 cm Überlappung
lose verlegen.
Menge: 1975,000 m²

**3.2.60 Kiesstreifen in Anschlussbereichen 500 mm**
Kies gemäß Vorgaben FLL-Dachbegrünungsrichtlinie zur
Schaffung vegetationsfreier Abstandsflächen liefern und
in allen Anschlussbereichen (Dachrand, Wand, Dachentwässerung, Lichtkuppel, sonstige Durchdringungen) in
loser Schüttung aufbringen und gleichmäßig verteilen.

Schichtdicke:  150 mm
Streifenbreite:  500 mm
Menge: 65,000 m

**3.2.70 Kiesstreifen in Anschlussbereichen 300 mm**
Kies gemäß Vorgaben FLL-Dachbegrünungsrichtlinie zur
Schaffung vegetationsfreier Abstandsflächen liefern und
in allen Anschlussbereichen (Dachrand, Wand, Dachentwässerung, Lichtkuppel, sonstige Durchdringungen) in
loser Schüttung aufbringen und gleichmäßig verteilen.

Schichtdicke:  150 mm
Streifenbreite:  300 mm
Menge: 160,000 m

**3.2.80 Kiesstreifen zur Trennung von Brandabschnitten**
Kies gemäß Vorgaben FLL-Dachbegrünungsrichtlinie zur
Schaffung von Brandabschnitten gemäß Planvorgabe
liefern, in loser Schüttung aufbringen und gleichmäßig
verteilen.

Schichtdicke:  150 mm
Streifenbreite:  1000 mm
Menge: 32,000 m

**3.2.90 Vegetationstragschicht Extensiv-Substrat Mehrschichtig max. 1250 kg/cbm**
Vegetationstragschicht BauderGREEN SUB-EM 1250
Extensiv-Substrat Mehrschichtig oder gleichwertig max. 1250 kg/cbm

Mineralisches Schüttstoffgemisch aus Lava,
Blähschiefer, Blähton und Bims, mit geringen
Anteilen organischer Substanz, für mehrschichtige
Extensivbegrünungen, nach FLL-Dachbegrünungsrichtlinie
geprüft.
Vegetationstechnische Eigenschaften:
- maximale Wasserkapazität (WK): 39,2 Vol.-%
- Luftgehalt bei maximaler Wasserkapazität: 26,2 Vol.-%
- Gesamtporenvolumen: 65,4 Vol.-%
- Wasserdurchlässigkeit: 25 mm/min
- pH-Wert: 7,4
- Salzgehalt: 0,6 g/l
- Gehalt an organischer Substanz: 38,7 g/l
- Volumengewicht:
  trocken: ca. 790 - 840 kg/cbm
  wassergesättigt: ca. 1190 - 1240 kg/cbm
liefern, in loser Schüttung aufbringen und gleichmäßig
verteilen.

Schichtdicke: 100 mm

Hinweis:
Einbaugenauigkeit: +/- 1 cm
Verdichtungsfaktor für Transport und Einbau: ca. 20 %
Die Abrechnung erfolgt lt. Nachweis Lieferscheine und
ist auf Bedarf vorzulegen.
Menge: 1850,000 m²

**3.2.100 Vegetation Sedumsprossen**
Vegetation BauderGREEN Sedum S
Sedumsprossen oder gleichwertig

Sprossenmischung aus mindestens 5
verschiedenen Sedumarten liefern und
fachgerecht ausbringen.

Sprossenmenge: ca. 50 - 70 g/qm
Menge: 1850,000 m²

**3.2.110 Wartungsweg mit Trittplatten aus Beton & Splitt**
Wartungsweg mit Trittplatten aus Beton inkl. Splittbett 30mm verlegt und Kiesstreifen
Betonplatten liefern und im Abstand von 600 mm auf der Substratschicht als einzelne Schrittplatten für Wartungswege verlegen, die Fläche zwischen den Platten wird mit Kies aufgefüllt

Plattenformat:  600 / 300 / 50 mm
dazwischen Kiesfläche 600 / 600 / 150 mm
Splittbett 30mm
Oberkante Betonplatten = Oberkante angrenzende Substratflächen

Abrechnung nach Laufmeter Wartungsweg;
Menge: 60,000 m

**3.2.120 Schrittplatten in Grünfläche**
Betonplatten liefern und auf der Substratschicht als einzelne
Schrittplatten oder als Auflager für Standfüße der Lüftungskanäle verlegen.

Format: 50 x 50 x 5 cm
Menge: 100,000 St

**3.2.130 Kontrollschacht 400 x 400 mm**
Kontrollschacht mit arretierbarem Deckel.
Leistungs- und Funktionsanforderungen:
- Material: Aluminium
- Höhe: 120 mm
- Abmessungen: 400 x 400 mm
liefern und fachgerecht montieren.

Der Kontrollschacht wird im Bereich der Fallrohre des Sprungbeckendaches auf das Sportbeckendach eingebaut.
Die Fallrohre des Sprungbeckendaches entwässern auf das Gründach des Sportbeckens.
Im Bereich des arretierbarem Deckels ist eine Aussparung für die Entwässerungsleitung DN 110 herzustellen.
Die Montage erfolgt in der Ebene des Gründachaufbaus;
Menge: 2,000 St

**3.2.140 Kontrollschacht 400 x 400 mm Aufstockelement**
Aufstockelement für Kontrollschacht

- Material: Aluminium
- Höhe: 50 mm

liefern und fachgerecht montieren.
Menge: 2,000 St

#### Titel 3.3 Absturzsicherung Seilsystem

**3.3.10 Überfahrbares Seilsystem, Massivholz**
Überfahrbares Seilsystem, Massivholz

Ständig nutzbare Flachdachabsturzsicherung zur
Befestigung der persönlichen Schutzausrüstung gegen
Absturz als Anschlageinrichtung im Rückhalte- bzw.
Auffangsystem mit beweglichen Anschlagpunkten in Ausstattungsklasse 2 (BG-Bau, DGUV 201-056) nach
DIN 4426 und DIN EN 795.
Leistungs- und Funktionsanforderungen:
- überfahrbare Ausführung (Ab- und wieder Anschnallen
  an den Stützen nicht notwendig)
- Edelstahlseil, Durchmesser: 8 mm
- Seilvorspannung: 50-120 kg
- Stützenabstand bis 15 m
- Untergrund Massivholz/Brettstapeldecke mind. 80mm

Lieferumfang:
- 6 Stk. STA-12 Massivholz als Eck- und Endstützen
  Durchmesser 48 mm, 8-Loch-Montage (inkl.
  Befestigung: Holzschrauben 8x80)
- 12 Stk. QUAD-11 Massivholz Zwischenstützen Durchmesser 16 mm, 4-Loch-Montage (inkl. Befestigung:
  Holzschrauben 8x80)
- 18 Stk. Rohreinfassungen als Formteile
  6x FPO RE-R 50 mm
  12x FPO RE-R 20 mm
- 1 Stk. Typenschild TYP
- 2 Stk. Endschlossbefestigung EB-10
- 1 Stk. Endschloss-Set ENDS-10
- 2 Stk. Dämpfungselement SHOCK-11
- 4 Stk. Eckelemente EDLE-50, Grad: 90
- 12 Stk. Seilzwischenhalter SZH-10
- 156 m Edelstahlseil SEIL-30
- 1 Stk. Seilgleiter GLEIT-10-A4
Liefern und gemäß Herstellervorgaben fachgerecht
montieren. Stützen mit Formteil, passend zur Dachabdichtung, fachgerecht eindichten.
Die Montage ist gemäß DGUV zu dokumentieren.

Abdichtungsmaterial:  BauderTHERMOPLAN
Stützenhöhe: 600 mm
Menge: 1,000 St

**3.3.20 Anschlageinrichtung Unterkonstruktion, Dachzustiegspunkt**
Anschlageinrichtung BauderSECUTEC QUAD
Unterkonstruktion,  Dachzustiegspunkt

Ständig nutzbare Flachdachabsturzsicherung zur
Befestigung der persönlichen Schutzausrüstung gegen
Absturz als Anschlageinrichtung mit festen Anschlagpunkten in Ausstattungsklasse C (BG-Bau, DGUV 201-056)
nach DIN 4426 und DIN EN 795.
Leistungs- und Funktionsanforderungen:
- Anschlageinrichtung mit Durchmesser 16 mm
- Stütze mit Grundplatte
- 360 Grad bewegliche Anschlagöse
Liefern und gemäß Herstellervorgaben fachgerecht
montieren und mit Formteil, passend zur verwendeten
Dachabdichtung,fachgerecht eindichten.
Die Montage ist gemäß DGUV zu dokumentieren.

Untergrund: Brettstapeldecke
Abdichtungsmaterial:  Bitumen
Stützenhöhe: 600 mm
Menge: 1,000 St

**3.3.30 Persönliche Schutzausrüstung**
Persönliche Schutzausrüstung

 bestehend aus:
- Auffanggurt
- Verbindungsmittel inkl. zwei Karabiner, Länge: 470 mm
- Kernmantelseil,  Länge: 10 m,  Durchmesser: 12 mm,
  inkl. mitlaufendem  Auffanggerät und Bandfalldämpfer
- Bandschlinge, Länge: 0,8 m
- 3 Stk. Karabiner

Liefern zur Aufbewahrung am Objekt übergeben bzw. im PSA-Schrank einlagern;
Menge: 2,000 St

**3.3.40 Schrank für PSA und Dokumentation**
Schrank für 2 Stk. PSA und Dokumentation

Schrank zur spritzwassergeschützten
Aufbewahrung der PSA und der Dokumentation liefern
und montieren.
Menge: 1,000 St

#### Titel 3.4 Absturzsicherung Geländer

**3.4.10 Flachdachgeländer starr**
Absturzsicherung BauderSECUTEC
Flachdachgeländer BARRIER FSM 75 oder gleichwertig

Durchdringungsfreier Seitenschutz für Gründächer, als
Komplett-Geländersystem aus Aluminium zur
Kollektivsicherung für Insp.- u. Wartungszwecke
nach DIN EN 13374 Klasse A.
Ausstattungsklasse 3 (BG-Bau, DGUV 201-056).
Leistungs- und Funktionsanforderungen:
- Neigung: 75 Grad
- Sicherung durch Substratauflast auf Vlies
- Vlies: BauderGREEN Faserschutzmatte FSM
  nicht im Lieferumfang enthalten
- Substrathöhe: mind. 10 cm, 700 kg/m3 Trockengewicht
- Rohre (Hand-/Knielauf) in Rohrhalter eingelegt
- Material Geländer: Aluminium
- Material Schutzkappen: PP
- Pfostenabstand: max. 2.500 mm
- Oberkante Holm über Aufstellfläche: 1.126 - 1.206 mm
- Durchmesser Geländerholme: 36 mm
- Höhenverstellbereich: 80 mm
- Länge Ausleger: 1.500 mm
Liefern und gemäß Herstellervorgaben fachgerecht
auf geeignetem Flachdachaufbau der Sportbeckenhalle montieren.
Menge: 17,000 m

**3.4.20 Fußleiste Geländer**
Zusätzliche Fußleiste zur Zwischenraumreduzierung von
Knielauf bis Oberkante Dachrand, ergänzend zur
Vorposition, liefern und gemäß Herstellerangaben fachgerecht montieren.
Menge: 17,000 m

#### Titel 3.5 Spenglerarbeiten

**3.5.10 Kastenrinne 333, Aluminium pulverbeschichtet**
Vorgehängte Kastenrinne
Material:  Aluminium, pulverbeschichtet
Farbe:  RAL 9007
Zuschnitt:  333 mm
Abstand:  600mm

Materialdicke nach DIN EN 612 in Abhängigkeit mit dem Zuschnitt
Rinnenhalter, für Kastenrinne mit zwei Federn, Bandeisen verzinkt DIN 18461
Menge: 65,000 m

**3.5.20 Ablaufstutzen**
Ablaufstutzen als Einhangstutzen
Material:  Aluminium, pulverbeschichtet
Farbe:  RAL 9007
Abmessung:  DN 100mm

Materialdicke nach DIN EN 612 in Abhängigkeit mit der durchschnittlichen Nennweite;
In den Rinnenboden eingelötet, anschließen an die Regenrallrohre;
Menge: 13,000 St

**3.5.30 Rinnenboden**
Rinnenboden
Material:  Aluminium, pulverbeschichtet
Farbe:  RAL 9007
an den Rinnenköpfen eingelötet
Menge: 2,000 St

**3.5.40 Dehnungsausgleich**
Dehnungsausgleichsband, einseitig Neopren vulkanisiert, Breite 260mm, im Abstand von ca. 9,0 m in die Dachrinnen eingelötet.
Menge: 8,000 St

**3.5.50 Fallrohr mit Rohrschellen DN 100**
Regenfallrohr
Material:  Aluminium, pulverbeschichtet
Farbe:  RAL 9007
Abmessung:  DN 100 rund

Materialdicke nach DIN EN 612 in Abhängigkeit mit der durchschnittlichen Nennweite;
Befestigung mittels Rohrschellen, Aluminium, pulverbeschichtet, RAL 9007 im Bereich der bauseitigen Holzfassade.
Menge: 75,000 m

**3.5.60 Standrohr DN 100**
bestehend aus schlaggeschütztem Rohr mit Kunststoffkern, mit Titanzink ummantelt, liefern und montiren.

Oberflächenqualität:  Titanzinkblech
Abmessung:  DN 100
Länge:  800 mm
Menge: 13,000 St

**3.5.70 Abdeckkappe DN 100**
Abdeckkappe DN 100 am Übergang Fallrohr / Standrohr

Material:  Aluminium, pulverbeschichtet
Farbe:  RAL 9007
Menge: 13,000 St

**3.5.80 Rohrbögen DN 100**
Material:  Aluminium, pulverbeschichtet
Farbe:  RAL 9007
Abmessung:  DN 100

Materialdicke nach DIN EN 612 in Abhängigkeit mit der durchschnittlichen Nennweite; Zum Anschießen der Regenrallrohre an die Dachrinne
Menge: 39,000 St

### Abschnitt 4 DACH SPRUNGBECKEN

#### Titel 4.1 Abdichtungs- & Dämmarbeiten

**4.1.10 Dachfläche reinigen**
Abzudichtende Dach- und Wandflächen besenrein scharf abkehren, den anfallenden
Schutt aufnehmen, abräumen und entsorgen.
Entfernung von haftungsmindernden Schichten (Zementleim, Mörtelreste, etc.)
Untergrund: Holzmassivbau (Mebran als Feuchteschutz)
Menge: 515,000 m²

**4.1.20 Trenn- und Ausgleichslage**
Trenn- und Ausgleichslage BauderFLEX TA 600 oder gleichwertig
lose verlegt und mechanisch befestigt

Elastomerbitumenbahn nach DIN EN 13707, als dauerhaft
funktionale Trenn- und Ausgleichslage.
Leistungs- und Funktionsanforderungen:
- Dicke:  ca. 2,0 mm
- oberseitig:  folienkaschiert
- unterseitig:  vlieskaschiert
- Trägereinlage:  Polyestervlies
- Maximale Zugkraft nach DIN 12311-1
  l: > 550 N/50 mm, q: > 300 N/50 mm
- Dehnung nach DIN 12311-1: l + q: > 20 %
- Kaltbiegeverhalten nach DIN EN 1109: < -20 °C
- Wärmestandfestigkeit nach DIN EN 1110: > +120 °C
liefern und gem. Herstellervorgaben auf den Untergrund
fachgerecht lose verlegen und nach DIN EN 1991
mechanisch befestigen. Längsnaht- und Kopfstoßüberdeckung mind. 8 cm breit herstellen. Stöße versetzt
anordnen.
Menge: 515,000 m²

**4.1.30 Dampfsperre, vollflächig verschweißt als Behelfsabdichtung**
Dampfsperre BauderFLEX DNA oder gleichwertig
vollflächig verschweißt als Behelfsabdichtung

Elastomerbitumen-Schweißbahn als Dampfsperrbahn
nach DIN EN 13 970.
Leistungs- und Funktionsanforderungen:
- Dicke:  ca. 4 mm
- oberseitig:  feinbestreut, schwarz mit Nahtstreifen
- unterseitig:  folienkaschiert
- offene Liegezeit bzw. UV-stabil: 6 Monate
- Trägereinlage: Kombinationsträger
  PET/Alu/PET + Glasgewebe
- Durchtrittsicher
- Maximale Zugkraft nach DIN 12311-1:
  l: > 1000 N/50 mm, q: > 1000 N/50 mm
- Dehnung nach DIN 12311-1: l + q: > 2 %
- Diffusionswiderstand (Sd-Wert) nach
  DIN EN 1931: > 1500 m
- Kaltbiegeverhalten nach DIN EN 1109: < -30 °C
- Wärmestandfestigkeit nach DIN EN 1110: > + 110 °C
- Widerstand gegen stoßartige Belastung nach
  DIN EN 12691: > 300 mm Verfahren B
- kurzfristige Behelfsabdichtung
Liefern und gem. Herstellervorgaben auf den Untergrund
fachgerecht vollflächig verschweißen. Längsnaht- und
Kopfstoßüberdeckung mind. 8 cm breit fachgerecht
verschweißen. Stöße versetzt anordnen.Bei Verlegung auf
Stahltrapezblech: Längsnaht auf dem Obergurt anordnen
und Kopfstoß mit geeignetem Flachblech unterlegen. Im
Bereich von An- und Abschlüssen sowie
Dachdurchdringungen ist die Bahn luftdicht
anzuschließen.
Menge: 515,000 m²

**4.1.40 Aufsparrenwärmedämmung 1.Lage (160 mm) auf Brettstapeldecke**
Aufsparrenwärmedämmung BauderECO S oder gleichwertig
1.Lage (160 mm) auf Brettstapeldecke

Ökologische Hartschaumplatten aus ca. 80 %
massenbilanzierte Biomasse nach DIN EN 13165,
mit beidseitigen Deckschichten aus
Muschelkalkvlies und oberseitig mit zusätzlicher
sortenreiner PP Spezialbahn mit jeweils 10 cm
Horizontal- und Vertikalüberlappung, durchgehend
selbstklebend, sowie rechtwinkligem Nut- und Federfalz.
- Länge: 1,80 m (Außenmaß)
- Breite: 1,20 m (Außenmaß)
- Brandverhalten: E (EU) B2 (D)
- CO2-Ausstoß (Rohstoffgewinnung, Transport und Herstellung) GWP A1 - A3: 9,56 kg CO2-Äquivalent nach
  DIN EN 15804+A2
- Anwendungstyp: DAD
- Wärmeleitfähigkeitsstufe WLS 024
  Elementdicken 125, 160 und 180 mm
- Wärmeleitfähigkeitsstufe WLS 025
  Elementdicken 80 und 105 mm
- Wärmeleitfähigkeitsstufe WLS 028
  Elementdicken 60 mm
- Druckfestigkeit 120 kPa
- µ Wert 75
- ZVDH Klasse: UDB-A
- Hagelschlaggeprüft SKZ Würzburg
- Schlagregengeprüft TU Berlin
- AgBB geprüft - Ausschuss zur gesundheitlichen
  Bewertung von Bauprodukten

liefern und auf den Untergrund aus
Holzwerkstoff und Dampfsperre
fachgerecht verlegen. Die Dämmelemente
versetzt anordnen und dicht stoßen.

Plattendicke: 160 mm
Menge: 515,000 m²

**4.1.50 Aufsparrenwärmedämmung 2.Lage (125 mm) auf Brettstapeldecke/Dämmung**
Aufsparrenwärmedämmung BauderECO S oder gleichwertig
2.Lage (125 mm) auf Brettstapeldecke

Ökologische Hartschaumplatten aus ca. 80 %
massenbilanzierte Biomasse nach DIN EN 13165,
mit beidseitigen Deckschichten aus
Muschelkalkvlies und oberseitig mit zusätzlicher
sortenreiner PP Spezialbahn mit jeweils 10 cm
Horizontal- und Vertikalüberlappung, durchgehend
selbstklebend, sowie rechtwinkligem Nut- und Federfalz.
- Länge: 1,80 m (Außenmaß)
- Breite: 1,20 m (Außenmaß)
- Brandverhalten: E (EU) B2 (D)
- CO2-Ausstoß (Rohstoffgewinnung, Transport und Herstellung) GWP A1 - A3: 9,56 kg CO2-Äquivalent nach
  DIN EN 15804+A2
- Anwendungstyp: DAD
- Wärmeleitfähigkeitsstufe WLS 024
  Elementdicken 125, 160 und 180 mm
- Wärmeleitfähigkeitsstufe WLS 025
  Elementdicken 80 und 105 mm
- Wärmeleitfähigkeitsstufe WLS 028
  Elementdicken 60 mm
- Druckfestigkeit 120 kPa
- µ Wert 75
- ZVDH Klasse: UDB-A
- Hagelschlaggeprüft SKZ Würzburg
- Schlagregengeprüft TU Berlin
- AgBB geprüft - Ausschuss zur gesundheitlichen
  Bewertung von Bauprodukten

liefern und auf den Untergrund aus
Holzwerkstoff und Dampfsperre + Dämmung
fachgerecht verlegen. Die Dämmelemente
versetzt anordnen und dicht stoßen.

Plattendicke: 125 mm
Menge: 515,000 m²

**4.1.60 Hochdiffusionsoffene Trennlage**
Trennlage als hochdiffusionsoffene Schutzbahn, die sowohl dampfdurchlässig und auch wind- sowie wasserdicht ist, wasserdampfdiffusionsäquivalente Luftschichtdicke Sd <= 0,03m, nach den Richtlinien des ZVSHK auf die Wärmedämmung oder die Unterkonstruktion mit verklebten Stößen verlegen und mit korrosionsgeschützten Befestigungsmitteln im nichtsichtbaren Bereich fixieren.
Das Anarbeiten an angrenzende und aufgehende Bauteile ist bei der Bildung des Einheitspreises zu berücksichtigen;
Das Anarbeiten an die Unterkonstruktion der nachfolgenden Profilblecheindeckung ist bei der Bildung des Einheistpreises zu berücksichtigen;
Menge: 515,000 m²

#### Titel 4.2 Profilblechdeckung

**4.2.10 Verlegeplan**
*** Pauschalposition
Verlegeplan für die Ausführung der Profilbahnen, in digitaler Ausfertigung, min. 6 Wochen vor Montagebeginn zur Genehmigung dem Auftraggeber vorzulegen.
Menge: 1,000 psch

**4.2.20 Statische Berechnung**
*** Pauschalposition
Prüffähige statische Berechnung für die Ausführung der Stahl-Trapezprofile nach DIN 18807, einschl. des statischen Nachweises der Auswechslungen im Bereich der Dachöffnungen und Verbindungen der Profiltafeln mit der Unterkonstruktion,
in digitaler Ausfertigung, vor Montagebeginn zur Genehmigung dem Auftraggeber vorzulegen.
Menge: 1,000 psch

**4.2.30 Berechnung Clipabstände**
*** Pauschalposition
Prüffähiger Nachweis zur Berechnung der Clipabstände für die Sogbefestigung der Dacheindeckung in digitaler Ausfertigung, min. 6 Wochen vor Montagebeginn zur Genehmigung dem Auftraggeber vorzulegen.
Menge: 1,000 psch

**4.2.40 Objektbezogene CAD-Detailerstellung**
*** Pauschalposition
Objektbezogene CAD-Detailerstellung, z.B. für First, Ortgang, Traufe, in digitaler Ausfertigung, min. 6 Wochenn vor Montagebeginn zur Genehmigung dem Auftraggeber vorzulegen.
Menge: 1,000 psch

**4.2.50 Profilmetalldachsystem**
Liefern und auf die Wärmedämmung montieren eines Metalldachsystems, Gleit-Falzprofildach bauaufsichtlich zugelassen durch das Deutsche Institut für Bautechnik, Berlin, CE-Kennzeichen nach DIN EN 14.782, selbsttragend, begehbar, gegen Flugfeuer und strahlende Wärme widerstandsfähige "harte" Bedachung nach DIN 4102-4, Standardbaubreite von 500 mm, Profilhöhe ca. 65 mm, Bahnenlänge gemäß Dachgeometrie ca. 20,5m / 16,0m und ca. 20,5m / 8,0m ohne Querstoß, mit werkseitig vorgefertigten Gleit-Falzverbindungen. Die Montage der Profilbahnen erfolgt ausschließlich durch Klemmwirkung, ohne zusätzliches maschinelles Verfalzen oder Verbördeln der einzelnen Elementa am Bau. Dachneigung 10,5°, Gebäudehöhe siehe Vorbemerkungen.
Material bestehend aus:
Aluminiumblech, Materialdicke 1,0mm, CE-Kennzeichen nach DIN EN 14.782, Befestigung durchdringungsfrei nach Herstellerrichtlinien mit Clipleisten (Anzahl nach statischer Berechnung) ohne Durchdringung der Profilbahnen. Die erhöhte Windsogbelastung im Dachrand- und Eckbereich nach DIN 1055 ist zu beachten. Aufkanten der Profilbahnen am First, abkanten an der Traufe und Festpunktausbildung nach Erfordernis (Angabe des Statikers bzw. des Herstellers), einschließlich ober- und unterseitigen Profilfüllern.
Befestigungsmittel aus nichtrostendem Werkstoff nach Zulassung bzw. statischer Erfordernis, Bahnen farbig beschichtet nach Standardfarbkarte des Herstellers;

Inklusive Unterkonstruktion für 2-lagigen Aufbau der vor beschriebenen Aufsparrendämmung;
1. Lage 160 mm
2. Lage 125 mm

Hersteller / Typ: '..................................................' vom Bieter einzutragen
Menge: 515,000 m²

**4.2.60 Firstausbildung**
Standardfirst passend zum System nach Herstellerangaben und Zeichnung ausbilden.
Profildachbahnen auf beiden Seiten aufstellen, Zahnleiste zur Befestigung der Firstabdeckung aufnieten, Firstblech, Zuschnitt ca. 500mm, 3x gekantent, Blechstärke 1,0mm;
Oberfläche wie Dachbahnen.

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Menge: 20,500 m

**4.2.70 Traufabschluss Ost**
Dachrand Traufe, gedämmt mit Überstand

Detail wie nachfolgend beschrieben ausführen, einschließlich Lieferung aller erforderlichen Materialien:
- Traufholz (120 / 125 mm) mit konischem Zuschnitt nach Planvorgabe als Traufabschluß auf der Dampfsperre
  aus Vorposition mit geeignetem Befestigungsmaterial
  auf der Dachfläche montieren.
- Winddichten Anschluß aus Zuschnittstreifen der
 Dampfsperre,
  im Traufbereich hochführen und
 aufschweißen/aufkleben,
  am Randholz herstellen.
- Befestigungsholz (8 / 12,5 cm) im lichten Abstand von
  53 cm parallel zum Traufholz durch die Dampfsperre
 in den Untergrund befestigen
- 1.Lage BauderECO S 125 als Zuschnitt zwischen die Hölzer
  auf die horizontalen Fläche im Abschlussbereich
 verklebt verlegen.
  Plattendicke:  12,5 cm
  Plattenzuschnitt: 53 cm
- 2.Lage BauderECO S 125 als Zuschnitt auf die 1.Lage
  im Abschlußbereich an das Traufholz heranführen und
 verklebt
  verlegen.
  Plattendicke:  12,5 cm
  Plattenzuschnitt:  69 cm
- 3-Schichtplatte(Fichte) zur Anwendung im Außenbereich
  nach DIN EN 13986, als Zuschnitt, bündig mit der
  Oberkante Flächendämmung, auf der vorgenannten
  Dämmplatte mit Überstand von 40 cm nach außen
 verlegen und windsogsicher nach DIN EN 1991-1-4 mechanisch
  durch die Dämmung befestigen.
  Plattendicke:  35 mm
  Plattenbreite:  1,00 m
- Montage der Dachrinne / Rinnenblende
  (siehe gesonderte Positionen).
- Die Trennlage der Vorposition bis
  Außenkante Holzwerkstoffplatte führen.
- Traufabschluss und statische Randaussteifung Traufwinkel 40/30/2 pressblank;
Material: Aluminium stranggepresst Traufendichtung ISO - KOMPRI - band 150 kg/m²;
Abmessung 15/2-10 mm
Farbe: grau
Profilfüller passend zur Aluminium-Dachbahn, Alu Bechernieten 5 x 12 mm, Rinneneinstand der Profiltafeln: 60mm
Abbiegen der Bahnenenden im Bereich des Bodenbleches, Rinneneinlaufblech, Material: Aluminium 1,00mm dick
Zuschnitt: 333 mm, 1x gekantet, gemäß Zeichnung und Detail Dachbahnenhersteller;

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Menge: 20,500 m

**4.2.80 Traufabschluss West**
Dachrand Traufe, gedämmt mit Überstand

Detail wie nachfolgend beschrieben ausführen, einschließlich Lieferung aller erforderlichen Materialien:
- Traufholz (120 / 125 mm) mit konischem Zuschnitt nach Planvorgabe als Traufabschluß auf der Dampfsperre
  aus Vorposition mit geeignetem Befestigungsmaterial
  auf der Dachfläche montieren.
- Winddichten Anschluß aus Zuschnittstreifen der
 Dampfsperre,
  im Traufbereich hochführen und
 aufschweißen/aufkleben,
  am Randholz herstellen.
- Befestigungsholz (8 / 12,5 cm) im lichten Abstand von
  50 cm parallel zum Traufholz durch die Dampfsperre
 in den Untergrund befestigen
- 1.Lage BauderECO S 125 als Zuschnitt zwischen die Hölzer
  auf die horizontalen Fläche im Abschlussbereich
 verklebt verlegen.
  Plattendicke:  12,5 cm
  Plattenzuschnitt: 50 cm
- 2.Lage BauderECO S 125 als Zuschnitt auf die 1.Lage
  im Abschlußbereich an das Traufholz heranführen und
 verklebt
  verlegen.
  Plattendicke:  12,5 cm
  Plattenzuschnitt:  66 cm
- 3-Schichtplatte(Fichte) zur Anwendung im Außenbereich
  nach DIN EN 13986, als Zuschnitt, bündig mit der
  Oberkante Flächendämmung, auf der vorgenannten
  Dämmplatte mit Überstand von 40 cm nach außen
 verlegen und windsogsicher nach DIN EN 1991-1-4 mechanisch
  durch die Dämmung befestigen.
  Plattendicke:  35 mm
  Plattenbreite:  1,00 m
- Montage der Dachrinne / Rinnenblende
  (siehe gesonderte Positionen).
- Die Trennlage der Vorposition bis
  Außenkante Holzwerkstoffplatte führen.
- Traufabschluss und statische Randaussteifung Traufwinkel 40/30/2 pressblank;
Material: Aluminium stranggepresst Traufendichtung ISO - KOMPRI - band 150 kg/m²;
Abmessung 15/2-10 mm
Farbe: grau
Profilfüller passend zur Aluminium-Dachbahn, Alu Bechernieten 5 x 12 mm, Rinneneinstand der Profiltafeln: 60mm
Abbiegen der Bahnenenden im Bereich des Bodenbleches, Rinneneinlaufblech, Material: Aluminium 1,00mm dick
Zuschnitt: 333 mm, 1x gekantet, gemäß Zeichnung und Detail Dachbahnenhersteller;

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Menge: 20,500 m

**4.2.90 Ortgangabschluss als Dachabschluss**
Dachrand Ortgang, gedämmt mit Überstand

Detail wie nachfolgend beschrieben ausführen, einschließlich Lieferung aller erforderlichen Materialien:
- Randholz (80 / 250 mm, e=800 mm) mit schrägem Zuschnitt nach Planvorgabe als Ortgangabschluss auf der Dampfsperre
  aus Vorposition mit geeignetem Befestigungsmaterial
  auf der Dachfläche montieren.
- Winddichten Anschluß aus Zuschnittstreifen der
 Dampfsperre, im Ortgangbereich hochführen und aufschweißen/aufkleben,
  am Randholz herstellen.
- Befestigungsholz (8 / 12,5 cm) im lichten Abstand von
  72 cm parallel zum Randholz durch die Dampfsperre
 in den Untergrund befestigen
- 1.Lage BauderECO S 125 als Zuschnitt zwischen die Hölzer
  auf die horizontalen Fläche im Abschlussbereich
 verklebt verlegen.
  Plattendicke:  12,5 cm
  Plattenzuschnitt: 72 cm
- 2.Lage BauderECO S 125 als Zuschnitt auf die 1.Lage
  im Abschlußbereich an das Traufholz heranführen und
 verklebt verlegen.
  Plattendicke:  9,1 cm
  Plattenzuschnitt:  80 cm
- 3-Schichtplatte(Fichte) zur Anwendung im Außenbereich
  nach DIN EN 13986, als Zuschnitt, bündig mit der
  Oberkante Flächendämmung, auf der vorgenannten
  Dämmplatte mit Überstand von 38 cm nach außen
 verlegen und windsogsicher nach DIN EN 1991-1-4 mechanisch
  durch die Dämmung befestigen.
  Plattendicke:  34 mm
  Plattenbreite:  1,25 m
- Montage der Ortgangblende
  Ortgangabschluss als Dachabschluss und statische Randaussteifung Traufwinkel 40/30/2 pressblank;
Material: Aluminium stranggepresst Traufendichtung ISO - KOMPRI - band 150 kg/m²;
Abmessung 15/2-10 mm
Farbe: grau
Profilfüller passend zur Aluminium-Dachbahn, Alu Bechernieten 5 x 12 mm, Rinneneinstand der Profiltafeln: 60mm
Abbiegen der Bahnenenden im Bereich des Bodenbleches, Rinneneinlaufblech, Material: Aluminium 1,00mm dick
Zuschnitt: 333 mm, 1x gekantet, gemäß Zeichnung und Detail Dachbahnenhersteller;
- Die Trennlage der Vorposition bis
  Außenkante Holzwerkstoffplatte führen.

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Menge: 50,000 m

**4.2.100 Schneefang**
Schneefangsystem mit 3 Rohren und Aufstockelement passend zu den vor beschriebenen Profilblechbahnen, Höhe der Schneefangvorrichtung ca. 200mm;
Bestehend aus:
- 3x Schneefangrohr 32 x 2 mm mit Rohrverbinder
- 2x Schneefanghalter je Profilbahnsteg, Verbrauch: 4 St / m, mit allgemein bauaufsichtlicher Zulassung Nr. Z-14.4-774 durch das Deutsche Institut für Bautechnik in Berlin
- 1x Aufstockelement je Profilbahnsteg für 2 Zusatzrohre aus Aluminium, Verbrauch: 2 St. / m

Material: Aluminium walzblank
Die Befestigung erfolgt auf dem Obergurt ohne Durchdringung der Profilbahnen
Menge: 61,500 m

**4.2.110 Eishalter**
Eishalter zum Einrasten gegen Verdrehen für die Metall-Profilbahnen als Zulage zur Schneefangvorrichtung bestehend aus einem Metallbügel, Breit ca. 50mm, der in die Untergurte der Profilbahnen eingfreift;
Verbrauch 4 St. / m
Die Befestigung erfolgt durch Einrasten in die Schneefangrohre mit Nut ohne Durchdringung der Profilbahnen.

Material:  Aluminium walzblank
Menge: 61,500 m

**4.2.120 PV-Unterkonstruktion**
Photovoltaik-Unterkonstruktion auf den Profilbahnen für weitere Befestigung mit Nutenstein / Hammerkkopfschraube z.B. für PV-Module, bestehend aus:
- Formrohr 32 x 2 mm mit Nut
- Schneefanghalter mit Edelstahl-Maschinenschrauben M 8 x 40 und Edelstahl-Muttern
Verbrauch: ca. 2 St. / m
- allgemein bauaufsichtliche Zulassung Nr. Z-14.4-774 durch das Deutsche Institut für Bautechnik in Berlin
- Die Befestigung erfolgt auf dem Obergurt ohne Durchdringung der Profilbahnen
- Die Materialausdehnung ist bei der Anordnung zu berücksichtigen, geeignete Dehnungsausgleiche sind bei der Bildung des Einheitspreises zu berücksichtigen.

Material:  Aluminium walzblank
Menge: 200,000 m

**4.2.130 Ausschnitt bis 300 mm x 300 mm**
Ausschnitt in Trapezblech für Dachentwässerung oder Lüftungsrohre
in einer Abmessung bis maximal 300 mm x 300 mm herstellen, bei Einhaltung der Bedingungen nach DIN 18807 Teil 3, einschl. oberseitigem Verstärkungsblech
Blechlänge: mindestens 600 mm Blechbreite: mindestens 750 mm
jedoch mindestens zwei durchlaufende Stahltrapezprofilstege auf jeder Seite des Auschnitts überdeckend,
Blechdicke mindestens 1,13 mm, jedoch größer 1,5-fache der Trapezprofile
Menge: 5,000 St

**4.2.140 Einfassung Rundrohr**
Einfassung für - Rundrohr - Raumentlüftung - Antenne -Sanitärentlüftung -
Durchmesser bis 100 mm, bestehend aus
- Ausschneiden der Metall-Profilbahnen
- Rohrummantelung als Kegelstumpf, Material und Oberfläche wie Dacheindeckung, Mindesthöhe 150 mm, mit Bördelrand
in der Metalldachhaut fachgerecht
- eingeschweißt
- eingedichtet
Achtung:
Bei Schweißarbeiten sind vor deren Ausführung die Unterkonstruktion mit geeigneten Brandschutzmatten zu sichern und die gesetzlichen Vorschriften zu beachten.
Menge: 5,000 St

**4.2.150 Abdeckhaube für Rundrohr**
Abdeckhaube für Rundrohr DN 100 als Zulage,
aus Edelstahl V2A walzblank, Nippelmaß DN 100 mm,
einschl. passendem Regenkragen aus Edelstahl V2A walzblank
Menge: 3,000 St

**4.2.160 Wärmedämmung Rohreinfassung**
Wärmedämmung der Rohreinfassung als Zulage
bestehend aus Mineralwollefilz, die den Hohlraum von bauseitigem Rundrohr und Mantelblech ausfüllt.
Menge: 5,000 St

**4.2.170 Schwanenhals**
Liefern und fachgerechtes Montieren eines Schwanenhalses DN 100 zur regensicheren Durchführung von PV-Leitungen durch ein Profilmetalldachsystem.
Ausführung einschließlich aller erforderlichen Form- und Anschlussstücke, dauerhaft wasserdichter Einbindung in die Dachdeckung, Befestigungsmittel, Dichtungen sowie korrosionsbeständiger Materialien.
Anschluss an vorhandene Dachabdichtung bzw. Dachprofil gemäß Herstellervorgaben herstellen.
Montage einschließlich aller Nebenleistungen, Anpassungen und Abdichtarbeiten.
Ausführung entsprechend den anerkannten Regeln der Technik, den einschlägigen DIN-Normen sowie den Vorgaben des Dachsystemherstellers.
Menge: 2,000 St

**4.2.180 Blitzschutzklemme**
Blitzschutzklemme für die Metall-Profilbahnen,
geprüft für Blitzstromtragfähigkeit von Verbindungsbauteilen nach DIN EN 50164-1, Prüfklasse N / VDE 0185 Teil 201 zum Anschluß an das gemäß DIN EN 62305-3 / VDE 0185 Teil 305-3 als Auffangeinrichtung geltende RIB-ROOF Metalldach
bestehend aus
- Klemmlaschen mit Edelstahl-Maschinenschrauben M 8 x 40 und Edelstahl-Muttern
  Material: Aluminium walzblank
Die Befestigung erfolgt auf dem Obergurt ohne Durchdringung der Profilbahnen
liefern
Menge: 30,000 St

#### Titel 4.3 Absturzsicherung Seilsystem

**4.3.10 Seilsicherungssystem**
Edelstahl-Seilsicherungssystem, überfahrbar

Dauerhaft auf der Dachfläche verbleibendes horizontales Seilsicherungssystem mit flexibler Führung. Komplett aus rostfreiem Edelstahl zur Befestigung der persönlichen Schutzausrüstung gegen Absturz.
Korrossionsbeständigkeitsklasse CRC II nach DIN EN 1993-1-4
Geprüft und zertifiziert nach DIN EN 795:2012 - Typ C und IDN DEN / TS 16415:2017 mit allgemein bauaufsichtlicher Zulassung des DIBt Z-14.9-789, gekennzeichnet mit Ü-zeichen

Bestehend aus:
Edelstahlseil A4 DN8mm, Konstruktion 7x7,
zur Befestigung auf Anfangs-, End- und Eckpunkten,
mit frei überfahrbarer seilführung an den Zwischenpunkten.

Das Edelstahlseil wird dauerhaft mit Spannelement und Endterminal verpresst und mit Seilkrafterhaltern (mit Ausgleichsfeder für kontinuierliche Seilvorspannung bei witterungsbedingten Temperaturänderungen und als schockabsorbierendes Element zur Kraftreduzierung) zur Reduzierung der Krafteinleitung in den Untergrund ausgestattet.
Die unter Berücksichtigung der Absorption maximal auftretende Bemesssungsweinwirkung am Endpunkt im Seilsyste beträgt:
- bei max. 3 Benutzern: max 8,2 kN
Spezifikation der Anschlagpunkte, siehe gesonderte Position

Als Komplettsystem liefern und nach Vorgabe des herstellers montieren.
Menge: 120,000 m

**4.3.20 Zwischenpunkt Alu traufseitig**
Zwischenpunkt im Edelstahlseilsystem bestehend aus Anschlagpunkt mit frei überfahrbarer Seilfühung, Edelstahl, Seilsystem zur Klemmbefestigung an Dachprofil;
Menge: 8,000 St

**4.3.30 Sicherung Anlegeleiter**
Sicherung Anlegeleiter

Leitersicherung für das Steildach zur Befestigung
und Fixierung einer Anlegeleiter gegen
seitliches und rückwärtiges Wegkippen
bspw. als Zugang zum Steildach.
Leistungs- und Funktionsanforderungen:
- Untergrund: Holz
- Material: Edelstahl V2A (AISI 304)
- Lieferumfang: Leitersicherung und Bandschlinge
Liefern und gemäß Herstellervorgaben fachgerecht montieren.
Menge: 1,000 St

#### Titel 4.4 Spenglerarbeiten

**4.4.10 Kastenrinne 333, Aluminium pulverbeschichtet**
Vorgehängte Kastenrinne
Material:  Aluminium, pulverbeschichtet
Farbe:  RAL 9007
Zuschnitt:  333 mm
Abstand:  600mm

Materialdicke nach DIN EN 612 in Abhängigkeit mit dem Zuschnitt
Rinnenhalter, für Kastenrinne mit zwei Federn, Bandeisen verzinkt DIN 18461
Menge: 41,000 m

**4.4.20 Ablaufstutzen**
Ablaufstutzen als Einhangstutzen
Material:  Aluminium, pulverbeschichtet
Farbe:  RAL 9007
Abmessung:  DN 100mm

Materialdicke nach DIN EN 612 in Abhängigkeit mit der durchschnittlichen Nennweite;
In den Rinnenboden eingelötet, anschließen an die Regenrallrohre;
Menge: 5,000 St

**4.4.30 Rinnenboden**
Rinnenboden
Material:  Aluminium, pulverbeschichtet
Farbe:  RAL 9007
an den Rinnenköpfen eingelötet
Menge: 4,000 St

**4.4.40 Dehnungsausgleich**
Dehnungsausgleichsband, einseitig Neopren vulkanisiert, Breite 260mm, im Abstand von ca. 9,0 m in die Dachrinnen eingelötet.
Menge: 4,000 St

**4.4.50 Fallrohr mit Rohrschellen DN 100**
Regenfallrohr
Material:  Aluminium, pulverbeschichtet
Farbe:  RAL 9007
Abmessung:  DN 100 rund

Materialdicke nach DIN EN 612 in Abhängigkeit mit der durchschnittlichen Nennweite;
Befestigung mittels Rohrschellen, Aluminium, pulverbeschichtet, RAL 9007 im Bereich der bauseitigen Holzfassade.
Menge: 28,000 m

**4.4.60 Standrohr DN 100**
bestehend aus schlaggeschütztem Rohr mit Kunststoffkern, mit Titanzink ummantelt, liefern und montiren.

Oberflächenqualität:  Titanzinkblech
Abmessung:  DN 100
Länge:  800 mm
Menge: 3,000 St

**4.4.70 Abdeckkappe DN 100**
Abdeckkappe DN 100 am Übergang Fallrohr / Standrohr

Material:  Aluminium, pulverbeschichtet
Farbe:  RAL 9007
Menge: 3,000 St

**4.4.80 Rohrbögen DN 100**
Material:  Aluminium, pulverbeschichtet
Farbe:  RAL 9007
Abmessung:  DN 100

Materialdicke nach DIN EN 612 in Abhängigkeit mit der durchschnittlichen Nennweite; Zum Anschießen der Regenrallrohre an die Dachrinne
Menge: 10,000 St

### Abschnitt 5 DACH UMKLEIDE

#### Titel 5.1 Abdichtungs- & Dämmarbeiten

**5.1.10 Koordination Abbruch / abschnittsweise Dachabdichtung / Sicherstellung der Regensicherheit**
*** Pauschalposition
Das vorhandene Trapezblech verbleibt als tragender Untergrund. Der bestehende Dachaufbau wird bauseits durch den Baumeister im Zuge von Abbrucharbeiten einschließlich Asbestsanierung entfernt.
Die Ausführung der Dachabdichtungsarbeiten erfolgt zwingend in enger zeitlicher und räumlicher Abstimmung mit den parallel stattfindenden Abbrucharbeiten. Der Auftragnehmer hat sämtliche daraus resultierenden Erschwernisse, insbesondere Behinderungen, Unterbrechungen, Umstellungen im Bauablauf sowie erhöhten Koordinations- und Abstimmungsaufwand, eigenverantwortlich zu berücksichtigen.
Die Leistung ist abschnittsweise entsprechend dem Baufortschritt des Baumeisters zu erbringen. Der Auftragnehmer hat seine Arbeitsweise so zu organisieren, dass zu jedem Zeitpunkt ein vollständig regensicherer Zustand der Dachfläche gewährleistet ist.
Unterhalb der Dachfläche befinden sich bestehende Garderobenbereiche. Der bauseitige Schutz mittels OSB-Platten ist ausdrücklich nicht wasserdicht. Der Auftragnehmer übernimmt die volle Haftung für sämtliche Schäden, Folgeschäden und Nutzungsausfälle, die aus Wassereintritten infolge mangelhafter, unvollständiger oder nicht durchgehend funktionsfähiger Abdichtungs- bzw. Notabdichtungsmaßnahmen resultieren.
Die Notabdichtung – einschließlich vorhandener provisorischer Abdichtungen – ist während der gesamten Ausführungsdauer durchgehend funktionsfähig zu halten. Offene Dachflächen sind täglich entsprechend dem Arbeitsfortschritt zwingend provisorisch regensicher herzustellen.
Neu hergestellte Abdichtungsbereiche sind unverzüglich, fachgerecht und dauerhaft dicht mit bestehenden Notabdichtungen zu verschweißen. Zustände, die das Eindringen von Niederschlagswasser ermöglichen, sind ausnahmslos auszuschließen.
Sämtliche hierfür erforderlichen Nebenleistungen, Schutzmaßnahmen, Provisorien, Umstellungen sowie wiederholte An- und Abschlüsse sind in den Einheitspreis einzukalkulieren und mit diesem abgegolten.
Nachforderungen, Mehrkostenanzeigen oder Bauzeitverlängerungen aus den genannten Umständen sind ausdrücklich ausgeschlossen.
Menge: 1,000 psch

**5.1.20 Stahltrapezprofil, 1000 / 10300mm**
Trapezprofil 160/250
Stahltrapezprofile nach DIN EN 1090
als Tragschale für ein oberseitig wärmegedämmtes, unbelüftetes Dach,
güteüberwacht, liefern und
nach den Fachregeln des IFBS
auf vorhandener Unterkonstruktion aus Stahlbetonbindern und bestehendem Trapezblech
in Positivlage (untenliegende Längsstoßüberdeckung)
montieren, einschl. Lieferung aller nach statischer Berechnung
erforderlicher bauaufsichtlich zugelassener Verbindungselemente.

Bauseits werden die bestehenden Lichtbänder abgebrochen, um eine durchgängige Dachfläche zu erhalten, wird im Bereich der entstehenden Dachöffnungen ein Trapezprofil verlegt;

Abmessung Dachöffnung 1000 / 10300 mm

Trapezprofil Typ: 160/250
Mindeststahlgüte S320 GD+Z nach DIN EN 10346
Profilhöhe: 162 mm
Rippenbreite: 250 mm
Baubreite der Profiltafeln: 750 mm
Nennblechdicke / Gewicht:
1,50 mm / 0,240 kN/m²

Korrosionsschutzsystem:
verzinkt ZM120 nach DIN EN 10346 / abZ Z-30.11-61
und zusätzlich mit organischer Beschichtung:

Oberseite (zur Dämmung, F1/P/A)
Rückseitenschutzlack

Unterseite (Raumseite, F2/N/B)
Polyester 12 μm
Menge: 1,000 St

**5.1.30 Stahltrapezprofil,1000 / 33500 mm**
wie vor jedoch Abmessung 1000 / 33500 mm
Menge: 2,000 St

**5.1.40 Stahltrapezprofil, 1000 / 5500 mm**
wie vor jedoch Abmessung 1000 / 5500 mm
Menge: 2,000 St

**5.1.50 Stahltrapezprofil, 1000 / 4850 mm**
wie vor jedoch Abmessung 1000 / 4850 mm
Menge: 1,000 St

**5.1.60 Stahltrapezprofil, 1000 / 1300 mm**
wie vor jedoch Abmessung 1000 / 1300 mm
Menge: 2,000 St

**5.1.70 Stahltrapezprofil, 1200 / 1200 mm**
wie vor jedoch Abmessung 1000 / 1300 mm
Menge: 1,000 St

**5.1.80 Dachfläche reinigen**
Abzudichtende Dach- und Wandflächen besenrein scharf abkehren, den anfallenden
Schutt aufnehmen, abräumen und entsorgen.
Entfernung von haftungsmindernden Schichten (Zementleim, Mörtelreste, etc.)
Untergrund: bestehendes Trapezblech nach bauseitigem Abbruch des Dachaufbaus (Dachaufbau ist asbesthaltig, dies dient nur zur Information und ist nicht kalkulationsrelevant)
Menge: 635,000 m²

**5.1.90 Voranstrich auf Stahltrapezprofil**
Voranstrich BauderBIT BU-VP
auf Stahltrapezprofil

Kaltverarbeitbarer Bitumenvoranstrich auf
Lösungsmittelbasis, schnelltrocknend, auf den
gereinigten Obergurten einschl. aller An- und
Abschlüsse streichen oder spritzen und
durchtrocknen lassen.
Verbrauch: ca. 0,2 kg/m²
Menge: 635,000 m²

**5.1.100 Dampfsperre auf Trapez kaltselbstklebend, Nähte verschweißt**
Dampfsperre BauderTEC KSD FBS oder gleichwertig auf Trapez
kaltselbstklebend, Nähte verschweißt

Elastomerbitumen Kaltselbstklebebahn als Dampfsperrbahn
nach DIN EN 13 970, mit Schweißnaht.
Leistungs- und Funktionsanforderungen:
- Dicke ca. 2,5 mm
- oberseitig: feinbestreut
- unterseitig: Kaltselbstklebemasse mit
  perforierter Abziehfolie
- Trägereinlage: Aluminium-Polyester-Kombination mit
  Gittergelege 200 g/m²
- Durchtrittsicher
- Maximale Zugkraft nach DIN 12311-1:
  l: > 1000 N/50 mm, q: > 1000 N/50 mm
- Dehnung nach DIN 12311-1: l + q > 2 %
- Nagelschaftprüfung nach DIN EN 12310-1: >= 70 N
- Diffusionswiderstand (Sd- Wert)
  nach DIN EN 1931: > 1500 m
- Kaltbiegeverhalten nach DIN EN 1109: < -25 °C
- Wärmestandfestigkeit nach DIN EN 1110: > +70 °C
- kurzfristige Behelfsabdichtung
Liefern und gem. Herstellervorgaben auf den Untergrund
fachgerecht verlegen. Längsnaht- & Kopfstoßüberdeckung
mind. 8 cm breit, unter Verwendung einer Andrückrolle
fachgerecht thermisch verschweißen. Ein 45°-Eckschnitt
ist an der mittleren Lage im Bereich des T-Stoßes
auszuführen. Stöße versetzt anordnen. Verlegung auf
Stahltrapezblech: Längsnaht auf dem Obergurt anordnen
und Kopfstoß mit geeignetem Flachblech unterlegen. Im
Bereich von An- und Abschlüssen sowie
Dachdurchdringungen ist die Bahn luftdicht
anzuschließen.
Menge: 560,000 m²

**5.1.110 Dampfsperre auf Holz lose verlegt und mechanisch befestigt, Nähte verschweißt**
Dampfsperre BauderTEC KSD FBS oder gleichwertig auf Holz
lose verlegt und mechanisch befestigt, Nähte verschweißt

Elastomerbitumen Kaltselbstklebebahn als Dampfsperrbahn
nach DIN EN 13 970, mit Schweißnaht.
Leistungs- und Funktionsanforderungen:
- Dicke ca. 2,5 mm
- oberseitig: feinbestreut
- unterseitig: Kaltselbstklebemasse mit
  perforierter Abziehfolie
- Trägereinlage: Aluminium-Polyester-Kombination mit
  Gittergelege 200 g/m²
- Durchtrittsicher
- Maximale Zugkraft nach DIN 12311-1:
  l: > 1000 N/50 mm, q: > 1000 N/50 mm
- Dehnung nach DIN 12311-1: l + q > 2 %
- Nagelschaftprüfung nach DIN EN 12310-1: >= 70 N
- Diffusionswiderstand (Sd- Wert)
  nach DIN EN 1931: > 1500 m
- Kaltbiegeverhalten nach DIN EN 1109: < -25 °C
- Wärmestandfestigkeit nach DIN EN 1110: > +70 °C
- kurzfristige Behelfsabdichtung
Liefern und gem. Herstellervorgaben auf den Untergrund
lose verlegen und fachgerecht nach DIN EN 1991 verdeckt
mechanisch befestigen. Längsnaht- und Kopfstoßüberdeckung mind. 8cm breit, unter Verwendung einer
Andrückrolle fachgerecht thermisch verschweißen. Ein
45°-Eckschnitt ist an der mittleren Lage im Bereich des
T-Stoßes auszuführen. Im Bereich von An- und
Abschlüssen sowie Dachdurchdringungen ist die
Bahn luftdicht anzuschließen. Stöße versetzt anordnen.
Menge: 75,000 m²

**5.1.120 Wärmedämmung 160 mm mit Schaumkleber verklebt**
Wärmedämmung BauderECO FF oder gleichwertig
mit Schaumkleber verklebt

Ökologische Hartschaumplatten aus ca. 80 %
massenbilanzierte Biomasse nach DIN EN 13165,
für genutzte und nicht genutzte Dachflächen.
Leistungs- und Funktionsanforderungen:
- Anwendungstyp nach 4108-10: DAA dh,
  hohe Druckbelastbarkeit
- Deckschichten: Muschelkalkvlies
- umlaufenden Stufenfalz
- Wärmeleitfähigkeit nach DIN 4108-4:
  Dicke 125 mm - 0,024 W/(mK)
  Dicke 160 mm - 0,024 W/(mK)
- Brandverhalten nach DIN EN 13501-1: Klasse E
  nicht brennend abtropfend, nicht glimmend
- Zugfestigkeit senkrecht zur Plattenebene
  nach DIN EN 1607: > 80 kPa
- nicht kapillaraktiv
- formaldehydfrei
- biologisch und bauökologisch unbedenklich
- geruchsneutral
- resistent gegen Schimmel und Verrottung
- widerstandsfähig gegen statische und dynamische
  Lasten
- nicht schmelzend und dauerhaft formbeständig bei
  hoher Wärmeeinwirkung
- Plattengröße: 600 x 1200 mm
liefern und auf den Untergrund mit Bauder Schaumkleber
streifenweise windsogsicher nach DIN EN 1991-1-4
verkleben.
Platten versetzt anordnen und dicht stoßen.
Plattendicke: 160 mm
Menge: 635,000 m²

**5.1.130 Gefälledämmung 2% mit Schaumkleber verklebt**
Gefälledämmung BauderECO T oder gleichwertig
mit Schaumkleber verklebt

Ökologische Hartschaumplatten aus ca. 80 %
massenbilanzierte Biomasse nach DIN EN 13165,
 für genutzte und nicht genutzte Dachflächen.
Leistungs- und Funktionsanforderungen:
- Anwendungstyp nach 4108-10: DAA dh,
  hohe Druckbelastbarkeit
- Deckschichten: unkaschiert
- Wärmeleitfähigkeit nach
  DIN 4108-4: WLS 025-027
  Dicke  < 80 mm  - 0,027 W/(mK)
  Dicke >= 80 mm  - 0,026 W/(mK)
  Dicke >= 120 mm - 0,025 W/(mK)
- Brandverhalten nach DIN EN 13501-1: Klasse E
  nicht brennend abtropfend, nicht glimmend
- klassifiziert nach DIN 18234-2
- Zugfestigkeit senkrecht zur Plattenebene
  nach DIN EN 1607: > 100 kPa
- Umweltproduktdeklaration EPD nach ISO 14025
- Wasseraufnahme nach DIN EN 12087: < 3 Vol. %
- kurzfristig Temperaturbeständig bis + 250°C
- nicht kapillaraktiv
- formaldehydfrei
- biologisch und bauökologisch unbedenklich
- geruchsneutral
- resistent gegen Schimmel und Verrottung
- PIR-stabilisiert mit PIR Index > 250
  (extrem hohe Dimensionsstabilität)
- widerstandsfähig gegen statische und
  dynamische Lasten
- nicht schmelzend und dauerhaft formbeständig bei
  hoher Wärmeeinwirkung
- Plattenformat: 800 x 1200 mm
liefern und auf dem Untergrund nach geprüftem
Gefälleplan mit Bauder Schaumkleber streifenweise
windsogsicher nach DIN EN 1991-1-4 verkleben.
Platten versetzt anordnen und dicht stoßen.

Gefälle: 2 %
Mittlere Dicke: 125 mm

Hinweis:
Der U-Wert muss nach DIN EN 6946
nachgewiesen werden.
Menge: 635,000 m²

**5.1.140 FPO-Dachbahn mechanisch befestigt**
FPO-Dachbahn BauderTHERMOPLAN T 20 oder gleichwertig
mechanisch befestigt

FPO-Kunststoffdachbahn (flexible Polyolefine)
als einlagige Abdichtung nach DIN EN 13956,
auf Basis hochwertigster Polypropylenlegierungen (PP),
mit hochbelastbarer Trägereinlage universell anwendbar.
Leistungs- und Funktionsanforderungen:
- Anwendungskurzzeichen nach
  DIN SPEC 20000-201: DE/E1 FPO-BV-V-PG-2,0
  DIN SPEC 20000-202: BA FPO-BV-V-PG-2,0
- Dicke: 2,0 mm
- Funktionsschicht über der Trägereinlage: 50%
- Farbe Oberseite: perlweiß oder silbergrau
  (nach Wahl des AG)
- Trägereinlage: Polyesterfaserverstärkung (PES)
- Höchstzugkraft nach DIN EN 12311-2 A:
  längs: >= 1200 N/50 mm
  quer: >= 1200 N/50 mm
- Höchstzugkraftdehnung nach DIN EN 12311-2 A:
  längs: >= 19 %
  quer: >= 19 %
- Weiterreißkraft nach DIN EN 12310-2: >= 400 N
- Scherwiderstand Fügenaht: >= 500 N/50 mm
- Schälwiderstand Fügenaht: >= 300 N/50 mm
- Maßhaltigkeit nach DIN EN 1107-2: < 0,3%
- Basiswerkstoff Polypropylen (PP)
- halogen-, schwermetall- und weichmacherfrei
- bitumenverträglich nach DIN EN 1548
- wurzel- und rhizomfest
  nach FLL-Richtlinien und DIN EN 13948
- resistent gegen Mikroorganismen, Ouecken und Rotalgen
- Falzen in der Kälte nach DIN EN 495-5: -30 °C
  kein Bruch der Bahn bei 180° Kantung
- Widerstand gegen Hagelschlag nach DIN EN 13583:
  auf harter Unterlage: > 31 m/s
  auf weicher Unterlage: > 42 m/s
- UV Bestrahlung nach DIN EN 1297: Klasse 0
  rissfrei nach fünffacher Normprüfdauer
- resistent gegen Shattering
- erweiterte Fremdüberwachung der Qualität bei der
  Herstellung durch TÜV SÜD
- Umweltproduktdeklaration EPD nach ISO 14025
- Zulassung FM Approvals: Klasse 4470 im System geprüft
- Verhalten bei Brand von außen, im System geprüft
  nach DIN CEN/TS 1187 und eingestuft in
  BROOF(t1) und BROOF(t3)
liefern, auf den Untergrund lose verlegen und nach
DIN EN 1991-1-4 mechanisch befestigen. Die Naht- und
Stoßbereiche sind nach der Bauder Verlegeanleitung FPO
zu überlappen, vorzubereiten und mit Heißluft homogen
und kapillarfrei zu verschweißen.
Menge: 635,000 m²

**5.1.150 Reinigungsmittel Nahtvorbereitung FPO Dachbahnen**
Reinigungsmittel Nahtvorbereitung FPO Dachbahnen

für verschmutzte Dachbahnen, vor dem Heißluftschweißen
mit Reiniger entlang des Nahtbereiches reinigen.
Vor der Verschweißung eine Ablüftzeit von mindestens
30 Sekunden einhalten.
Menge: 635,000 m²

**5.1.160 Schutzbahn für Wartungswege**
Schutzbahn für Wartungswege

Schutzbahn für Wartungswege, mit Rutschsicherung,
auf Basis FPO, mit oberseitiger starker Prägung
(Riffelblech-strukturiert),
Leistungs- und Funktionsanforderung:
- Länge nach DIN EN 1848-2: 10,0 m,
- Breite nach DIN EN 1848-2: 0,75 m,
- Effektive Dicke nach DIN EN 1849-2: 2,0 mm,
- Flächenbezogene Masse nach DIN EN 1849-2:
  2,4 kg/m²,
- Farbe: dunkelgrau (oben und unten),
- Recyclinggehalt: ca. 15%,
- Widerstand gegen stoßartige Belastung nach
  DIN EN 12691:
  + Harte Unterlage: = 900 mm,
  + Weiche Unterlage:  = 1250 mm,
- UV Bestrahlung nach DIN EN 1297: erfüllt
  (> 5000 h),
- Maßhaltigkeit nach DIN EN 1107-2:  = 1%
- Rutschhemmklasse nach DIN 51130: R 10,
- Verdrängungsraum nach ASR A1.5/1.2: V 4,
- Brandverhalten nach DIN EN ISO 11925-2:
  Klasse E nach DIN EN 13501-1,
liefern, auf dem Untergrund lose verlegen und im
Randbereich mit ca. 80-90% Nahtverschluss mit
der Flächenabdichtung thermisch homogen verschweißen.
Die Bahnen sind stumpf gestoßen zu verlegen.

Hinweis:
Versetzt angeordnet sollen offene Bereiche in Gefällerichtung erhalten bleiben, damit Kondensat ablaufen
kann!
Menge: 20,000 m

**5.1.170 Randfixierung zur Aufnahme horizontaler Kräfte**
Randfixierung zur Aufnahme horizontaler Kräfte
mit Befestigungsschiene und Rundschnur

Detail wie nachfolgend beschrieben ausführen, einschließlich Lieferung aller erforderlichen Materialien:
- Befestigungsschiene mit geeigneten
  Befestigungsmitteln gemäß Verlegeanleitung
  im unmittelbaren Eckbereich fachgerecht befestigen.
- Schienenstöße werden mit ca. 5 mm Abstand verlegt
  und mit Dachbahnstreifen abgedeckt.
- Rundschnur hinter der Befestigungsschiene als
  Auszugsicherung fachgerecht homogen aufschweißen.
Menge: 120,000 m

**5.1.180 Dachrand Attika, gedämmt, waagerecht Brettschichtholz**
Dachrand Attika, gedämmt, waagerecht Brettschichtholz

Detail wie nachfolgend beschrieben ausführen, einschließlich Lieferung aller erforderlichen Materialien:
- Trennlage aus BauderFLEX TA 600 im Anschlußberich auf  Holzwerkstoffuntergrund mechanisch
  befestigt anbringen (Attikainnenseite und -krone)
- Dampfsperre, BauderFLEX DNA, hoch-,
  bis Außenkante Attika führen und
  vollflächig aufschweißen / aufkleben.
- Dämmplatte BauderECO FF 80 Zuschnitt auf die
  horizontale Attikafläche verlegen.
  Plattendicke: 60 mm
- Holzwerkstoffplatte zur Anwendung im Außenbereich
  nach DIN EN 13986, als Zuschnitt einseitig gefast,
  auf der Attika mit beidseitigem Überstand verlegen
  und windsogsicher nach DIN EN 1991-1-4 mechanisch
  durch die Dämmung befestigen.
  Plattendicke: 28 mm
- Verbundblechprofil, passend zur Dachabdichtung,
  2-fach gekantet und angereift, mit unterlegtem Dichtband an der Attikaaußenkante fachgerecht montieren.
  Zuschnitt: 200 mm
- Verbundblechstöße mit Deckband, Breite 120 mm, aus
  trägerlosem Material, passend zur Dachabdichtung,
  gemäß Herstellervorgaben überschweißen.
- Abdichtungsbahn aus der Fläche im Anschlussbereich
  ca. 5 cm hochführen und Randfixierung gemäß
  Vorposition ausführen.
- Dämmplatte BauderECO FF 80 als Zuschnitt an der
  Attikainnenseite fachgerecht fixieren.
  Plattendicke: 80 mm
- Abdichtungsbahn der Vorposition als Zuschnitt hoch-
  und weiter bis Außenkante Attika führen und im senkrechten Bereich mit geeignetem Kontaktkleber aufkleben. Den Zuschnitt in der Kehle durchgehend
  heften, im oberen Bereich auf dem Verbundblechprofil
  und im unteren Bereich auf die Flächenabdichtung mit
  ausreichender Überdeckung homogen verschweißen.
- Attikablech Doppelstehfalz, Aluminium pulverbeschichtet, gekantet, 3° Gefälle nach Innen inkl. Saumblech, Gewirrlage, Überschubblech an Stroßverbindungen
Kantungen:  4
Abwicklung:  1150mm

Attikahöhe: 100 cm
Attikabreite: 62 cm
Menge: 60,000 m

**5.1.190 Wandanschluss, gedämmt unter gedämmter Fassade**
Wandanschluss, gedämmt unter gedämmter Fassade

Detail wie nachfolgend beschrieben ausführen, einschließlich Lieferung aller erforderlichen Materialien:
- Trennlage aus BauderFLEX TA 600 im Anschlußberich auf Holzwerkstoffuntergrund mechanisch
  befestigt anbringen (Wandanschlußfläche)
- Dampfsperre, BauderFLEX DNA,  bis Oberkante
  Wärmedämmung hochführen und vollflächig
  aufschweißen / aufkleben.
- Stützprofil, 2-fach gekantet, an der Oberkante
  des Abschlusses fachgerecht montieren.
  Material: verz. Stahlblech
  Materialdicke: 1,5 mm
  Zuschnitt: 300 mm
- Dämmplatte BauderECO FF 80 als Zuschnitt in das
  Stützprofil einführen und fachgerecht fixieren.
  Plattendicke: 160 mm
- Abdichtungsbahn aus der Fläche im Anschlussbereich
  ca. 5 cm hochführen und Randfixierung gem.
  Vorposition ausführen.
- Abdichtungsbahn der Vorposition als Zuschnitt bis
  Oberkante Anschluss hochführen, im senkrechten
  Bereich mit geeignetem Kontaktkleber aufkleben, in
  der Kehle durchgehend heften und im unteren Bereich
  auf die Flächenabdichtung mit ausreichender
  Überdeckung homogen verschweißen.
- Oberhalb des Stützprofils eine Z-förmige Feuchtigkeitssperre als Zuschnitt, passend zur Dachabdichtung, an der Wand hochführen und nachfolgend mit
  der Anschlussbahn homogen verschweißen.
- Klemmprofil mit geeigneten Befestigungsmitteln
  montieren und die obere Fuge mit dauerelastischem
  Dichtstoff versiegeln.

Anschlusshöhe: 50 cm
Menge: 60,000 m

**5.1.200 Eckausbildung Außenecke / Innenecke**
Eckausbildung Außenecke / Innenecke

Fertigteilecke, passend zur Dachabdichtung,
liefern und fachgerecht montieren.
Das Formteil ist auf die in der Ecke verlegte
Anschlussabdichtung einzusetzen und umlaufend
zu verschweißen.
Menge: 12,000 st

**5.1.210 Lüfteranschluss rechteckig, bis 0,5 m² Querschnitt Dachbahn und WA-Profil**
Lüfteranschluss rechteckig, bis 0,5 m² Querschnitt
Dachbahn und WA-Profil

für Lüfteranschluss, lose verlegt

- Flächenbahn aus der Abdichtungsbahn
  der Vorposition, bis an den Lüfterrand verlegen
- Randfixierung ab Kantenlänge >50 cm
  gemäß gesonderter Position
- Zuschnittbahn aus der Abdichtungsbahn
  der Vorposition, als Lüfteranschluss
  liefern, auf den Untergrund lose
  fachgerecht verlegen, im oberen Bereich
  auf dem Lüfterrand fachgerecht mech.
  fixieren und im unteren Bereich auf
  die Flächenabdichtung mit Überdeckungder Randfixierung homogen verschweißen
- Wandanschlussprofil inkl. Befestigungsmaterial und dauerelastischer Versiegelung, liefern, fachgerecht montieren
  Fuge zwischen Profil und Bauteil mit
  elastischem Dichtstoff und vorkomprimiertem Dichtungsband fachgerecht
  schließen
- inkl. aller Eckausbildungen,

Anschlußhöhe:
 H = 30 cm
Menge: 10,000 st

**5.1.220 Lüfteranschluss rechteckig, bis 1 m² Querschnitt Dachbahn und WA-Profil**
Lüfteranschluss rechteckig, bis 1 m² Querschnitt
Dachbahn und WA-Profil

für Lüfteranschluss, lose verlegt

- Flächenbahn aus der Abdichtungsbahn
  der Vorposition, bis an den Lüfterrand verlegen
- Randfixierung ab Kantenlänge >50 cm
  gemäß gesonderter Position
- Zuschnittbahn aus der Abdichtungsbahn
  der Vorposition, als Lüfteranschluss
  liefern, auf den Untergrund lose
  fachgerecht verlegen, im oberen Bereich
  auf dem Lüfterrand fachgerecht mech.
  fixieren und im unteren Bereich auf
  die Flächenabdichtung mit Überdeckungder Randfixierung homogen verschweißen
- Wandanschlussprofil inkl. Befestigungsmaterial und dauerelastischer Versiegelung, liefern, fachgerecht montieren
  Fuge zwischen Profil und Bauteil mit
  elastischem Dichtstoff und vorkomprimiertem Dichtungsband fachgerecht
  schließen
- inkl. aller Eckausbildungen,

Anschlußhöhe:
 H = 30 cm
Menge: 10,000 st

**5.1.230 Anschluss an RWA-System Brettschichtholzaufkantung gedämmt**
Anschluss an RWA-System
Brettschichtholzaufkantung gedämmt

Detail wie nachfolgend beschrieben ausführen, einschließlich Lieferung aller erforderlichen Materialien:
- Montage des Lichtkuppelsystems
  (siehe gesonderte Positionen).
- Trennlage aus BauderFLEX TA 600 im Anschlußberich auf Holzwerkstoffuntergrund mechanisch
  befestigt anbringen (Wandanschlußfläche)
- Dampfsperre, BauderFLEX DNA,  bis Oberkante
  Wärmedämmung hochführen und vollflächig
  aufschweißen / aufkleben.
- Stützprofil, 2-fach gekantet, an der Oberkante
  des Abschlusses fachgerecht montieren.
  Material: verz. Stahlblech
  Materialdicke: 1,5 mm
  Zuschnitt: 300 mm
- Wärmedämmung BauderECO FF 125 als Zuschnittplatten passgenau anarbeiten.
- Abdichtungsbahn aus der Fläche im Anschlussbereich
  ca. 5 cm hochführen und Randfixierung gemäß Vorposition ausführen.
- Abdichtungsbahn der Vorposition als Zuschnitt bis
  Oberkante Anschluss hochführen, in der Kehle durchgehend heften und im unteren Bereich auf die Flächenabdichtung mit ausreichender Überdeckung homogen
  verschweißen.
- Klemmprofil mit geeigneten Befestigungsmitteln
  montieren und die obere Fuge mit dauerelastischem
  Dichtstoff versiegeln.
Leistung einschließlich der erforderlichen
Eckausbildung.

Abmessung Brettschichtholzaufkantung:
Abmessung Öffnung:  Innen 1000 / 3750 mm
  Außen 1280 / 4030 mm
Wandhöhe Traufe:  600mm
Wandhöhe First:  800 mm
Befestigungsuntergrund:  Brettsperrholzaufkantung B 140 mm
Das obere Ende des Holzkranzes auf dem die RWA aufliegt ist 10° geneigt.
Menge: 3,000 st

**5.1.240 Anschluss an QRO-Stützen 200x10 Ausführung mit BauderLIQUITEC PU**
Anschluss an  QRO-Stützen 200x10
Ausführung mit BauderLIQUITEC PU oder gleichwertig.

Bei der Bildung des Einheitspreises ist auch zu berücksichtigen, dass die Dämmung sowie die Notabdichtung an die Durchdringung angearbeitet werden müssen. Dieser Mehraufwand ist mit dieser Position abgegolten und wird nicht gesondert vergütet.

Detail wie nachfolgend beschrieben ausführen, einschließlich Lieferung aller erforderlichen Materialien:
- Vorbereitung, Abklebung und bei Bedarf Haftvermittlung / Grundierung des Untergrundes
- BauderLIQUITEC PU (1K) in zwei Schichten aufbringen.
  Als erste Schicht ca. 2/3 der angegebenen Verbrauchsmenge vorlegen, Polyestervlies BauderLIQUITEC PV 165
  blasen- und faltenfrei einbetten, die zweite Schicht
  nass in nass nachlegen. Die Vliesüberlappung beträgt
  mindestens 5 cm. Vor Aushärtung der Abdichtung bzw.
  Grundierung Klebeband entfernen.
- Die Abdichtung mindestens 10 cm breit auf die
  Flächenabdichtung bis Oberkante Anschluss führen.
  Einschließlich aller Eckausbildungen.
- Verbrauch: ca. 3,1 kg/m²

Anschlusshöhe:  30 cm
Abmessung der Durchdringung:  20 / 20 cm

Hinweis:
Die Verlegeanleitung BauderLIQUITEC PU ist zu beachten.

Leistungs- und Funktionsanforderungen Flüssigkunststoff:
- Anwendungskurzzeichen:
  E1 PUR-1K-S-W3-P4-S1, S2, S3, S4,-TL4-TH4-DIN 18531-2
- Zulassung gemäß ETAG 005 in den höchsten Nutzungskategorien
- Basiswerkstoff Polyurethan, 1-komponentig
- GISCODE: RSP 20
- Trockenschichtdicke: mindestens 2,5 mm
- Farbe: schiefergrau, ähnlich RAL 7015
- Trägereinlage: Polyestervlies (PV) 165 g/m²
- lösemittelfrei und geruchsarm
- alkalibeständig
- dauerhaft UV-stabil
- Verhalten bei Brand von außen, im System geprüft nach
  DIN CEN/TS 1187 und eingestuft in BROOF (t1)
Menge: 12,000 st

**5.1.250 Flächenbelag Terrassenplatten auf Stelzlager**
Flächenbelag Terrassenplatten auf Stelzlager als Wartungsweg
liefern, stolperfrei und kippsicher verlegen.

Plattengröße:  60 x 60 cm
Plattendicke:  5 cm
Wegbreite:  1,20 m
Menge: 10,000 m²

**5.1.260 Dachentwässerung, gedämmt Dachgully zweiteilig, mit Manschette**
Dachentwässerung, gedämmt
Dachgully zweiteilig, mit Manschette

Detail wie nachfolgend beschrieben ausführen, einschließlich Lieferung aller erforderlichen Materialien:
- Dachgully nach DIN EN 1253,
 wärmegedämmt, senkrecht,
 mit Anschlussmanschette passend zur Dampfsperre
 gemäß Herstellervorgaben einbauen.
- Dampfsperre luftdicht anschließen.
- Aufstockelement nach DIN EN 1253, wärmegedämmt,
 mit Anschlussmanschette passend zur Dachabdichtung,
 gemäß Herstellervorgaben vertieft einbauen.
- Wärmedämmung passgenau anarbeiten.
- Abdichtungsbahnen der Vorpositionen fachgerecht mit
 der Manschette homogen verschweißen.
- Laub- / Kiesfangkorb fachgerecht einbauen.

Nennweite: DN 100 mm
Menge: 6,000 St

**5.1.270 Dachentwässerung, gedämmt, Notüberlauf, rechteckig**
Dachentwässerung, gedämmt, Notüberlauf, rechteckig

Detail wie nachfolgend beschrieben ausführen, einschließlich Lieferung aller erforderlichen Materialien:
- Notüberlauf, rechteckig, passend zur Dachabdichtung, für Freispiegelentwässerung, gemäß Herstellervorgaben einbauen.
- Dampfsperre luftdicht anschließen.
- Wärmedämmung passgenau anarbeiten.
- Abdichtungsbahnen der Vorpositionen fachgerecht mit
 dem Flansch homogen verschweißen.

Öffnungshöhe:  60 mm
Öffnungsbreite:  120 mm

Einheit : Stk
Artikelnr. : 44632
Menge: 4,000 St

**5.1.280 Betonplatten 50 / 50 / 5 cm**
Betonplatten liefern und auf der Substratschicht als einzelne
Schrittplatten oder als Auflager für Standfüße der Lüftungskanäle verlegen.

Inklusive Lieferung und Verlegung einer

Format: 50 / 50 / 5 cm
Menge: 50,000 St

**5.1.290 Gummigranulat-Schutzmatte 60 / 60 cm**
Gummigranulat-Schutzmatte 10 mm, lose verlegt

Schutzlage aus PUR gebundenem Gummigranulat.
Leistungs- und Funktionsanforderungen:
- mechanisch hoch belastbar
- Raumgewicht: ca. 700 kg/cbm
- Dicke: 10 mm
- Abmessung 60 / 60 cm
- Zugfestigkeit: 0,050 N/qmm
- Reißdehnung: 50 %
- Temperaturbeständig -40°C bis +115°C
liefern und stumpf gestoßen lose verlegen.
Menge: 50,000 St

#### Titel 5.2 Absturzsicherung

**5.2.10 Absturzsicherung Überfahrbares Seilsystem 01, Trapezblech**
Absturzsicherung BauderSECUTEC
Überfahrbares Seilsystem 01, Trapezblech

Ständig nutzbare Flachdachabsturzsicherung zur
Befestigung der persönlichen Schutzausrüstung gegen
Absturz als Anschlageinrichtung im Rückhalte- bzw.
Auffangsystem mit beweglichen Anschlagpunkten in Ausstattungsklasse 2 (BG-Bau, DGUV 201-056) nach
DIN 4426 und DIN EN 795. Zugelassen gemäß
DIBt: Z-14.9-792 / Z-14.9-957.
Leistungs- und Funktionsanforderungen:
- überfahrbare Ausführung (Ab- und wieder Anschnallen
  an den Stützen nicht notwendig)
- Edelstahlseil, Durchmesser: 8 mm
- Seilvorspannung: 50-120 kg
- Stützenabstand bis 15 m
- Untergrund Trapezblech mind. 0,75 mm (Montage in
  Positivlage auf und neben dem Trapezblech-
  Längsstoß zugelassen).

Lieferumfang:
- 3 Stk. STA-17 TR Trapez als Edelstahl-Eck- und
  Endstützen Durchmesser 42 mm, 4-Loch-Montage
  (inkl. Befestigung: Spezialschrauben/Dübel M10)
- 3 Stk. Rohreinfassungen als Formteile
  3x FPO RE-R 50 mm
- 1 Stk. Typenschild TYP
- 1 Stk. Endschlossbefestigung EB-10
- 1 Stk. Endschloss-Set ENDS-10
- 2 Stk. Dämpfungselement SHOCK-11
- 1 Stk. Eckelemente EDLE-50, Grad: 90
- 19 m Edelstahlseil SEIL-30
- 1 Stk. Seilgleiter GLEIT-10-A4
Liefern und gemäß Herstellervorgaben fachgerecht
montieren. Stützen mit Formteil, passend zur Dachabdichtung, fachgerecht eindichten.
Die Montage ist gemäß DGUV zu dokumentieren.

Abdichtungsmaterial:  BauderFPO
Stützenhöhe: 600 mm
Menge: 1,000 St

**5.2.20 Absturzsicherung Überfahrbares Seilsystem 02, HEM 600 Träger**
Absturzsicherung BauderSECUTEC
Überfahrbares Seilsystem 02, HEM 600 Träger

Ständig nutzbare Flachdachabsturzsicherung zur
Befestigung der persönlichen Schutzausrüstung gegen
Absturz als Anschlageinrichtung im Rückhalte- bzw.
Auffangsystem mit beweglichen Anschlagpunkten in Ausstattungsklasse 2 (BG-Bau, DGUV 201-056) nach
DIN 4426 und DIN EN 795. Zugelassen gemäß
DIBt: Z-14.9-792 / Z-14.9-957.
Leistungs- und Funktionsanforderungen:
- überfahrbare Ausführung (Ab- und wieder Anschnallen
  an den Stützen nicht notwendig)
- Edelstahlseil, Durchmesser: 8 mm
- Seilvorspannung: 50-120 kg
- Stützenabstand bis 15 m
- Untergrund Trapezblech mind. 0,75 mm (Montage in
  Positivlage auf und neben dem Trapezblech-
  Längsstoß zugelassen).

Lieferumfang:
- 2 Stk. STA-17 TR Trapez als Edelstahl-Eck- und
  Endstützen Durchmesser 42 mm, 4-Loch-Montage
  (inkl. Befestigung: Spezialschrauben/Dübel M10)
- 1 Stk. QUAD-11 TR Trapez Edelstahl-Zwischenstützen
  Durchmesser 16 mm, 4-Loch-Montage
  (inkl. Befestigung:
  Spezialschrauben/Muttern/Beilagscheiben M12-A2)
- 1 Stk. Typenschild TYP
- 1 Stk. Endschlossbefestigung EB-10
- 1 Stk. Endschloss-Set ENDS-10
- 1 Stk. Dämpfungselement SHOCK-11
- 27 m Edelstahlseil SEIL-30
- 1 Stk. Seilgleiter GLEIT-10-A4
Liefern und gemäß Herstellervorgaben fachgerecht
montieren. Stützen mit Formteil, passend zur Dachabdichtung, fachgerecht eindichten.
Die Montage ist gemäß DGUV zu dokumentieren.

Abdichtungsmaterial:  BauderTHERMOPLAN
Stützenhöhe: 600 mm
Menge: 1,000 St

**5.2.30 Absturzsicherung Überfahrbares Seilsystem 03, Trapezblech**
Absturzsicherung BauderSECUTEC
Überfahrbares Seilsystem 03, Trapezblech

Ständig nutzbare Flachdachabsturzsicherung zur
Befestigung der persönlichen Schutzausrüstung gegen
Absturz als Anschlageinrichtung im Rückhalte- bzw.
Auffangsystem mit beweglichen Anschlagpunkten in Ausstattungsklasse 2 (BG-Bau, DGUV 201-056) nach
DIN 4426 und DIN EN 795. Zugelassen gemäß
DIBt: Z-14.9-792 / Z-14.9-957.
Leistungs- und Funktionsanforderungen:
- überfahrbare Ausführung (Ab- und wieder Anschnallen
  an den Stützen nicht notwendig)
- Edelstahlseil, Durchmesser: 8 mm
- Seilvorspannung: 50-120 kg
- Stützenabstand bis 15 m
- Untergrund Trapezblech mind. 0,75 mm (Montage in
  Positivlage auf und neben dem Trapezblech-
  Längsstoß zugelassen).

Lieferumfang:
- 2 Stk. STA-17 TR Trapez als Edelstahl-Eck- und
  Endstützen Durchmesser 42 mm, 4-Loch-Montage
  (inkl. Befestigung: Spezialschrauben/Dübel M10)
- 2 Stk. Rohreinfassungen als Formteile
  2x FPO RE-R 50 mm
- 1 Stk. Typenschild TYP
- 1 Stk. Endschlossbefestigung EB-10
- 1 Stk. Endschloss-Set ENDS-10
- 1 Stk. Dämpfungselement SHOCK-11
- 7 m Edelstahlseil SEIL-30
- 1 Stk. Seilgleiter GLEIT-10-A4
Liefern und gemäß Herstellervorgaben fachgerecht
montieren. Stützen mit Formteil, passend zur Dachabdichtung, fachgerecht eindichten.
Die Montage ist gemäß DGUV zu dokumentieren.

Abdichtungsmaterial:  .
Stützenhöhe: 600 mm

Bauder-Belegungsplan vom: 31.10.2025
Menge: 1,000 St

**5.2.40 Absturzsicherung Überfahrbares Seilsystem 04, Trapezblech**
Absturzsicherung BauderSECUTEC
Überfahrbares Seilsystem 04, Trapezblech

Ständig nutzbare Flachdachabsturzsicherung zur
Befestigung der persönlichen Schutzausrüstung gegen
Absturz als Anschlageinrichtung im Rückhalte- bzw.
Auffangsystem mit beweglichen Anschlagpunkten in Ausstattungsklasse 2 (BG-Bau, DGUV 201-056) nach
DIN 4426 und DIN EN 795. Zugelassen gemäß
DIBt: Z-14.9-792 / Z-14.9-957.
Leistungs- und Funktionsanforderungen:
- überfahrbare Ausführung (Ab- und wieder Anschnallen
  an den Stützen nicht notwendig)
- Edelstahlseil, Durchmesser: 8 mm
- Seilvorspannung: 50-120 kg
- Stützenabstand bis 15 m
- Untergrund Trapezblech mind. 0,75 mm (Montage in
  Positivlage auf und neben dem Trapezblech-
  Längsstoß zugelassen).

Lieferumfang:
- 2 Stk. STA-17 TR Trapez als Edelstahl-Eck- und
  Endstützen Durchmesser 42 mm, 4-Loch-Montage
  (inkl. Befestigung: Spezialschrauben/Dübel M10)
- 2 Stk. Rohreinfassungen als Formteile
  2x FPO RE-R 50 mm
- 1 Stk. Typenschild TYP
- 1 Stk. Endschlossbefestigung EB-10
- 1 Stk. Endschloss-Set ENDS-10
- 1 Stk. Dämpfungselement SHOCK-11
- 7 m Edelstahlseil SEIL-30
- 1 Stk. Seilgleiter GLEIT-10-A4
Liefern und gemäß Herstellervorgaben fachgerecht
montieren. Stützen mit Formteil, passend zur Dachabdichtung, fachgerecht eindichten.
Die Montage ist gemäß DGUV zu dokumentieren.

Abdichtungsmaterial:  .
Stützenhöhe: 600 mm

Bauder-Belegungsplan vom: 31.10.2025
Menge: 1,000 St

### Abschnitt 6 DACH AUFENTHALT

#### Titel 6.1 Abdichtungs- & Dämmarbeiten

**6.1.10 Koordination Abbruch / abschnittsweise Dachabdichtung / Sicherstellung der Regensicherheit**
*** Pauschalposition
Das vorhandene Trapezblech verbleibt als tragender Untergrund. Der bestehende Dachaufbau wird bauseits durch den Baumeister im Zuge von Abbrucharbeiten einschließlich Asbestsanierung entfernt.
Die Ausführung der Dachabdichtungsarbeiten erfolgt zwingend in enger zeitlicher und räumlicher Abstimmung mit den parallel stattfindenden Abbrucharbeiten. Der Auftragnehmer hat sämtliche daraus resultierenden Erschwernisse, insbesondere Behinderungen, Unterbrechungen, Umstellungen im Bauablauf sowie erhöhten Koordinations- und Abstimmungsaufwand, eigenverantwortlich zu berücksichtigen.
Die Leistung ist abschnittsweise entsprechend dem Baufortschritt des Baumeisters zu erbringen. Der Auftragnehmer hat seine Arbeitsweise so zu organisieren, dass zu jedem Zeitpunkt ein vollständig regensicherer Zustand der Dachfläche gewährleistet ist.
Unterhalb der Dachfläche befinden sich bestehende Garderobenbereiche. Der bauseitige Schutz mittels OSB-Platten ist ausdrücklich nicht wasserdicht. Der Auftragnehmer übernimmt die volle Haftung für sämtliche Schäden, Folgeschäden und Nutzungsausfälle, die aus Wassereintritten infolge mangelhafter, unvollständiger oder nicht durchgehend funktionsfähiger Abdichtungs- bzw. Notabdichtungsmaßnahmen resultieren.
Die Notabdichtung – einschließlich vorhandener provisorischer Abdichtungen – ist während der gesamten Ausführungsdauer durchgehend funktionsfähig zu halten. Offene Dachflächen sind täglich entsprechend dem Arbeitsfortschritt zwingend provisorisch regensicher herzustellen.
Neu hergestellte Abdichtungsbereiche sind unverzüglich, fachgerecht und dauerhaft dicht mit bestehenden Notabdichtungen zu verschweißen. Zustände, die das Eindringen von Niederschlagswasser ermöglichen, sind ausnahmslos auszuschließen.
Sämtliche hierfür erforderlichen Nebenleistungen, Schutzmaßnahmen, Provisorien, Umstellungen sowie wiederholte An- und Abschlüsse sind in den Einheitspreis einzukalkulieren und mit diesem abgegolten.
Nachforderungen, Mehrkostenanzeigen oder Bauzeitverlängerungen aus den genannten Umständen sind ausdrücklich ausgeschlossen.
Menge: 1,000 psch

**6.1.20 Dachfläche reinigen**
Abzudichtende Dach- und Wandflächen besenrein scharf abkehren, den anfallenden
Schutt aufnehmen, abräumen und entsorgen.
Entfernung von haftungsmindernden Schichten (Zementleim, Mörtelreste, etc.)
Untergrund: bestehendes Trapezblech nach bauseitigem Abbruch des Dachaufbaus (Dachaufbau ist asbesthaltig, dies dient nur zur Information und ist nicht kalkulationsrelevant)
Menge: 160,000 m²

**6.1.30 Voranstrich auf Stahltrapezprofil**
Voranstrich BauderBIT BU-VP
auf Stahltrapezprofil

Kaltverarbeitbarer Bitumenvoranstrich auf
Lösungsmittelbasis, schnelltrocknend, auf den
gereinigten Obergurten einschl. aller An- und
Abschlüsse streichen oder spritzen und
durchtrocknen lassen.
Verbrauch: ca. 0,2 kg/m²
Menge: 160,000 m²

**6.1.40 Dampfsperre kaltselbstklebend, Nähte verschweißt**
Dampfsperre BauderTEC KSD FBS
kaltselbstklebend, Nähte verschweißt

Elastomerbitumen Kaltselbstklebebahn als Dampfsperrbahn
nach DIN EN 13 970, mit Schweißnaht.
Leistungs- und Funktionsanforderungen:
- Dicke ca. 2,5 mm
- oberseitig: feinbestreut
- unterseitig: Kaltselbstklebemasse mit
  perforierter Abziehfolie
- Trägereinlage: Aluminium-Polyester-Kombination mit
  Gittergelege 200 g/m²
- Durchtrittsicher
- Maximale Zugkraft nach DIN 12311-1:
  l: > 1000 N/50 mm, q: > 1000 N/50 mm
- Dehnung nach DIN 12311-1: l + q > 2 %
- Nagelschaftprüfung nach DIN EN 12310-1: >= 70 N
- Diffusionswiderstand (Sd- Wert)
  nach DIN EN 1931: > 1500 m
- Kaltbiegeverhalten nach DIN EN 1109: < -25 °C
- Wärmestandfestigkeit nach DIN EN 1110: > +70 °C
- kurzfristige Behelfsabdichtung
Liefern und gem. Herstellervorgaben auf den Untergrund
fachgerecht verlegen. Längsnaht- & Kopfstoßüberdeckung
mind. 8 cm breit, unter Verwendung einer Andrückrolle
fachgerecht thermisch verschweißen. Ein 45°-Eckschnitt
ist an der mittleren Lage im Bereich des T-Stoßes
auszuführen. Stöße versetzt anordnen. Bei Verlegung auf
Stahltrapezblech: Längsnaht auf dem Obergurt anordnen
und Kopfstoß mit geeignetem Flachblech unterlegen. Im
Bereich von An- und Abschlüssen sowie
Dachdurchdringungen ist die Bahn luftdicht
anzuschließen.
Menge: 160,000 m²

**6.1.50 Wärmedämmung 160 mm mit Schaumkleber verklebt**
Wärmedämmung BauderECO FF
mit Schaumkleber verklebt

Ökologische Hartschaumplatten aus ca. 80 %
massenbilanzierte Biomasse nach DIN EN 13165,
für genutzte und nicht genutzte Dachflächen.
Leistungs- und Funktionsanforderungen:
- Anwendungstyp nach 4108-10: DAA dh,
  hohe Druckbelastbarkeit
- Deckschichten: Muschelkalkvlies
- umlaufenden Stufenfalz
- Wärmeleitfähigkeit nach DIN 4108-4:
  Dicke 125 mm - 0,024 W/(mK)
  Dicke 160 mm - 0,024 W/(mK)
- Brandverhalten nach DIN EN 13501-1: Klasse E
  nicht brennend abtropfend, nicht glimmend
- Zugfestigkeit senkrecht zur Plattenebene
  nach DIN EN 1607: > 80 kPa
- nicht kapillaraktiv
- formaldehydfrei
- biologisch und bauökologisch unbedenklich
- geruchsneutral
- resistent gegen Schimmel und Verrottung
- widerstandsfähig gegen statische und dynamische
  Lasten
- nicht schmelzend und dauerhaft formbeständig bei
  hoher Wärmeeinwirkung
- Plattengröße: 600 x 1200 mm
liefern und auf den Untergrund mit Bauder Schaumkleber
streifenweise windsogsicher nach DIN EN 1991-1-4
verkleben.
Platten versetzt anordnen und dicht stoßen.
Plattendicke: 160 mm
Menge: 160,000 m²

**6.1.60 Gefälledämmung 2% mit Schaumkleber verklebt**
Gefälledämmung BauderECO T
mit Schaumkleber verklebt

Ökologische Hartschaumplatten aus ca. 80 %
massenbilanzierte Biomasse nach DIN EN 13165,
 für genutzte und nicht genutzte Dachflächen.
Leistungs- und Funktionsanforderungen:
- Anwendungstyp nach 4108-10: DAA dh,
  hohe Druckbelastbarkeit
- Deckschichten: unkaschiert
- Wärmeleitfähigkeit nach
  DIN 4108-4: WLS 025-027
  Dicke  < 80 mm  - 0,027 W/(mK)
  Dicke >= 80 mm  - 0,026 W/(mK)
  Dicke >= 120 mm - 0,025 W/(mK)
- Brandverhalten nach DIN EN 13501-1: Klasse E
  nicht brennend abtropfend, nicht glimmend
- klassifiziert nach DIN 18234-2
- Zugfestigkeit senkrecht zur Plattenebene
  nach DIN EN 1607: > 100 kPa
- Umweltproduktdeklaration EPD nach ISO 14025
- Wasseraufnahme nach DIN EN 12087: < 3 Vol. %
- kurzfristig Temperaturbeständig bis + 250°C
- nicht kapillaraktiv
- formaldehydfrei
- biologisch und bauökologisch unbedenklich
- geruchsneutral
- resistent gegen Schimmel und Verrottung
- PIR-stabilisiert mit PIR Index > 250
  (extrem hohe Dimensionsstabilität)
- widerstandsfähig gegen statische und
  dynamische Lasten
- nicht schmelzend und dauerhaft formbeständig bei
  hoher Wärmeeinwirkung
- Plattenformat: 800 x 1200 mm
liefern und auf dem Untergrund nach geprüftem
Gefälleplan mit Bauder Schaumkleber streifenweise
windsogsicher nach DIN EN 1991-1-4 verkleben.
Platten versetzt anordnen und dicht stoßen.

Gefälle: 2 %
Mittlere Dicke: 147,9 mm

Hinweis:
Der U-Wert muss nach DIN EN 6946
nachgewiesen werden.
Menge: 160,000 m²

**6.1.70 FPO-Dachbahn mechanisch befestigt**
FPO-Dachbahn BauderTHERMOPLAN T 20
mechanisch befestigt

FPO-Kunststoffdachbahn (flexible Polyolefine)
als einlagige Abdichtung nach DIN EN 13956,
auf Basis hochwertigster Polypropylenlegierungen (PP),
mit hochbelastbarer Trägereinlage universell anwendbar.
Leistungs- und Funktionsanforderungen:
- Anwendungskurzzeichen nach
  DIN SPEC 20000-201: DE/E1 FPO-BV-V-PG-2,0
  DIN SPEC 20000-202: BA FPO-BV-V-PG-2,0
- Dicke: 2,0 mm
- Funktionsschicht über der Trägereinlage: 50%
- Farbe Oberseite: perlweiß oder silbergrau
  (nach Wahl des AG)
- Trägereinlage: Polyesterfaserverstärkung (PES)
- Höchstzugkraft nach DIN EN 12311-2 A:
  längs: >= 1200 N/50 mm
  quer: >= 1200 N/50 mm
- Höchstzugkraftdehnung nach DIN EN 12311-2 A:
  längs: >= 19 %
  quer: >= 19 %
- Weiterreißkraft nach DIN EN 12310-2: >= 400 N
- Scherwiderstand Fügenaht: >= 500 N/50 mm
- Schälwiderstand Fügenaht: >= 300 N/50 mm
- Maßhaltigkeit nach DIN EN 1107-2: < 0,3%
- Basiswerkstoff Polypropylen (PP)
- halogen-, schwermetall- und weichmacherfrei
- bitumenverträglich nach DIN EN 1548
- wurzel- und rhizomfest
  nach FLL-Richtlinien und DIN EN 13948
- resistent gegen Mikroorganismen, Ouecken und Rotalgen
- Falzen in der Kälte nach DIN EN 495-5: -30 °C
  kein Bruch der Bahn bei 180° Kantung
- Widerstand gegen Hagelschlag nach DIN EN 13583:
  auf harter Unterlage: > 31 m/s
  auf weicher Unterlage: > 42 m/s
- UV Bestrahlung nach DIN EN 1297: Klasse 0
  rissfrei nach fünffacher Normprüfdauer
- resistent gegen Shattering
- erweiterte Fremdüberwachung der Qualität bei der
  Herstellung durch TÜV SÜD
- Umweltproduktdeklaration EPD nach ISO 14025
- Zulassung FM Approvals: Klasse 4470 im System geprüft
- Verhalten bei Brand von außen, im System geprüft
  nach DIN CEN/TS 1187 und eingestuft in
  BROOF(t1) und BROOF(t3)
liefern, auf den Untergrund lose verlegen und nach
DIN EN 1991-1-4 mechanisch befestigen. Die Naht- und
Stoßbereiche sind nach der Bauder Verlegeanleitung FPO
zu überlappen, vorzubereiten und mit Heißluft homogen
und kapillarfrei zu verschweißen.
Menge: 160,000 m²

**6.1.80 Reinigungsmittel Nahtvorbereitung FPO Dachbahnen**
Reinigungsmittel Nahtvorbereitung FPO Dachbahnen

für verschmutzte Dachbahnen, vor dem Heißluftschweißen
mit Reiniger entlang des Nahtbereiches reinigen.
Vor der Verschweißung eine Ablüftzeit von mindestens
30 Sekunden einhalten.
Menge: 160,000 m²

**6.1.90 Schutzbahn für Wartungswege**
Schutzbahn für Wartungswege

Schutzbahn für Wartungswege, mit Rutschsicherung,
auf Basis FPO, mit oberseitiger starker Prägung
(Riffelblech-strukturiert),
Leistungs- und Funktionsanforderung:
- Länge nach DIN EN 1848-2: 10,0 m,
- Breite nach DIN EN 1848-2: 0,75 m,
- Effektive Dicke nach DIN EN 1849-2: 2,0 mm,
- Flächenbezogene Masse nach DIN EN 1849-2:
  2,4 kg/m²,
- Farbe: dunkelgrau (oben und unten),
- Recyclinggehalt: ca. 15%,
- Widerstand gegen stoßartige Belastung nach
  DIN EN 12691:
  + Harte Unterlage: = 900 mm,
  + Weiche Unterlage:  = 1250 mm,
- UV Bestrahlung nach DIN EN 1297: erfüllt
  (> 5000 h),
- Maßhaltigkeit nach DIN EN 1107-2:  = 1%
- Rutschhemmklasse nach DIN 51130: R 10,
- Verdrängungsraum nach ASR A1.5/1.2: V 4,
- Brandverhalten nach DIN EN ISO 11925-2:
  Klasse E nach DIN EN 13501-1,
liefern, auf dem Untergrund lose verlegen und im
Randbereich mit ca. 80-90% Nahtverschluss mit
der Flächenabdichtung thermisch homogen verschweißen.
Die Bahnen sind stumpf gestoßen zu verlegen.

Hinweis:
Versetzt angeordnet sollen offene Bereiche in Gefällerichtung erhalten bleiben, damit Kondensat ablaufen
kann!
Menge: 25,000 m

**6.1.100 Randfixierung zur Aufnahme horizontaler Kräfte mit Bauder Befestigungsschiene und Rundschnur (RFI_01)**
Randfixierung zur Aufnahme horizontaler Kräfte
mit Bauder Befestigungsschiene und Rundschnur

Detail wie nachfolgend beschrieben ausführen, einschließlich Lieferung aller erforderlichen Materialien:
- Bauder Befestigungsschiene mit geeigneten
  Befestigungsmitteln gemäß Bauder Verlegeanleitung
  im unmittelbaren Eckbereich fachgerecht befestigen.
- Schienenstöße werden mit ca. 5 mm Abstand verlegt
  und mit Dachbahnstreifen abgedeckt.
- Bauder Rundschnur hinter der Befestigungsschiene als
  Auszugsicherung fachgerecht homogen aufschweißen.

Untergrund: Brettsperrholzaufkantung oder Stahlbetonaufkantung

Hinweis:
Die Befestigungsschiene kann horizontal oder vertikal
verlegt werden.
Menge: 60,000 m

**6.1.110 Dachrand Attika, gedämmt, waagerecht Brettschichtholz**
Dachrand Attika, gedämmt, waagerecht Brettschichtholz

Detail wie nachfolgend beschrieben ausführen, einschließlich Lieferung aller erforderlichen Materialien:
- Trennlage aus BauderFLEX TA 600 im Anschlußberich auf  Holzwerkstoffuntergrund mechanisch
  befestigt anbringen (Attikainnenseite und -krone)
- Dampfsperre, BauderFLEX DNA, hoch-,
  bis Außenkante Attika führen und
  vollflächig aufschweißen / aufkleben.
- Dämmplatte BauderECO FF 80 Zuschnitt auf die
  horizontale Attikafläche verlegen.
  Plattendicke: 60 mm
- Holzwerkstoffplatte zur Anwendung im Außenbereich
  nach DIN EN 13986, als Zuschnitt einseitig gefast,
  auf der Attika mit beidseitigem Überstand verlegen
  und windsogsicher nach DIN EN 1991-1-4 mechanisch
  durch die Dämmung befestigen.
  Plattendicke: 28 mm
- Verbundblechprofil, passend zur Dachabdichtung,
  2-fach gekantet und angereift, mit unterlegtem Dichtband an der Attikaaußenkante fachgerecht montieren.
  Zuschnitt: 200 mm
- Verbundblechstöße mit Deckband, Breite 120 mm, aus
  trägerlosem Material, passend zur Dachabdichtung,
  gemäß Herstellervorgaben überschweißen.
- Abdichtungsbahn aus der Fläche im Anschlussbereich
  ca. 5 cm hochführen und Randfixierung gemäß
  Vorposition ausführen.
- Dämmplatte BauderECO FF 80 als Zuschnitt an der
  Attikainnenseite fachgerecht fixieren.
  Plattendicke: 80 mm
- Abdichtungsbahn der Vorposition als Zuschnitt hoch-
  und weiter bis Außenkante Attika führen und im senkrechten Bereich mit geeignetem Kontaktkleber aufkleben. Den Zuschnitt in der Kehle durchgehend
  heften, im oberen Bereich auf dem Verbundblechprofil
  und im unteren Bereich auf die Flächenabdichtung mit
  ausreichender Überdeckung homogen verschweißen.
- Attikablech, Aluminium pulverbeschichtet, gekantet, 3° Gefälle nach Innen inkl. Saumblech, Gewirrlage, Überschubblech an Stroßverbindungen
Kantungen:  4
Abwicklung:  1250mm

Die Ausbildung von Endstücken, Innen- und Außenecken sowie Dehnungsausgleicher ist bei der Bildung des Einheitspreises zu berücksichtigen und wird nicht gesondert vergütet.

Attikahöhe: 100 cm
Attikabreite: 62 cm
Menge: 30,000 m

**6.1.120 Wandanschluss, gedämmt unter gedämmter Fassade**
Wandanschluss, gedämmt unter gedämmter Fassade

Detail wie nachfolgend beschrieben ausführen, einschließlich Lieferung aller erforderlichen Materialien:
- Trennlage aus BauderFLEX TA 600 im Anschlußberich auf Holzwerkstoffuntergrund mechanisch
  befestigt anbringen (Wandanschlußfläche)
- Dampfsperre, BauderFLEX DNA,  bis Oberkante
  Wärmedämmung hochführen und vollflächig
  aufschweißen / aufkleben.
- Stützprofil, 2-fach gekantet, an der Oberkante
  des Abschlusses fachgerecht montieren.
  Material: verz. Stahlblech
  Materialdicke: 1,5 mm
  Zuschnitt: 300 mm
- Dämmplatte BauderECO FF 80 als Zuschnitt in das
  Stützprofil einführen und fachgerecht fixieren.
  Plattendicke: 80 mm
- Abdichtungsbahn aus der Fläche im Anschlussbereich
  ca. 5 cm hochführen und Randfixierung gem.
  Vorposition ausführen.
- Abdichtungsbahn der Vorposition als Zuschnitt bis
  Oberkante Anschluss hochführen, im senkrechten
  Bereich mit geeignetem Kontaktkleber aufkleben, in
  der Kehle durchgehend heften und im unteren Bereich
  auf die Flächenabdichtung mit ausreichender
  Überdeckung homogen verschweißen.
- Oberhalb des Stützprofils eine Z-förmige Feuchtigkeitssperre als Zuschnitt, passend zur Dachabdichtung, an der Wand hochführen und nachfolgend mit
  der Anschlussbahn homogen verschweißen.
- Klemmprofil mit geeigneten Befestigungsmitteln
  montieren und die obere Fuge mit dauerelastischem
  Dichtstoff versiegeln.

Anschlusshöhe: 50 cm
Menge: 30,000 m

**6.1.130 Eckausbildung Außenecke / Innenecke**
Eckausbildung Außenecke / Innenecke

Fertigteilecke, passend zur Dachabdichtung,
liefern und fachgerecht montieren.
Das Formteil ist auf die in der Ecke verlegte
Anschlussabdichtung einzusetzen und umlaufend
zu verschweißen.
Menge: 8,000 st

**6.1.140 Dachentwässerung, gedämmt Dachgully zweiteilig, mit Manschette**
Dachentwässerung, gedämmt
Dachgully zweiteilig, mit Manschette

Detail wie nachfolgend beschrieben ausführen, einschließlich Lieferung aller erforderlichen Materialien:
- Dachgully nach DIN EN 1253,
 wärmegedämmt, senkrecht,
 mit Anschlussmanschette passend zur Dampfsperre
 gemäß Herstellervorgaben einbauen.
- Dampfsperre luftdicht anschließen.
- Aufstockelement nach DIN EN 1253, wärmegedämmt,
 mit Anschlussmanschette passend zur Dachabdichtung,
 gemäß Herstellervorgaben vertieft einbauen.
- Wärmedämmung passgenau anarbeiten.
- Abdichtungsbahnen der Vorpositionen fachgerecht mit
 der Manschette homogen verschweißen.
- Laub- / Kiesfangkorb fachgerecht einbauen.

Nennweite: DN 100 mm
Menge: 1,000 St

**6.1.150 Dachentwässerung, gedämmt, Notüberlauf, rechteckig**
Dachentwässerung, gedämmt, Notüberlauf, rechteckig

Detail wie nachfolgend beschrieben ausführen, einschließlich Lieferung aller erforderlichen Materialien:
- Notüberlauf, rechteckig, passend zur Dachabdichtung, für Freispiegelentwässerung, gemäß Herstellervorgaben einbauen.
- Dampfsperre luftdicht anschließen.
- Wärmedämmung passgenau anarbeiten.
- Abdichtungsbahnen der Vorpositionen fachgerecht mit
 dem Flansch homogen verschweißen.

Öffnungshöhe:  60 mm
Öffnungsbreite:  120 mm
Menge: 1,000 St

#### Titel 6.2 Absturzsicherung

**6.2.10 Absturzsicherung BauderSECUTEC Überfahrbares Seilsystem 05, Trapezblech**
Absturzsicherung BauderSECUTEC
Überfahrbares Seilsystem 05, Trapezblech

Ständig nutzbare Flachdachabsturzsicherung zur
Befestigung der persönlichen Schutzausrüstung gegen
Absturz als Anschlageinrichtung im Rückhalte- bzw.
Auffangsystem mit beweglichen Anschlagpunkten in Ausstattungsklasse 2 (BG-Bau, DGUV 201-056) nach
DIN 4426 und DIN EN 795. Zugelassen gemäß
DIBt: Z-14.9-792 / Z-14.9-957.
Leistungs- und Funktionsanforderungen:
- überfahrbare Ausführung (Ab- und wieder Anschnallen
  an den Stützen nicht notwendig)
- Edelstahlseil, Durchmesser: 8 mm
- Seilvorspannung: 50-120 kg
- Stützenabstand bis 15 m
- Untergrund Trapezblech mind. 0,75 mm (Montage in
  Positivlage auf und neben dem Trapezblech-
  Längsstoß zugelassen).

Lieferumfang:
- 3 Stk. STA-17 TR Trapez als Edelstahl-Eck- und
  Endstützen Durchmesser 42 mm, 4-Loch-Montage
  (inkl. Befestigung: Spezialschrauben/Dübel M10)
- 1 Stk. QUAD-11 TR Trapez Edelstahl-Zwischenstützen
  Durchmesser 16 mm, 4-Loch-Montage (inkl.
  Befestigung: Spezialschrauben/Dübel M10)
- 4 Stk. Rohreinfassungen als Formteile
  3x FPO RE-R 50 mm
  1x FPO RE-R 20 mm
- 1 Stk. Typenschild TYP
- 1 Stk. Endschlossbefestigung EB-10
- 1 Stk. Endschloss-Set ENDS-10
- 2 Stk. Dämpfungselement SHOCK-11
- 1 Stk. Eckelemente EDLE-50, Grad: 90
- 1 Stk. Seilzwischenhalter SZH-10
- 26 m Edelstahlseil SEIL-30
- 1 Stk. Seilgleiter GLEIT-10-A4
Liefern und gemäß Herstellervorgaben fachgerecht
montieren. Stützen mit Formteil, passend zur Dachabdichtung, fachgerecht eindichten.
Die Montage ist gemäß DGUV zu dokumentieren.

Abdichtungsmaterial:  BauderTHERMOPLAN
Stützenhöhe: 600 mm

Bauder-Belegungsplan vom: 31.10.2025
Menge: 1,000 St

### Abschnitt 7 DACH PERSONAL KELLERGESCHOSS

**7.10 Dachfläche reinigen**
Abzudichtende Dach- und Wandflächen besenrein scharf abkehren, den anfallenden
Schutt aufnehmen, abräumen und entsorgen.
Entfernung von haftungsmindernden Schichten (Zementleim, Mörtelreste, etc.)
Untergrund: Stahlbeton
Menge: 20,000 m²

**7.20 Bitumenvoranstrich**
Voranstrich BauderBIT BU-VP
auf mineralischem Untergrund

Kaltverarbeitbarer Bitumenvoranstrich auf
Lösungsmittelbasis, schnelltrocknend, auf den
gereinigten Untergrund einschl. aller An- und
Abschlüsse streichen oder spritzen und
durchtrocknen lassen.
Verbrauch: ca. 0,3 kg/m²

Hinweis:
Der Untergrund muss frei von Trennschichten wie
z.B. Sprühfolien oder Ölen sein, diese sind im
abtragenden Verfahren bauseits zu entfernen.
Menge: 20,000 m²

**7.30 Dampfsperre vollflächig verschweißt als Behelfsabdichtung**
Dampfsperre BauderFLEX DNA oder gleichwertig
vollflächig verschweißt als Behelfsabdichtung

Elastomerbitumen-Schweißbahn als Dampfsperrbahn
nach DIN EN 13 970.
Leistungs- und Funktionsanforderungen:
- Dicke ca. 4 mm
- oberseitig: feinbestreut, schwarz mit Nahtstreifen
- unterseitig: folienkaschiert
- offene Liegezeit bzw. UV-stabil: 6 Monate
- Trägereinlage: Kombinationsträger
  PET/Alu/PET + Glasgewebe
- Durchtrittsicher
- Maximale Zugkraft nach DIN 12311-1:
  l: > 1000 N/50 mm, q: > 1000 N/50 mm
- Dehnung nach DIN 12311-1: l + q: > 2 %
- Diffusionswiderstand (Sd-Wert) nach
  DIN EN 1931: > 1500 m
- Kaltbiegeverhalten nach DIN EN 1109: < -30 °C
- Wärmestandfestigkeit nach DIN EN 1110: > + 110 °C
- Widerstand gegen stoßartige Belastung nach
  DIN EN 12691: > 300 mm Verfahren B
- kurzfristige Behelfsabdichtung
Liefern und gem. Herstellervorgaben auf den Untergrund
fachgerecht vollflächig verschweißen. Längsnaht- und
Kopfstoßüberdeckung mind. 8 cm breit fachgerecht
verschweißen. Stöße versetzt anordnen. Im Bereich von An- und Abschlüssen sowie
Dachdurchdringungen ist die Bahn luftdicht anzuschließen.
Menge: 20,000 m²

**7.40 Dampfsperre im Anschlussbereich**
Dampfsperre einschließlich Bitumenvoranstrich der Vorposition liefern und in An- bzw.
Abschlussbereichen bis OK Dämmung/Keil führen. Untergrund aus Stahlbeton;

Anschlusshöhe 300 mm
Menge: 20,000 m

**7.50 Wärmedämmung 160 mm mit Schaumkleber verklebt**
Wärmedämmung BauderECO FF oder gleichwertig
mit Schaumkleber verklebt

Ökologische Hartschaumplatten aus ca. 80 %
massenbilanzierte Biomasse nach DIN EN 13165,
für genutzte und nicht genutzte Dachflächen.
Leistungs- und Funktionsanforderungen:
- Anwendungstyp nach 4108-10: DAA dh,
  hohe Druckbelastbarkeit
- Deckschichten: Muschelkalkvlies
- umlaufenden Stufenfalz
- Wärmeleitfähigkeit nach DIN 4108-4:
  Dicke 125 mm - 0,024 W/(mK)
  Dicke 160 mm - 0,024 W/(mK)
- Brandverhalten nach DIN EN 13501-1: Klasse E
  nicht brennend abtropfend, nicht glimmend
- Zugfestigkeit senkrecht zur Plattenebene
  nach DIN EN 1607: > 80 kPa
- nicht kapillaraktiv
- formaldehydfrei
- biologisch und bauökologisch unbedenklich
- geruchsneutral
- resistent gegen Schimmel und Verrottung
- widerstandsfähig gegen statische und dynamische
  Lasten
- nicht schmelzend und dauerhaft formbeständig bei
  hoher Wärmeeinwirkung
- Plattengröße: 600 x 1200 mm
liefern und auf den Untergrund mit Bauder Schaumkleber
streifenweise windsogsicher nach DIN EN 1991-1-4
verkleben.
Platten versetzt anordnen und dicht stoßen.
Plattendicke: 160 mm
Menge: 20,000 m²

**7.60 Gefälledämmung 2% mit Schaumkleber verklebt**
Gefälledämmung BauderECO T oder gleichwertig
mit Schaumkleber verklebt

Ökologische Hartschaumplatten aus ca. 80 %
massenbilanzierte Biomasse nach DIN EN 13165,
 für genutzte und nicht genutzte Dachflächen.
Leistungs- und Funktionsanforderungen:
- Anwendungstyp nach 4108-10: DAA dh,
  hohe Druckbelastbarkeit
- Deckschichten: unkaschiert
- Wärmeleitfähigkeit nach
  DIN 4108-4: WLS 025-027
  Dicke  < 80 mm  - 0,027 W/(mK)
  Dicke >= 80 mm  - 0,026 W/(mK)
  Dicke >= 120 mm - 0,025 W/(mK)
- Brandverhalten nach DIN EN 13501-1: Klasse E
  nicht brennend abtropfend, nicht glimmend
- klassifiziert nach DIN 18234-2
- Zugfestigkeit senkrecht zur Plattenebene
  nach DIN EN 1607: > 100 kPa
- Umweltproduktdeklaration EPD nach ISO 14025
- Wasseraufnahme nach DIN EN 12087: < 3 Vol. %
- kurzfristig Temperaturbeständig bis + 250°C
- nicht kapillaraktiv
- formaldehydfrei
- biologisch und bauökologisch unbedenklich
- geruchsneutral
- resistent gegen Schimmel und Verrottung
- PIR-stabilisiert mit PIR Index > 250
  (extrem hohe Dimensionsstabilität)
- widerstandsfähig gegen statische und
  dynamische Lasten
- nicht schmelzend und dauerhaft formbeständig bei
  hoher Wärmeeinwirkung
- Plattenformat: 800 x 1200 mm
liefern und auf dem Untergrund nach geprüftem
Gefälleplan mit Bauder Schaumkleber streifenweise
windsogsicher nach DIN EN 1991-1-4 verkleben.
Platten versetzt anordnen und dicht stoßen.

Gefälle: 2 %
Mittlere Dicke: 125 mm

Hinweis:
Der U-Wert muss nach DIN EN 6946
nachgewiesen werden.
Menge: 20,000 m²

**7.70 FPO-Dachbahn mechanisch befestigt**
FPO-Dachbahn BauderTHERMOPLAN T 20 oder gleichwertig
mechanisch befestigt

FPO-Kunststoffdachbahn (flexible Polyolefine)
als einlagige Abdichtung nach DIN EN 13956,
auf Basis hochwertigster Polypropylenlegierungen (PP),
mit hochbelastbarer Trägereinlage universell anwendbar.
Leistungs- und Funktionsanforderungen:
- Anwendungskurzzeichen nach
  DIN SPEC 20000-201: DE/E1 FPO-BV-V-PG-2,0
  DIN SPEC 20000-202: BA FPO-BV-V-PG-2,0
- Dicke: 2,0 mm
- Funktionsschicht über der Trägereinlage: 50%
- Farbe Oberseite: perlweiß oder silbergrau
  (nach Wahl des AG)
- Trägereinlage: Polyesterfaserverstärkung (PES)
- Höchstzugkraft nach DIN EN 12311-2 A:
  längs: >= 1200 N/50 mm
  quer: >= 1200 N/50 mm
- Höchstzugkraftdehnung nach DIN EN 12311-2 A:
  längs: >= 19 %
  quer: >= 19 %
- Weiterreißkraft nach DIN EN 12310-2: >= 400 N
- Scherwiderstand Fügenaht: >= 500 N/50 mm
- Schälwiderstand Fügenaht: >= 300 N/50 mm
- Maßhaltigkeit nach DIN EN 1107-2: < 0,3%
- Basiswerkstoff Polypropylen (PP)
- halogen-, schwermetall- und weichmacherfrei
- bitumenverträglich nach DIN EN 1548
- wurzel- und rhizomfest
  nach FLL-Richtlinien und DIN EN 13948
- resistent gegen Mikroorganismen, Ouecken und Rotalgen
- Falzen in der Kälte nach DIN EN 495-5: -30 °C
  kein Bruch der Bahn bei 180° Kantung
- Widerstand gegen Hagelschlag nach DIN EN 13583:
  auf harter Unterlage: > 31 m/s
  auf weicher Unterlage: > 42 m/s
- UV Bestrahlung nach DIN EN 1297: Klasse 0
  rissfrei nach fünffacher Normprüfdauer
- resistent gegen Shattering
- erweiterte Fremdüberwachung der Qualität bei der
  Herstellung durch TÜV SÜD
- Umweltproduktdeklaration EPD nach ISO 14025
- Zulassung FM Approvals: Klasse 4470 im System geprüft
- Verhalten bei Brand von außen, im System geprüft
  nach DIN CEN/TS 1187 und eingestuft in
  BROOF(t1) und BROOF(t3)
liefern, auf den Untergrund lose verlegen und nach
DIN EN 1991-1-4 mechanisch befestigen. Die Naht- und
Stoßbereiche sind nach der Bauder Verlegeanleitung FPO
zu überlappen, vorzubereiten und mit Heißluft homogen
und kapillarfrei zu verschweißen.
Menge: 20,000 m²

**7.80 Reinigungsmittel Nahtvorbereitung FPO Dachbahnen**
Reinigungsmittel Nahtvorbereitung FPO Dachbahnen

für verschmutzte Dachbahnen, vor dem Heißluftschweißen
mit Reiniger entlang des Nahtbereiches reinigen.
Vor der Verschweißung eine Ablüftzeit von mindestens
30 Sekunden einhalten.
Menge: 20,000 m²

**7.90 Randfixierung zur Aufnahme horizontaler Kräfte**
Randfixierung zur Aufnahme horizontaler Kräfte
mit Befestigungsschiene und Rundschnur

Detail wie nachfolgend beschrieben ausführen, einschließlich Lieferung aller erforderlichen Materialien:
- Befestigungsschiene mit geeigneten
  Befestigungsmitteln gemäß Verlegeanleitung
  im unmittelbaren Eckbereich fachgerecht befestigen.
- Schienenstöße werden mit ca. 5 mm Abstand verlegt
  und mit Dachbahnstreifen abgedeckt.
- Rundschnur hinter der Befestigungsschiene als
  Auszugsicherung fachgerecht homogen aufschweißen.
Menge: 20,000 m

**7.100 Dachrand Attika, gedämmt, waagerecht**
Dachrand Attika, gedämmt, waagerecht Brettschichtholz

Detail wie nachfolgend beschrieben ausführen, einschließlich Lieferung aller erforderlichen Materialien:
- Trennlage aus BauderFLEX TA 600 im Anschlußberich auf Stahlbetonuntergrund mechanisch
  befestigt anbringen (Attikainnenseite und -krone)
- Dampfsperre, BauderFLEX DNA, hoch-,
  bis Außenkante Attika führen und
  vollflächig aufschweißen / aufkleben.
- Dämmplatte BauderECO FF 80 Zuschnitt auf die
  horizontale Attikafläche verlegen.
  Plattendicke: 60 mm
- Holzwerkstoffplatte zur Anwendung im Außenbereich
  nach DIN EN 13986, als Zuschnitt einseitig gefast,
  auf der Attika mit beidseitigem Überstand verlegen
  und windsogsicher nach DIN EN 1991-1-4 mechanisch
  durch die Dämmung befestigen.
  Plattendicke: 28 mm
- Verbundblechprofil, passend zur Dachabdichtung,
  2-fach gekantet und angereift, mit unterlegtem Dichtband an der Attikaaußenkante fachgerecht montieren.
  Zuschnitt: 200 mm
- Verbundblechstöße mit Deckband, Breite 120 mm, aus
  trägerlosem Material, passend zur Dachabdichtung,
  gemäß Herstellervorgaben überschweißen.
- Abdichtungsbahn aus der Fläche im Anschlussbereich
  ca. 5 cm hochführen und Randfixierung gemäß
  Vorposition ausführen.
- Dämmplatte BauderECO FF 80 als Zuschnitt an der
  Attikainnenseite fachgerecht fixieren.
  Plattendicke: 80 mm
- Abdichtungsbahn der Vorposition als Zuschnitt hoch-
  und weiter bis Außenkante Attika führen und im senkrechten Bereich mit geeignetem Kontaktkleber aufkleben. Den Zuschnitt in der Kehle durchgehend
  heften, im oberen Bereich auf dem Verbundblechprofil
  und im unteren Bereich auf die Flächenabdichtung mit
  ausreichender Überdeckung homogen verschweißen.
- Attikablech Doppelstehfalz, Aluminium pulverbeschichtet, gekantet, 3° Gefälle nach Innen inkl. Saumblech, Gewirrlage, Überschubblech an Stroßverbindungen
Kantungen:  4
Abwicklung:  1150mm

Die Ausbildung von Endstücken, Innen- und Außenecken sowie Dehnungsausgleicher ist bei der Bildung des Einheitspreises zu berücksichtigen und wird nicht gesondert vergütet.

Attikahöhe: 75 cm
Attikabreite: 65 cm
Menge: 15,000 m

**7.110 Wandanschluss, gedämmt unter gedämmter Fassade**
Wandanschluss, gedämmt unter gedämmter Fassade

Detail wie nachfolgend beschrieben ausführen, einschließlich Lieferung aller erforderlichen Materialien:
- Trennlage aus BauderFLEX TA 600 im Anschlußberich auf Stahlbetonuntergrund mechanisch
  befestigt anbringen (Wandanschlußfläche)
- Dampfsperre, BauderFLEX DNA,  bis Oberkante
  Wärmedämmung hochführen und vollflächig
  aufschweißen / aufkleben.
- Stützprofil, 2-fach gekantet, an der Oberkante
  des Abschlusses fachgerecht montieren.
  Material: verz. Stahlblech
  Materialdicke: 1,5 mm
  Zuschnitt: 300 mm
- Dämmplatte BauderECO FF 80 als Zuschnitt in das
  Stützprofil einführen und fachgerecht fixieren.
  Plattendicke: 160 mm
- Abdichtungsbahn aus der Fläche im Anschlussbereich
  ca. 5 cm hochführen und Randfixierung gem.
  Vorposition ausführen.
- Abdichtungsbahn der Vorposition als Zuschnitt bis
  Oberkante Anschluss hochführen, im senkrechten
  Bereich mit geeignetem Kontaktkleber aufkleben, in
  der Kehle durchgehend heften und im unteren Bereich
  auf die Flächenabdichtung mit ausreichender
  Überdeckung homogen verschweißen.
- Oberhalb des Stützprofils eine Z-förmige Feuchtigkeitssperre als Zuschnitt, passend zur Dachabdichtung, an der Wand hochführen und nachfolgend mit
  der Anschlussbahn homogen verschweißen.
- Klemmprofil mit geeigneten Befestigungsmitteln
  montieren und die obere Fuge mit dauerelastischem
  Dichtstoff versiegeln.

Anschlusshöhe: 50 cm
Menge: 5,500 m

**7.120 Eckausbildung Außenecke / Innenecke**
Eckausbildung Außenecke / Innenecke

Fertigteilecke, passend zur Dachabdichtung,
liefern und fachgerecht montieren.
Das Formteil ist auf die in der Ecke verlegte
Anschlussabdichtung einzusetzen und umlaufend
zu verschweißen.
Menge: 8,000 st

**7.130 Anschluss an Lichtkuppelsystem, gedämmt**
Anschluss an Lichtkuppelsystem, gedämmt (B_T_LIK_01)
Anschluss an Lichtkuppelsystem, gedämmt
(B_T_LIK_01)

Detail wie nachfolgend beschrieben ausführen, einschließlich Lieferung aller erforderlichen Materialien:
- Montage des Lichtkuppelsystems
 (siehe gesonderte Positionen).
- Dampfsperre auf den Aufsatzkranz führen und vollflächig aufschweißen / aufkleben.
- Wärmedämmung passgenau anarbeiten.
- Abdichtungsbahn aus der Fläche im Anschlussbereich
 ca. 5 cm hochführen und Randfixierung gemäß Vorposition ausführen.
- Abdichtungsbahn der Vorposition als Zuschnitt bis
 Oberkante Anschluss hochführen, in der Kehle durchgehend heften und im unteren Bereich auf die Flächenabdichtung mit ausreichender Überdeckung homogen
 verschweißen.
- Klemmprofil mit geeigneten Befestigungsmitteln
 montieren und die obere Fuge mit dauerelastischem
 Dichtstoff versiegeln.
Leistung einschließlich der erforderlichen
Eckausbildung.

Nenngröße Lichtkuppelsystem: 125 / 125 cm
Anschlusshöhe: 50 cm
Menge: 1,000 st

**7.140 Dachentwässerung, gedämmt Dachspeier**
Dachentwässerung, gedämmt
Bauder Dachspeier, rund (B_T_DEN_02)

Detail wie nachfolgend beschrieben ausführen, einschließlich Lieferung aller erforderlichen Materialien:
- Bauder Dachspeier, rund, passend zur Dachabdichtung,
für Freispiegelentwässerung, gemäß Herstellervorgaben
einbauen.
- Dampfsperre luftdicht anschließen.
- Wärmedämmung passgenau anarbeiten.
- Abdichtungsbahn der Vorposition fachgerecht mit
dem Flansch homogen verschweißen.
- Bauder Laub- / Kiesfangkorb fachgerecht einbauen.

Nennweite: DN 100 mm
Menge: 1,000 St

**7.150 Dachentwässerung, gedämmt, Notüberlauf, rund**
Dachentwässerung, gedämmt
Bauder Notüberlauf, rund (B_T_DEN_03)

Detail wie nachfolgend beschrieben ausführen, einschließlich Lieferung aller erforderlichen Materialien:
- Bauder Notüberlauf, rund, passend zur Dachabdichtung,
für Freispiegelentwässerung, gemäß Herstellervorgaben
einbauen.
- Dampfsperre luftdicht anschließen.
- Wärmedämmung passgenau anarbeiten.
- Abdichtungsbahn der Vorposition fachgerecht mit
dem Flansch homogen verschweißen.

Nennweite: DN 100 mm
Menge: 1,000 St

**7.160 Kiesfangleiste 100/80 mit Bahnenstreifen auf Dachabdichtung fixiert**
Kiesfangleiste BauderGREEN TEL 100/80
Teleskop oder gleichwertig, mit Bahnenstreifen auf Dachabdichtung fixiert

Kiesfangleiste mit Teleskopfunktion,
Innenleiste als Stoßverbinder einsetzbar.
Leistungs- und Funktionsanforderungen:
- Material: AlMg3
- Materialdicke: 1,0 mm
- Länge: 5000 mm (2 x 2500 mm)
- Höhe: 100/80 mm
- 5-fach gekantet
liefern und bis 3° Dachneigung mit 2
Bitumenstreifen (ca. 200 x 300 mm) je lfm auf der
Dachabdichtung gemäß Verlegeanleitung
Bauder Kiesfangleiste fixieren.
Menge: 20,000 m

**7.170 Schutzlage Faserschutzmatte lose verlegt, Überdeckung verschweißt**
Schutzlage BauderGREEN FSM 600
Faserschutzmatte oder gleichwertig lose verlegt, Überdeckung verschweißt

Schutzlage aus Polyester- und Polypropylen-
Fasermischung, mechanisch und thermisch verfestigt.
Leistungs- und Funktionsanforderungen:
- mechanisch hoch belastbar
- geruchsneutral
- Flächengewicht: ca. 600 g/qm
- Dicke: 4 mm
- Abmessung 2,0 x 30,0 m
- Pyramiden-Durchdrückkraft nach DIN EN 14574: 414 N
- Wasseraufnahme: 3,0 l/qm
liefern und mit mind. 10 cm Überdeckung lose verlegen.
Überdeckungen zur Vermeidung von Unterwanderungen
thermisch verschweißen.
Menge: 20,000 m²

**7.180 Drän- und Speicherelement stumpf gestoßen, lose verlegt**
Drän- und Speicherelement BauderGREEN DSE 40 oder gleichwertig stumpf gestoßen, lose verlegt im modulfreien Dachrandbereich

Druckbelastbares Drän- und Speicherelement
multifunktional anwendbar für Dachbegrünung und
begehbare Verkehrsflächen aus HDPE Regenerat.
Leistungs- und Funktionsanforderungen:
- Flächengewicht: 1,8 kg/qm
- Noppenhöhe: 40 mm
- Plattengröße inklusive Falz: 1040 x 2030 mm
- Deckmaß: 2,1 qm
- Druckfestigkeit: 80 kPa
  verfüllt mit Split 2/5 mm
- Füllvolumen: 21,0 l/qm
- Wasserspeichervermögen: 13,5 l/qm
- Wasserableitvermögen in der Ebene nach
  DIN EN ISO 12958, Belastung 20 kPa,
  hydraulischer Gradient i = 0,01 (Gefälle 1%):
  Längsrichtung 0,75 l/ms,
  hydraulischer Gradient i = 0,02 (Gefälle 2%):
  Längsrichtung 1,08 l/ms
liefern und auf der Schutzlage stumpf gestoßen,
fachgerecht lose verlegen.
Menge: 20,000 m²

**7.190 Filterschicht / Filtervlies**
Filterschicht BauderGREEN FV 125 Filtervlies oder gleichwertig

Filterschicht für Dachbegrünung aus
Polyester/Polypropylen.
Leistungs- und Funktionsanforderungen:
- Flächengewicht: 125 g/qm
- Abmessung: 2,0 x 100,0 m oder 1,0 x 200,0 m
- Öffnungsweite O 90: 0,126 mm
- Stempeldurchdrückkraft nach DIN EN ISO 12236:
  > 1.000 N
- Geotextilrobustheitsklasse: GRK 2
- Wasserdurchlässigkeit VI H50: 0,11 m/s
liefern und auf der Dränschicht mit 10 cm Überlappung
lose verlegen.
Menge: 20,000 m²

**7.200 Kiesstreifen in Anschlussbereichen 300 mm**
Kies gemäß Vorgaben FLL-Dachbegrünungsrichtlinie zur
Schaffung vegetationsfreier Abstandsflächen liefern und
in allen Anschlussbereichen (Dachrand, Wand, Dachentwässerung, Lichtkuppel, sonstige Durchdringungen) in
loser Schüttung aufbringen und gleichmäßig verteilen.

Schichtdicke:  150 mm
Streifenbreite:  300 mm
Menge: 20,000 m

**7.210 Vegetationstragschicht Extensiv-Substrat Mehrschichtig max. 1250 kg/cbm**
Vegetationstragschicht BauderGREEN SUB-EM 1250
Extensiv-Substrat Mehrschichtig oder gleichwertig max. 1250 kg/cbm

Mineralisches Schüttstoffgemisch aus Lava,
Blähschiefer, Blähton und Bims, mit geringen
Anteilen organischer Substanz, für mehrschichtige
Extensivbegrünungen, nach FLL-Dachbegrünungsrichtlinie
geprüft.
Vegetationstechnische Eigenschaften:
- maximale Wasserkapazität (WK): 39,2 Vol.-%
- Luftgehalt bei maximaler Wasserkapazität: 26,2 Vol.-%
- Gesamtporenvolumen: 65,4 Vol.-%
- Wasserdurchlässigkeit: 25 mm/min
- pH-Wert: 7,4
- Salzgehalt: 0,6 g/l
- Gehalt an organischer Substanz: 38,7 g/l
- Volumengewicht:
  trocken: ca. 790 - 840 kg/cbm
  wassergesättigt: ca. 1190 - 1240 kg/cbm
liefern, in loser Schüttung aufbringen und gleichmäßig
verteilen.

Schichtdicke: 100 mm

Hinweis:
Einbaugenauigkeit: +/- 1 cm
Verdichtungsfaktor für Transport und Einbau: ca. 20 %
Die Abrechnung erfolgt lt. Nachweis Lieferscheine und
ist auf Bedarf vorzulegen.
Menge: 20,000 m²

**7.220 Vegetation Sedumsprossen**
Vegetation BauderGREEN Sedum S
Sedumsprossen oder gleichwertig

Sprossenmischung aus mindestens 5
verschiedenen Sedumarten liefern und
fachgerecht ausbringen.

Sprossenmenge: ca. 50 - 70 g/qm
Menge: 20,000 m²

### Abschnitt 8 DACH FRISCHLUFTSCHACHT

**8.10 Dachfläche reinigen**
Abzudichtende Dach- und Wandflächen besenrein scharf abkehren, den anfallenden
Schutt aufnehmen, abräumen und entsorgen.
Entfernung von haftungsmindernden Schichten (Zementleim, Mörtelreste, etc.)
Untergrund: Stahlbeton, Estrichbeton, Holzmassivbau (Mebran als Feuchteschutz), Holzriegelbauwände, Trapezblech
Menge: 10,000 m²

**8.20 Voranstrich auf mineralischem Untergrund**
Voranstrich auf mineralischem Untergrund

Kaltverarbeitbarer Bitumenvoranstrich auf
Lösungsmittelbasis, schnelltrocknend, auf den
gereinigten Untergrund einschl. aller An- und
Abschlüsse streichen oder spritzen und
durchtrocknen lassen.
Verbrauch: ca. 0,3 kg/m²
Menge: 10,000 m²

**8.30 Dampfsperre vollflächig verschweißt als Behelfsabdichtung**
Dampfsperre vollflächig verschweißt als Behelfsabdichtung

Elastomerbitumen-Schweißbahn als Dampfsperrbahn
nach DIN EN 13 970.
Leistungs- und Funktionsanforderungen:
- Dicke ca. 4 mm
- oberseitig: feinbestreut, schwarz mit Nahtstreifen
- unterseitig: folienkaschiert
- offene Liegezeit bzw. UV-stabil: 6 Monate
- Trägereinlage: Kombinationsträger
 PET/Alu/PET + Glasgewebe
- Durchtrittsicher
- Maximale Zugkraft nach DIN 12311-1:
 l: > 1000 N/50 mm, q: > 1000 N/50 mm
- Dehnung nach DIN 12311-1: l + q: > 2 %
- Diffusionswiderstand (Sd-Wert) nach
 DIN EN 1931: > 1500 m
- Kaltbiegeverhalten nach DIN EN 1109: < -30 °C
- Wärmestandfestigkeit nach DIN EN 1110: > + 110 °C
- Widerstand gegen stoßartige Belastung nach
 DIN EN 12691: > 300 mm Verfahren B
- kurzfristige Behelfsabdichtung
Liefern und gem. Herstellervorgaben auf den Untergrund
fachgerecht vollflächig verschweißen. Längsnaht- und
Kopfstoßüberdeckung mind. 8 cm breit fachgerecht
verschweißen. Stöße versetzt anordnen. Im
Bereich von An- und Abschlüssen sowie
Dachdurchdringungen ist die Bahn luftdicht
anzuschließen.
Menge: 10,000 m²

**8.40 Wärmedämmung windsogsicher mit Schaumkleber verklebt**
Wärmedämmung windsogsicher mit Schaumkleber verklebt

Polyurethan-Hartschaumplatten, nach DIN EN 13165,
für genutzte und nicht genutzte Dachflächen.
Leistungs- und Funktionsanforderungen:
- Anwendungstyp nach 4108-10: DAA dh,
 hohe Druckbelastbarkeit
- Deckschichten: Aluminium
- umlaufenden Stufenfalz
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 600 x 1200 mm
liefern und auf den Untergrund mit Bauder Schaumkleber
streifenweise windsogsicher nach DIN EN 1991-1-4
verkleben.
Platten versetzt anordnen und dicht stoßen.

Plattendicke: 80 mm
Menge: 10,000 m²

**8.50 Gefälledämmung windsogsicher mit Schaumkleber verklebt**
Gefälledämmung windsogsicher mit Schaumkleber verklebt

Polyurethan-Hartschaumplatte mit Gefälle, nach
DIN EN 13165, für genutzte und nicht genutzte
Dachflächen.
Leistungs- und Funktionsanforderungen:
- Anwendungstyp nach 4108-10: DAA dh,
 hohe Druckbelastbarkeit
- Deckschichten: Aluminium
- Wärmeleitfähigkeit nach
 DIN 4108-4: 0,023 W/(mK)
- Brandverhalten nach DIN EN 13501-1: Klasse E
 nicht brennend abtropfend, nicht glimmend
- klassifiziert nach DIN 18234-2
- Zugfestigkeit senkrecht zur Plattenebene
 nach DIN EN 1607: > 40 kPa
- Umweltproduktdeklaration EPD nach ISO 14025
- Wasseraufnahme nach DIN EN 12087: < 3 Vol. %
- nicht kapillaraktiv
- formaldehydfrei
- biologisch und bauökologisch unbedenklich
- geruchsneutral
- resistent gegen Schimmel und Verrottung
- PIR-stabilisiert mit PIR Index > 250
 (extrem hohe Dimensionsstabilität)
- widerstandsfähig gegen statische und
 dynamische Lasten
- nicht schmelzend und dauerhaft formbeständig bei
 hoher Wärmeeinwirkung
- Plattengröße: 1200 x 1200 mm
liefern und auf den Untergrund nach geprüftem
Gefälleplan mit Bauder Schaumkleber streifenweise
windsogsicher nach DIN EN 1991-1-4 verkleben.
Platten versetzt anordnen und dicht stoßen.
Gefälle: 2 %
Mittlere Dicke: 50 mm
Menge: 10,000 m²

**8.60 Erste Lage der Abdichtung vollflächig verklebt als Behelfsabdichtung**
Erste Lage der Abdichtung vollflächig verklebt als Behelfsabdichtung

BauderTEC KSA DUO 35 Elastomerbitumen-
Kaltselbstklebebahn als untere Lage
nach DIN EN 13707 und DIN EN 13969 mit variabler
Nahtfügetechnik.
Leistungs- und Funktionsanforderungen:
- Anwendungskurzzeichen nach
 DIN/TS 20000-201: DU PYE KTG KSP 3,5
 DIN/TS 20000-202: PYE KTG KSP 3,5
- Dicke: ca. 3,5 mm
- oberseitig: folienkaschiert
- unterseitig: Kaltselbstklebebitumen mit Abziehfolie
- kurzfristige Behelfsabdichtung
- Trägereinlage: Glasgittergelege mit Glasvlies
- Maximale Zugkraft nach DIN 12311-1:
 l + q: > 1000 N/50 mm
- Dehnung nach DIN 12311-1: l + q: > 2 %
- Kaltbiegeverhalten nach DIN EN 1109: oben < -25 °C
 unten < -30 °C
- Wärmestandfestigkeit nach DIN EN 1110: > +100 °C
- Verhalten bei Brand von außen, im System geprüft
 nach DIN CEN/TS 1187 und eingestuft in BROOF(t1)
Liefern und gem. Herstellervorgaben auf den Untergrund
fachgerecht verlegen. Längsnaht- und Kopfstoßüberdeckung mind. 8 cm breit, unter Verwendung einer
Andrückrolle fachgerecht thermisch verschweißen.
Ein 45°-Eckschnitt ist an der unteren Lage im Bereich
des T-Stoßes auszuführen. Stöße versetzt anordnen.
Menge: 10,000 m²

**8.70 Oberlage der Abdichtung vollflächig verschweißt**
Oberlage der Abdichtung vollflächig verschweißt

BauderKARAT Top-Polymerbitumen-Schweißbahn als
obere Lage nach DIN EN 13707 und DIN EN 13969,
mit einer mechanisch hochbelastbaren und dimensionsstabilenKombinationsträgereinlage in Verbindung mit
hochwertigsten Bitumenrezepturen, oberseitig
APP-Bitumen für extrem gute Wärmestandfestigkeit und
unterseitig SBS-Bitumen für beste Verschweißbarkeit.
Leistungs- und Funktionsanforderungen:
- Anwendungskurzzeichen nach
 DIN/TS 20000-201: DO PYE/PYP-KTP 300 S5
 DIN/TS 20000-202: BA PYE/PYP-KTP 300 S5
- Dicke ca. 5,2 mm
- oberseitig: beschiefert grünweiß oder graphitschwarz
- unterseitig: folienkaschiert
- Trägereinlage: Polyesterverbund (KTP) 300 g/m²
- Maximale Zugkraft nach DIN 12311-1:
 l + q: > 1450 N/50 mm ± 10 %
- Dehnung nach DIN 12311-1: l + q: > 23 ± 3 %
- Maßhaltigkeit nach DIN EN 1107: < 0,2 %
- Kaltbiegeverhalten nach DIN EN 1109:
 oben = -20 °C, unten = -30 °C
- Wärmestandfestigkeit nach DIN EN 1110:
 oben = +155 °C, unten = +110 °C
- Verhalten bei Brand von außen, im System geprüft
nach DIN CEN/TS 1187 und eingestuft in BROOF(t1)
liefern und gem. Herstellervorgaben auf den Untergrund
fachgerecht vollflächig verschweißen.
Die Längsnaht-
und Querstoßüberdeckungen sind fachgerecht zu verschweißen und müssen mindestens 8 cm breit sein.

Für beschieferte Querstoßüberdeckungen empfehlen wir
eine Überdeckung von 10 cm.

Stöße versetzt anordnen.
Menge: 10,000 m²

**8.80 Zulage Abdichtung & Dampfsperre an Beton anschließen**
Zulage für die Ausführung der senkrechten Abdichtung im Bereich der Schnittstelle Dachaufbau zu vertikaler Stahlbetonwand.
Die Bitumenabdichtung ist mindestens 30cm auf die vertikale Stahlbetonwand zu führen / abzudichten.
Menge: 5,000 m

**8.90 Wandanschluss, mit Überhangprofil Massivwand**
Wandanschluss, mit Überhangprofil Massivwand

Detail wie nachfolgend beschrieben ausführen, einschließlich Lieferung aller erforderlichen Materialien:
- Bitumenvoranstrich im Detailbereich fachgerecht
 aufbringen.
- BauderPIR Keil im Eckbereich vor der Aufkantung
 verlegen.
- Abdichtungsbahnen der Vorpositionen als Zuschnitt im
 Lagenrückversatz mit jeweils 10 cm Überdeckung
 fachgerecht verlegen. Die Zuschnitte bis Oberkante
 Anschluss hochführen und aufschweißen / aufkleben.
 Die erste Lage zwischen den Lagen der Flächenabdichtung einbinden.
- Klemmprofil mit geeigneten Befestigungsmitteln
 montieren und die obere Fuge mit dauerelastischem
 Dichtstoff versiegeln.
- Überhangblech aus Aluminium pulverbeschichtet RAL 9007., Metalldicke 0,7 mm,
 Abkantungen 2, oberhalb des Klemmprofils mit
 geeigneten Befestigungsmitteln fachgerecht montieren
 und obere Fuge mit dauerelastischem Dichtstoff
 versiegeln.

Anschlusshöhe: 30 cm
Menge: 2,000 m

**8.100 Wandanschluss, gedämmt unter gedämmter Fassade**
Wandanschluss, gedämmt unter gedämmter Fassade

Detail wie nachfolgend beschrieben ausführen, einschließlich Lieferung aller erforderlichen Materialien:
- Bitumenvoranstrich im Detailbereich fachgerecht
 aufbringen.
- Elastomerbitumen-Schweißbahn als Dampfsperrbahn als
 Zuschnitt bis Oberkante Wärmedämmung hochführen und
 vollflächig mit ausreichender Überdeckung
 aufschweißen.
- Stützprofil, 2-fach gekantet an der Oberkante des
 Abschlusses fachgerecht montieren.
 Material: Aluminium
 Materialdicke: 0,7 mm
 Zuschnitt: 333 mm
- Oberhalb des Stützprofils eine Z-förmige Feuchtigkeitssperre aus der Oberlage der Vorposition
 fachgerecht an der Wand und nachfolgend mit der
 Oberlage der Anschlussbahn verschweißen.
- Dämmplatte BauderPIR M / MF als Zuschnitt in das
 Stützprofil einführen und fachgerecht fixieren.
 Plattendicke: 160 mm
- BauderPIR Keil im Eckbereich vor der Aufkantung
 verlegen.
- Abdichtungsbahnen der Vorpositionen als Zuschnitt im
 Lagenrückversatz mit jeweils 10 cm Überdeckung
 fachgerecht verlegen. Die Zuschnitte bis Oberkante
 Anschluss hochführen und aufschweißen / aufkleben.
 Die erste Lage zwischen den Lagen der Flächenabdichtung einbinden.
- Klemmprofil mit geeigneten Befestigungsmitteln
 montieren und die obere Fuge mit dauerelastischem
 Dichtstoff versiegeln.

Anschlusshöhe: 30 cm
Menge: 2,000 m

### Abschnitt 9 LÜFTUNGSSCHACHT DETAIL 576

#### Titel 9.1 Abdichtungs- & Dämmarbeiten

**9.1.10 Dachfläche reinigen**
Abzudichtende Dach- und Wandflächen besenrein scharf abkehren, den anfallenden
Schutt aufnehmen, abräumen und entsorgen.
Entfernung von haftungsmindernden Schichten (Zementleim, Mörtelreste, etc.)
Untergrund: Stahlbeton, Estrichbeton, Holzmassivbau (Mebran als Feuchteschutz), Holzriegelbauwände, Trapezblech
Menge: 20,000 m²

**9.1.20 Trenn- und Ausgleichslage**
Trenn- und Ausgleichslage BauderFLEX TA 600 oder gleichwertig
lose verlegt und mechanisch befestigt

Elastomerbitumenbahn nach DIN EN 13707, als dauerhaft
funktionale Trenn- und Ausgleichslage.
Leistungs- und Funktionsanforderungen:
- Dicke:  ca. 2,0 mm
- oberseitig:  folienkaschiert
- unterseitig:  vlieskaschiert
- Trägereinlage:  Polyestervlies
- Maximale Zugkraft nach DIN 12311-1
  l: > 550 N/50 mm, q: > 300 N/50 mm
- Dehnung nach DIN 12311-1: l + q: > 20 %
- Kaltbiegeverhalten nach DIN EN 1109: < -20 °C
- Wärmestandfestigkeit nach DIN EN 1110: > +120 °C
liefern und gem. Herstellervorgaben auf den Untergrund
fachgerecht lose verlegen und nach DIN EN 1991
mechanisch befestigen. Längsnaht- und Kopfstoßüberdeckung mind. 8 cm breit herstellen. Stöße versetzt
anordnen.
Menge: 20,000 m²

**9.1.30 Dampfsperre, vollflächig verschweißt als Behelfsabdichtung**
Dampfsperre BauderFLEX DNA oder gleichwertig
vollflächig verschweißt als Behelfsabdichtung

Elastomerbitumen-Schweißbahn als Dampfsperrbahn
nach DIN EN 13 970.
Leistungs- und Funktionsanforderungen:
- Dicke:  ca. 4 mm
- oberseitig:  feinbestreut, schwarz mit Nahtstreifen
- unterseitig:  folienkaschiert
- offene Liegezeit bzw. UV-stabil: 6 Monate
- Trägereinlage: Kombinationsträger
  PET/Alu/PET + Glasgewebe
- Durchtrittsicher
- Maximale Zugkraft nach DIN 12311-1:
  l: > 1000 N/50 mm, q: > 1000 N/50 mm
- Dehnung nach DIN 12311-1: l + q: > 2 %
- Diffusionswiderstand (Sd-Wert) nach
  DIN EN 1931: > 1500 m
- Kaltbiegeverhalten nach DIN EN 1109: < -30 °C
- Wärmestandfestigkeit nach DIN EN 1110: > + 110 °C
- Widerstand gegen stoßartige Belastung nach
  DIN EN 12691: > 300 mm Verfahren B
- kurzfristige Behelfsabdichtung
Liefern und gem. Herstellervorgaben auf den Untergrund
fachgerecht vollflächig verschweißen. Längsnaht- und
Kopfstoßüberdeckung mind. 8 cm breit fachgerecht
verschweißen. Stöße versetzt anordnen.Bei Verlegung auf
Stahltrapezblech: Längsnaht auf dem Obergurt anordnen
und Kopfstoß mit geeignetem Flachblech unterlegen. Im
Bereich von An- und Abschlüssen sowie
Dachdurchdringungen ist die Bahn luftdicht
anzuschließen.
Menge: 20,000 m²

**9.1.40 Wärmedämmung 80 mm auf Betondecke, 3°**
Wärmedämmung Mineralfaser, kaschiert mit Systemkleber verklebt

Mineralfaser-Dachdämmplatten mit oberseitiger
Mineralvlieskaschierung, nach DIN EN 13162.
Leistungs- und Funktionsanforderungen:
- Anwendungskurzzeichen
 nach DIN 4108-10: DAA dm
- Wärmeleitfähigkeit nach DIN EN 13162:
 WLG 040 - 0,040 W/(m*K)
- Oberfläche: Mineralvlieskaschierung
- Brandverhalten nach DIN EN 13501-1:
 Klasse A2-s1, d0
- Druckspannung bei 10% Stauchung nach
 DIN EN 826: >= 60 kPa
- Zugfestigkeit senkrecht zur Plattenebene nach
 DIN EN 1607: >= 15 kPa
liefern und auf den Untergrund mit geeignetem
Systemkleber gem. Herstellervorgaben, streifenweise
windsogsicher nach DIN EN 1991-1-4 verkleben.
Platten versetzt anordnen und dicht stoßen.

Untergrund: Betondecke 3° Neigung
Plattendicke: 80 mm
Menge: 15,000 m²

**9.1.50 Wärmedämmung 60 mm auf Betondecke, waagrecht**
Wärmedämmung Mineralfaser, kaschiert mit Systemkleber verklebt

Mineralfaser-Dachdämmplatten mit oberseitiger
Mineralvlieskaschierung, nach DIN EN 13162.
Leistungs- und Funktionsanforderungen:
- Anwendungskurzzeichen
 nach DIN 4108-10: DAA dm
- Wärmeleitfähigkeit nach DIN EN 13162:
 WLG 040 - 0,040 W/(m*K)
- Oberfläche: Mineralvlieskaschierung
- Brandverhalten nach DIN EN 13501-1:
 Klasse A2-s1, d0
- Druckspannung bei 10% Stauchung nach
 DIN EN 826: >= 60 kPa
- Zugfestigkeit senkrecht zur Plattenebene nach
 DIN EN 1607: >= 15 kPa
liefern und auf den Untergrund mit geeignetem
Systemkleber gem. Herstellervorgaben, streifenweise
windsogsicher nach DIN EN 1991-1-4 verkleben.
Platten versetzt anordnen und dicht stoßen.

Plattendicke: 60 mm
Menge: 5,000 m²

**9.1.60 Wärmedämmung Mineralfaser, Hohlraum 3°**
Wärmedämmung Mineralfaser, wie vor beschrieben, Hohlraum zwischen Unterkante Blecheindeckung und Oberkante Wärmedämmung vollständig ausdämmen;
Dachneigung 3°
Mindestdämmstärke 30mm
Menge: 5,000 m²

**9.1.70 Zementgebundene Hartfaserplatte, 15mm**
- zementgebundene Hartfaserplatte
  D: 15 mm B:60 cm liefern und auf
  einer Unterkonstruktion aus 2 feuerverzinkten Stahlblechprofilen je d=3mm
  und 4 -fach gekantet montieren
  Zuschnitt Profil innen:  200 mm
  Zuschnitt Profil aussen:  230 mm
  Neigung zur Dachfläche: 3°
Menge: 5,000 m²

#### Titel 9.2 Profilblechdeckung

**9.2.10 Profilmetalldachsystem**
Liefern und auf die Wärmedämmung montieren eines Metalldachsystems, Gleit-Falzprofildach bauaufsichtlich zugelassen durch das Deutsche Institut für Bautechnik, Berlin, CE-Kennzeichen nach DIN EN 14.782, selbsttragend, begehbar, gegen Flugfeuer und strahlende Wärme widerstandsfähige "harte" Bedachung nach DIN 4102-4, Standardbaubreite von 500 mm, Profilhöhe ca. 65 mm, Bahnenlänge gemäß Dachgeometrie ca. 2,60 m ohne Querstoß, mit werkseitig vorgefertigten Gleit-Falzverbindungen. Die Montage der Profilbahnen erfolgt ausschließlich durch Klemmwirkung, ohne zusätzliches maschinelles Verfalzen oder Verbördeln der einzelnen Elementa am Bau. Dachneigung 3°, Gebäudehöhe siehe Vorbemerkungen.
Material bestehend aus:
Aluminiumblech, Materialdicke 1,0mm, CE-Kennzeichen nach DIN EN 14.782, Befestigung durchdringungsfrei nach Herstellerrichtlinien mit Clipleisten (Anzahl nach statischer Berechnung) ohne Durchdringung der Profilbahnen. Die erhöhte Windsogbelastung im Dachrand- und Eckbereich nach DIN 1055 ist zu beachten. Aufkanten der Profilbahnen am First, abkanten an der Traufe und Festpunktausbildung nach Erfordernis (Angabe des Statikers bzw. des Herstellers), einschließlich ober- und unterseitigen Profilfüllern.
Befestigungsmittel aus nichtrostendem Werkstoff nach Zulassung bzw. statischer Erfordernis, Bahnen farbig beschichtet nach Standardfarbkarte des Herstellers;

Inklusive Unterkonstruktion für 2-lagigen Aufbau der vor beschriebenen Dämmung; 80 mm
Menge: 20,000 m²

**9.2.20 Pultdachfirstabdeckung**
Pultdachfirstabdeckung für die Metall-Profilbahnen,
Material und Oberfläche wie die Dacheindeckung, bestehend aus:
Zahnleiste, Zuschnitt 223 mm
Profilfüller für Profilbahnoberseite
Vorstoßblech, Zuschnitt 125 mm, 3 Kantungen
Firstblech Material wie Dacheindeckung Zuschnitt 625 mm -, 5 Kantungen,
einschl. der erforderlichen Dehnungselemente
Menge: 5,500 m

**9.2.30 Traufabdeckung**
Traufabdeckung für die Metall-Profilbahnen,
Material und Oberfläche wie die Dacheindeckung, bestehend aus:
Vorstoßblech, Zuschnitt 125 mm, 3 Kantungen
Traufblech Material wie Dacheindeckung Zuschnitt 625 mm -, 5 Kantungen,
einschl. der erforderlichen Dehnungselemente
Menge: 5,500 m

**9.2.40 Ortgangabschluss**
Ortgangabdeckung für die Metall-Profilbahnen,
Material und Oberfläche wie die Dacheindeckung,bestehend aus:
Vorstoßblech, Zuschnitt 125 mm, 3 Kantungen
Ortgangeinhangprofil, Zuschnitt 330 mm
Ortgangblech, Zuschnitt 416 mm, 5 Kantungen
einschl. der erforderlichen Dehnungselemente
Menge: 5,200 m

**9.2.50 Wandanschluss firstseitig**
Wandanschluß firstseitig (Pultdach-Wandanschluß) für die Metall-Profilbahnen,
Material und Oberfläche wie die Dacheindeckung, bestehend aus:

Zahnleiste, Zuschnitt 223 mm

Profilfüller für Profilbahnoberseite

Anschlußblech Zuschnitt 312 mm, 3 Kantungen
einschl. der erforderlichen Dehnungselemente
Menge: 5,500 m

### Abschnitt 10 RWA & OBERLICHTEN

**10.10 Alu-Lichtdach-Element / RWA Sportbecken**
Alu-Lichtdach-Element, Schüco FWS 60 als Satteldach mit angrenzendem Flachdach mit Einsatzelement AWS 57 RO, wärmegedämmte Aluminium Aufsatzkonstruktion auf einem Holz-Tragwerk (mit Haltern) als Pfosten-Riegel-Konstruktion als Oberlichte / RWA oder gleichwertig.

Abmessung Öffnung:  Innen 1700 / 3880 mm
  Außen 2020 / 4200 mm
Befestigungsuntergrund:  Brettsperrholzaufkantung B 160 mm
Neigung der Oberlichte:  10°
Aufteilung:  3 Stk. RWA DriveTec-Dachklappe mit Band oben
Farbe:  RAL 9007
Verglasung:  Wärmeschutz 3-fach-Glas nach DIN 18008-2 vom Dezember 2010
  Überkopfverglasungen: Neigung 10°
Glasaufbau:  Glasart außen  ESG-H
  Glasart mitte  ESG-H
  Glasart innen  VSG
        - mit Heißlagerungstest für Einscheibensicherheitsglas nach Bauregelliste
        - mit thermisch verbessertem Randverbund
Gesamtenergidurchlässigkeit g 53%
U-Wert:  Ug 0,6 W/m²K nach DIN EN 673
Lichte Rauchabzugsfläche = 4,675 m², durchbruchsicher

Das Element ist nach statischen und konstruktiven Erfordernissen herzustellen.
Wo erforderlich, sind statische Verstärkungen nach eigenverantwortlicher Statik in einheitlicher Gestaltung einzusetzen. Das Element ist als durchsturzsichere Konstruktion auszubilden.

Die notwendigen Elektro- / Steuerkomponenten werden bauseits vom Elektriker zur Verfügung gestellt. Mit dem Elektriker wird ein Abstimmungstermin (ca. 3,0h) vor der Ausführung stattfinden. Dieser Aufwand ist bei der Bildung des Einheitspreises zu berücksichtigen;

Konstruktionsmerkmale:
Die Konstruktion ist, entsprechend den Füllungsdicken, mit Aluminium-Andruckprofile von aussen abzudichten.

Tragwerk:
Die Berechnung der erforderlichen Querschnitte ist gemäß DIN 1052 vorzunehmen.
Das Verglasungssystem bilden Pfosten- und Riegelprofile mit C-förmigen Aufnahmenuten für die Anbindung an das Tragwerk sowie Deckschalen und/oder Andruckleisten aus Aluminium. Die Dichtungsaufnahmenut der Riegel überlappt die Dichtungsaufnahmenut der Pfosten. Die Überlappungsbereiche sind mit Dichtstücken abzudichten. Die Anbindung des Verglasungssystems an das Tragwerk erfolgt mittels Befestigungshaltern aus Edelstahl. Die maximalen Befestigungsabstände sind nach den Bemessungstabellen des System-Herstellers zu ermitteln.

Verglasung / Einsatzelemente:
Alle Glasscheiben - auch die der Einsatzelemente - sind in der gleichen Ebene angeordnet.
Die raumseitigen Verglasungsdichtungen aus witterungsbeständigem schwarzem EPDM haben in den Pfosten und Riegeln ungleiche Bauhöhen (6 mm Versatz).
Außen werden zwei Einzeldichtungen aus witterungsbeständigem schwarzem EPDM mit 5 mm Höhe angeordnet. Stoßbereiche (Pfosten/Riegel) sind mit Dichtungskreuzen aus EPDM auszuführen.
Dachverglasungen sind grundsätzlich mit zwei Einzeldichtungen und einem Butyl-Dichtband auszuführen.

Belüftung:
Die Falzgrundbelüftung sowie der Dampfdruckausgleich erfolgen über die vier Ecken eines jeden Scheibenfeldes in den Pfostenfalz.
Für eine feldweise Entwässerung und Belüftung sind in den Aluminium-Andruckprofilen, Deckschalen und Dichtungen entsprechende Öffnungen vorzusehen.

Profilansichtsbreiten:
Pfosten, Riegel, Deckschalen 60 mm

Profilbautiefen:
Aufsatzpfosten 22 mm
Aufsatzriegel 28 mm
Deckschale (Pfosten) rechteckig 15 mm
Deckschale (Riegel) rechteckig 12 mm

Hersteller / Typ: '..................................................' vom Bieter einzutragen

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Menge: 4,000 St

**10.20 Alu-Lichtdach-Element / RWA Umkleide**
Alu-Lichtdach-Element, Schüco FWS 60 als Satteldach mit angrenzendem Flachdach mit Einsatzelement AWS 57 RO, wärmegedämmte Aluminium Aufsatzkonstruktion auf einem Holz-Tragwerk (mit Haltern) als Pfosten-Riegel-Konstruktion als Oberlichte / RWA oder gleichwertig.

Abmessung Öffnung:  Innen 1000 / 3750 mm
  Außen 1280 / 4030 mm
Befestigungsuntergrund:  Brettsperrholzaufkantung B 140 mm
Neigung der Oberlichte:  10°
Aufteilung:  3 Stk. RWA DriveTec-Dachklappe mit Band oben
Farbe:  RAL 9007
Verglasung:  Wärmeschutz 3-fach-Glas nach DIN 18008-2 vom Dezember 2010
  Überkopfverglasungen: Neigung 10°
Glasaufbau:  Glasart außen  ESG-H
  Glasart mitte  ESG-H
  Glasart innen  VSG
        - mit Heißlagerungstest für Einscheibensicherheitsglas nach Bauregelliste
        - mit thermisch verbessertem Randverbund
Gesamtenergidurchlässigkeit g 53%
U-Wert:  Ug 0,6 W/m²K nach DIN EN 673
Lichte Rauchabzugsfläche = 2,60 m², durchbruchsicher

Das Element ist nach statischen und konstruktiven Erfordernissen herzustellen.
Wo erforderlich, sind statische Verstärkungen nach eigenverantwortlicher Statik in einheitlicher Gestaltung einzusetzen. Das Element ist als durchsturzsichere Konstruktion auszubilden.

Die notwendigen Elektro- / Steuerkomponenten werden bauseits vom Elektriker zur Verfügung gestellt. Mit dem Elektriker wird ein Abstimmungstermin (ca. 3,0h) vor der Ausführung stattfinden. Dieser Aufwand ist bei der Bildung des Einheitspreises zu berücksichtigen;

Konstruktionsmerkmale:
Die Konstruktion ist, entsprechend den Füllungsdicken, mit Aluminium-Andruckprofile von aussen abzudichten.

Tragwerk:
Die Berechnung der erforderlichen Querschnitte ist gemäß DIN 1052 vorzunehmen.
Das Verglasungssystem bilden Pfosten- und Riegelprofile mit C-förmigen Aufnahmenuten für die Anbindung an das Tragwerk sowie Deckschalen und/oder Andruckleisten aus Aluminium. Die Dichtungsaufnahmenut der Riegel überlappt die Dichtungsaufnahmenut der Pfosten. Die Überlappungsbereiche sind mit Dichtstücken abzudichten. Die Anbindung des Verglasungssystems an das Tragwerk erfolgt mittels Befestigungshaltern aus Edelstahl. Die maximalen Befestigungsabstände sind nach den Bemessungstabellen des System-Herstellers zu ermitteln.

Verglasung / Einsatzelemente:
Alle Glasscheiben - auch die der Einsatzelemente - sind in der gleichen Ebene angeordnet.
Die raumseitigen Verglasungsdichtungen aus witterungsbeständigem schwarzem EPDM haben in den Pfosten und Riegeln ungleiche Bauhöhen (6 mm Versatz).
Außen werden zwei Einzeldichtungen aus witterungsbeständigem schwarzem EPDM mit 5 mm Höhe angeordnet. Stoßbereiche (Pfosten/Riegel) sind mit Dichtungskreuzen aus EPDM auszuführen.
Dachverglasungen sind grundsätzlich mit zwei Einzeldichtungen und einem Butyl-Dichtband auszuführen.

Belüftung:
Die Falzgrundbelüftung sowie der Dampfdruckausgleich erfolgen über die vier Ecken eines jeden Scheibenfeldes in den Pfostenfalz.
Für eine feldweise Entwässerung und Belüftung sind in den Aluminium-Andruckprofilen, Deckschalen und Dichtungen entsprechende Öffnungen vorzusehen.

Profilansichtsbreiten:
Pfosten, Riegel, Deckschalen 60 mm

Profilbautiefen:
Aufsatzpfosten 22 mm
Aufsatzriegel 28 mm
Deckschale (Pfosten) rechteckig 15 mm
Deckschale (Riegel) rechteckig 12 mm

Hersteller / Typ: '..................................................' vom Bieter einzutragen

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Menge: 3,000 St

**10.30 Lichtkuppel 3-schalig, Personal**
Lieferung und Montage einer 3-schaligen Lichtkuppel

Abmessung Öffnung:  Außen 1250 / 1250 mm
Befestigungsuntergrund:  Stahlbeton
Neigung der Oberlichte:  0°
Aufteilung:  Fixverglasung, inklusive Durchsturzsicherung / -gitter;
Farbe:  RAL 9007
Verglasung:  opale Kunststoffverglasung im thermisch getrennten Einfassrahmen
Anzahl Lichtkuppelschalen: dreischalig
Gesamtenergidurchlässigkeit g 53%
U-Wert:  Ug 0,6 W/m²K nach DIN EN 673

Dachaufbau:  Höhe bis 400 mm, zzgl. 300mm Hochzug
Aufsatzkranzhöhe:  700 mm
Produktbeschreibung:
Formstabiler Einfassrahmen aus Hart-PVC mit angeformter Regenkante für eine erhöhte Sicherheit gegen Schlagregen sowie als zusätzlicher Kantenschutz für Transport und Montage. Durch die Ausbildung des Einfassrahmens und der Klemmleiste ist es sichergestellt, dass Bewegungen der Verglasung infolge von Wärmedehnungen ohne Beschädigungen möglich sind.
Ein Durchschrauben der Verglasung oder des Einfassrahmens sind daher nicht zulässig.
Zur Verringerung der Gefahr von Oberflächenkondensat ist die Lichtkuppelkonstruktion umlaufend thermisch getrennt ausgeführt. Bei Bedarf ist der Nachweise der thermischen Trennung durch Konstruktionsdetails oder Isothermenberechnungen vorzulegen.
Am Einfassrahmen fixierte Edelstahl-Scharniere ermöglichen eine schnelle und einfache De- und Montage der Lichtkuppel auf dem Aufsetzkranz oder Sicherheitsrahmen.
In Kombination mit einem geeigneten Aufsetzkranz sowie dem Sicherheitsrahmen ist die Lichtkuppel geeignet zum Einbau in Dachflächen nach DIN 18234.

Hersteller / Typ: '..................................................' vom Bieter einzutragen
Menge: 1,000 St

### Abschnitt 11 DETAILABDICHTUNG

**11.10 Abdichtung Flüssigkunststoff (FLK) Abw. ca. 500 mm**
Herstellen von Detailabdichtungen mittels Flüssigkunststoff,
einschl. Grundierung als Untergrundvorbereitung
und Trägervlies nach Herstellervorschrift,
Abwicklung: bis 500 mm.
Verbrauch  ca. 3kg/m²
Abrechnung nach lfm Anschlußlänge.
Einbaubereich: Türen & Fenster
Menge: 25,000 m

**11.20 Abdichtung Flüssigkunsstoff Ecken Zulage**
Herstellen der Ecken für die Türabdichtung,
einschl. Vliesverstärkung nach Herstellervorschrift.
Menge: 70,000 St

### Abschnitt 12 TÜV-ZERTIFIZIERUNG

*Hinweis: Hinweistext*
Die TÜV-SÜD Zertifizierung basiert auf einer Qualitätsmanagement-Arbeitsanweisung vom Institut für Kunststoffe des TÜV SÜD, welche die Vorgehensweise, den Ablauf und die Zuständigkeiten bei der Ausführung von Flachdachabdichtungen mit  Kunststoffbahnen regelt.

Diese umfasst:

- TÜV-SÜD-überwachte Produktionskontrolle
Eine gesonderte Überwachung der Fertigung der Dachbahnen mit der Überprüfung des Produkts im Labor. (Fremdüberwachung). Eine fertigungsbezogene Prüfung (z. B. im Rahmen einer Qualitätssicherung) ist nicht ausreichend!

- TÜV-SÜD-zertifizierte Verlegerschulungen
Die Schulungsmaßnahmen des Bahnenherstellers müssen vom TÜV SÜD überwacht und zertifiziert werden.

- TÜV-SÜD-zertifizierte Objektbetreuung
Die Überwachung / Betreuung und die Schlussbegehung können nur durch einen vom TÜV SÜD zertifizierten Anwendungstechniker des Bahnenherstellers, bzw. durch einen Sachverständigen des TÜV SÜD erfolgen.

Vor Auftragserteilung hat er nachzuweisen, dass er in der Verlegung sowie Verarbeitung der angebotenen Dach- und Dichtungsbahnen, bereits geschult wurde und am Objekt nur entsprechend geschultes Fachpersonal einsetzen wird.

Die Verlegearbeiten sind vor Beginn schriftlich beim zuständigen Außendienstbüro, bzw. bei o. g. Adresse anzumelden.

Nach Beendigung der Abdichtungsarbeiten ist die Schlussbegehung für das "TÜV SÜD zertifizierte Flachdachsystem" schriftlich bei dem für das Objekt zuständigen Anwendungstechniker zu beantragen.

Diese Abnahme ersetzt nicht die förmliche Abnahme, gemäß VOB oder BGB als Vertragsvereinbarung zwischen Bauherrn (Auftraggeber) und Verleger (Auftragnehmer), sondern dient als Voraussetzung für das Erteilen der Bestätigung als Vorlage beim Bauherrn.

**12.10 TÜV-SÜD zertifizierte Objektbetreuung inkl. Schlussbegehung**
*** Pauschalposition
Dokumentieren und überwachen der Verlegearbeiten sowie
Objektbetreuung / Schlussbegehung der fertigen Abdichtung gem. TÜV Standard (MUC-KSP-055) durch eine vom TÜV SÜD zertifizierte Person.

Erstellen des Überwachungs-/Schlussbegehungsprotokolls und der Prüfbestätigung/Zertifikat zur Vorlage beim Bauherrn.
Menge: 1,000 psch

### Abschnitt 13 WARTUNG

**13.10 Fertigstellungspflege Extensivbegrünung**
Fertigstellungspflege Extensivbegrünung inkl. erhöhtem Aufwand im Bereich
der Photovoltaik-Unterkonstruktion: bis zur Erreichung eines
abnahmefähigen Zustandes in Anlehnung an die
FLL-Richtlinien für Dachbegrünungen
(jeweils neueste Ausgabe).

Pflegemaßnahmen
- Entfernung von nicht tolerierbarem
  Fremdaufwuchs
- Nachsaat von Kahlstellen
- Düngung, Wässern bei Bedarf
- Freihalten der technischer Einrichtungen sowie des
Kiesstreifens von funktionsbeeinträchtigendem Bewuchs

Anzahl der Pflegegänge: 2 pro Jahr.
Abrechnung m² pro Pflegegang.
Menge: 7400,000 m²

**13.20 Entwicklungs- und Unterhaltungspflege Extensivbegrünung**
Pflege der Extensivbegrünung  inkl. erhöhtem Aufwand im Bereich
der Photovoltaik-Unterkonstruktion nach Abschluss der
Fertigstellungspflege in Anlehnung an die FLL-Dachbegrünungsrichtlinie.

Anzahl der Pflegegänge: 2 pro Jahr.
Abrechnung m² pro Pflegegang.
Menge: 7400,000 m²

**13.30 Wartung Absturzsicherung**
Absturzsicherung Überprüfung
wiederkehrende Inspektion durch eine
geeignete Person mit fundierten Fachkenntnissen durch
Schulung auf das angebotene System.
Leistungsumfang:
- Überprüfung der Absturzsicherungsanlage:
 Stützen und Seilsystem: 1 x jährlich,
 Geländersystem: alle 2 Jahre
- Dokumentation
- Ggf. erforderliche Wartungsarbeiten werden nach Rücksprache mit dem Auftraggeber gesondert verrechnet,
 inkl. Fahrt- und Nebenkosten.

Abrechnung 1 Pauschale / Jahr
Menge: 4,000 St

### Abschnitt 14 STUNDENLOHNARBEITEN

*Hinweis: Allgemeine Bedingungen für Stundenlohnarbeiten*
1. Stundenlohnarbeiten dürfen nur nach vorheriger ausdrücklicher Genehmigung der Bauleitung ausgeführt werden. Die Verrechnungssätze enthalten den tatsächlichen Lohn mit Zuschlägen für Gemeinkosten, Sozialkassenbeiträgen und dergleichen, Lohn- und Gehaltsnebenkosten sowie Auslösung und Fahrtkosten.
Zuschläge für Nacht-, Sonntags- und Feiertagsarbeiten sind jedoch nicht eingerechnet.

2. Ist die Beaufsichtigung von Stundenlohnarbeiten nach einschlägigen Unfallverhütungsvorschriften oder wegen der Art der Leistungen notwendig, so wird diese nicht gesondert vergütet.

3. Die Verrechnungssätze sind unter Berücksichtigung der preisrechtlichen Vorschriften ermittelt. Die Stundenlohnbelege sind täglich, jedoch spätestens am darauffolgenden Tag der Bauleitung zur Anerkennung vorzulegen. Belege, die nicht unterschrieben sind, werden bei Rechnungsstellung nicht anerkannt.

4. Sind diese Arbeiten oder die dafür benötigten Materialien mit anderen Positionen vergleichbar, so werden sie nach diesen vergleichbaren Positionen abgerechnet.
Dadurch kann es zu Massenmehrungen einzelner Positionen kommen, sowie zu entsprechenden Massenminderungen bei den Regiearbeiten oder anderen Positionen.

5. Alternativ zur Verrechnung nach Stundenlohnarbeiten können Nachtragsangebote gefordert werden.

6. Die Stunden des Bauleiters werden nicht gesondert vergütet.

**14.10 Stundenlohn Vorarbeiter**
Stundenlohnarbeiten durch Vorarbeiter/-in
der Verrechnungssatz für die jeweilige Arbeitskraft
umfasst sämtliche Aufwendungen wie Lohn- und Gehaltskosten,
Lohn- und Gehaltsnebenkosten, Zuschläge, lohngebundene und
lohnabhängige Kosten, sonstige Sozialkosten,
Gemeinkosten, Wagnis und Gewinn.
Menge: 100,000 h

**14.20 Stundenlohn Spezialfacharbeiter**
Stundenlohnarbeiten durch Spezialbaufacharbeiter/-in
der Verrechnungssatz für die jeweilige Arbeitskraft
umfasst sämtliche Aufwendungen wie Lohn- und Gehaltskosten,
Lohn- und Gehaltsnebenkosten, Zuschläge, lohngebundene und
lohnabhängige Kosten, sonstige Sozialkosten,
Gemeinkosten, Wagnis und Gewinn.
Menge: 100,000 h

**14.30 Stundenlohn Baufacharbeiter**
Stundenlohnarbeiten durch Baufacharbeiter/-in
der Verrechnungssatz für die jeweilige Arbeitskraft
umfasst sämtliche Aufwendungen wie Lohn- und Gehaltskosten,
Lohn- und Gehaltsnebenkosten, Zuschläge, lohngebundene und
lohnabhängige Kosten, sonstige Sozialkosten,
Gemeinkosten, Wagnis und Gewinn.
Menge: 100,000 h
